# Neubau eines Informationszentrums "Naturerlebnis Stausee"
Angebotsaufforderung (GAEB 90, DA83)
Währung: EUR
Auftraggeber: Talsperrenbetrieb Sachsen Anhalt

## Trockenbauarbeiten / Stahlblechtüren
Datum: 11.07.23

*Hinweis*
1.0 ALLGEMEINE BAUBESCHREIBUNG

01.1 Lage
Die auszuführende Baumaßnahme des Informationszentrum
befindet sich auf einem Grundstück der Gemeinde Kelbra
(Kyffhäuser), Gemarkung Kelbra, Flur 1 und Flurstück
103, an der Lange Straße 150a in 06537 Kelbra.
Der Bauplatz liegt südöstlich der Helmetalsperre am
Rande des Südharzes und ist großräumlich über die
Autobahn A38 im Norden und A71 im Westen erschlossen.
Über die Bundesstraße B85 gelangt man zur Landstraße
L234 (Lange Straße) die direkt zum Grundstück führt.
Die Zufahrt zum Bauplatz erfolgt über einen Parkplatz
des benachbarten Freibades, dabei wird ein Fuß- und
Radweg gequert. Bei der Querung ist besondere
Aufmerksamkeit geboten, auf den Rad- und Fußverkehr ist
zu achten. Auf dem Parkplatzgelände ist ausschließlich
Schritttempo zulässig.
Die Zufahrt zur Baustelle ist als Sackgasse
erschlossen. Eine Wendemöglichkeit ist vorhanden.

01.2 Baubeschreibung
Bei dem Informationszentrum handelt es sich um einen
Baukörper, dessen Haupttragwerk aus einem Skelettbau in
Holzbauweise besteht. Das gestaltprägende Faltdach mit
einem raumkreuzenden Kehlbalken wird als Holzbalkendach
aus Brettschichtholzträgern geplant. Die
Trägergeometrien orientieren sich an der statischen
Notwendigkeit der Trag- und Gebrauchsfähigkeit der
Konstruktion.
Das Dachtragwerk lagert auf den raumabschließenden
Wänden auf. Die Wandbauteile werden als traditionelle,
mit der Region verknüpfte Holzrahmenkonstruktionen
vorgesehen. Die Aussteifung erfolgt über
Diagonalverbände in den Wandbauteilen. Die erdberührten
Bauteile der Gründung werden in Stahlbetonbauweise
geplant.
Aus den beiden Funktionen - Beobachten und Ausstellen -
wird ein charaktervolles Gebäude entwickelt. Bekleidet
wird es von einer fein linierten Holzfassade, welche
mit ihren gewebeartigen Schattierungen die
Körperhaftigkeit des Objekts unterstreicht. Großzügige
Öffnungen an Nord- und Südfassade bilden
schaufensterartige Eingänge und Ausblicke in die Natur.
Zwei wesentliche Richtungen bestimmen die Form des
Baukörpers. Einerseits orientiert er sich mit seiner
Auffaltung und dem Terrassenaufgang zu den Ufern des
Stausees. Andererseits öffnet er sich in Richtung
Straße und Ortseingang. Die hieraus entwickelte
Dachform und Wegeführung verleiht dem
Informationszentrum eine identitätsstiftende Adresse
mit Signalwirkung.
Der Zugang erfolgt über die Straße und den Parkplatz
von Osten. Eine großzügige Öffnung in der Südfassade
bietet einen barrierefreien Eingang mit Vordach. Hier
befinden sich auch Fahrradstellplätze. Der
Mitarbeiterzugang und eine Verbindung in den Garten ist
an der Nordseite des Gebäudes platziert.
Im Erdgeschoss befinden sich Foyer, Information,
Garderoben, WC-Anlagen, Snackbereich und die
Verwaltung. Die Dauerausstellung und der Mehrzweckraum
liegen im 1.Obergeschoss. Im 2.Obergeschoss besteht aus
einer kleinen zur Ausstellung dazugehörigen Galerie
sowie der Dachterrasse.
Der außenliegende Besucheraufgang führt vom südlichen
Vorbereich bis zur Beobachtungsterrasse (+7,00m) und
bietet dabei vielfältige Ausblicke. Durch räumliche
Aufweitungen und Sitzgelegenheiten ist der Aufgang
gleichzeitig auch für Bildungs- und Verweilangebote
sowie als möglicher Start- und Treffpunkt für Führungen
oder Besuchergruppen nutzbar. Die Kontrolle bzw. den
Nachtverschluss des Besucheraufgangs ermöglicht ein
kleines Tor auf dem Podest +3.50m.

Brandschutz:
Jede Ebene erhält einen direkten Rettungsweg ins Freie
über die außenliegende Treppe. Die Konstruktion wird
als Holzbau in F30-Qualität ausgebildet. Die
Außentreppe wird in Ihrer Unterkonstruktion nicht
brennbar ausgeführt. Öffenbare Klappen im Dach und eine
große Raumhöhe im 1. Obergeschoss schaffen im Brandfall
eine raucharme Schicht zur ausreichend langen und
sicheren Entfluchtung der Ausstellungsebene. Der
Hauptangriffsweg der Feuerwehr erfolgt über den
Haupteingang und die außenliegende Treppe. Es ist eine
Überwachung mit Brandmeldern vorgesehen.

Energieversorgung
Die Energieversorgung setzt auf ein strombasiertes
Konzept, das ohne lokale Emissionen auskommt. Eine
reversible Wärmepumpe sorgt dabei für die
Bereitstellung von Wärme und Kälte.
Als lokal verfügbarer Energielieferant wird
Solarenergie in Form einer PV-Aufdachanlage auf der
nach Süden ausgerichteten Dachfläche genutzt.
Die Temperierung der Innenbereiche erfolgt über ein
strahlungsbasiertes System mit geringen Anforderungen
an die Vorlauftemperaturen (Fußboden-Heizung und
Kühlung).
Im Gebäude ist grundsätzlich eine natürliche Lüftung
vorgesehen, die durch Öffnungselemente in den
Außenfassaden Frischluft zuführt und über Oberlichter
bzw. den Aufgang abströmt. Eine natürliche
Nachtluftspülung zur passiven nächtlichen Entwärmung
der massiv belassenen Innenbauteile ist möglich.

Entwässerung Grundstück
Mit dem Anspruch als öffentliche Einrichtung
vorbildhaft mit den natürlichen Ressourcen umzugehen
ist beabsichtigt anfallendes Regenwasser auf den
Grundstücksflächen komplett vor Ort zu versickern.
Sämtliche Wege- und Platzflächen in den Freianlagen
sind mit wassergebundener Oberfläche geplant, welche
konstruktiv in die umliegende Grünräume entwässern. In
der Kombination von günstigen Abflussbeiwert des
Materials sowie eines pragmatischen, für Wege und
Plätze in Parks und Landschaftsraum typischen, Umgang
mit Regenwasser wird einen einfachen, ökologischen und
erprobten Umgang mit Regenwasser umgesetzt. Ergänzend
stellt die topografische Ausformulierung der
Grundstücksfläche sicher, dass anfallendes Regenwasser
vom Gebäude weggeführt wird.

Die Dachflächen und sonstige überbaute Flächen, wie
z.B. die große Freitreppe, werden in Bezug auf
anfallendes Regenwasser über Regenrohre und Rinnen
gesammelt und verrohrt einer Mulden-Rigolen- Anlage
zugeführt.
Die Mulden-Rigolen-Anlage ist süd-westlich des
Baubereichs positioniert. Die so gewählte Position im
Hangbereich würde bei einem, nicht anzunehmenden,
Überflutungsfall dazu führen, dass überschüssiges
Wasser unschädlich über die Wiesenfläche Richtung
Stausee entwässert.

Gründung
Die Gründung des Gebäudes erfolgt gemäß
Baugrundgutachten und Vorgabe Statik.  Es wird eine
Bodenplatte aus Stahlbeton vorgesehen, welche die
Lasten über Streifenfundamente und rechteckige
Einzelfundamente auf den tragfähigen Boden abträgt. Am
umlaufenden Randbereich müssen Frostschürzen mit
Tiefe=1m unter geplanter GOK (frostfrei) vorgesehen
werden.
Unterhalb der Bodenplatte wird ein Schotterpolster als
kapillarbrechende Schicht samt Geotextil angeordnet.
Der darunterliegende Boden kann aus dem Erdaushub
hergestellt werden, muss allerdings gemäß Gutachten
verdichtet werden.

Im Aufzugsbereich ist die Herstellung einer Unterfahrt
erforderlich. Die Unterfahrt wird gemäß
bauphysikalischen Gutachten außenseitig gedämmt.
Die Abdichtungsklasse wird als WE.1.1-E eingestuft.
Schicht- und Stauwasser muss dann umlaufend durch
Streifenfundamente und Frostschürzen vom Bereich
unterhalb der Bodenplatte ferngehalten werden. Die
Grundleitungen verlaufen unterhalb der Bodenplatte
Richtung Schmutzwassersammler.

Tragende Außenwände
Die tragenden Außenwände oberhalb des Erdreiches
bestehen aus einem Stahlbetonskelett aus einzelnen
Stahlbetonstützen, Unterzügen, Aufkantungen und Wänden
gemäß Statik. Sie steifen gemeinsam mit dem Treppenhaus
-
und Aufzugskern aus Stahlbeton das Gebäude gegen
Horizontallasten aus. Vor dieser Konstruktion werden
die Wände in Holzbauweise aufgestellt und
rückverankert.
Umlaufend entlang der Außenwände sind rechteckige
Stahlbetonstützen mit dem Querschnitt 30/30 angeordnet.
Sie leiten die Lasten der Decken über 1.OG und EG in
Einzelfundamente. Ein Großteil der Stützen wird
sichtbar bzw. dient als Anarbeitung für die Außenwände
und erhält daher erhöhte Anforderungen an die
Genauigkeit und Oberfläche (Sichtbetonklasse 3).

Tragende und nichttragende Innenwände
Im Bereich des Aufzugs und der Treppenanlage bestehen
die tragenden Innenwände aus Stahlbeton mit erhöhten
Anforderungen an die Oberflächenqualität (Sichtbeton-
Klasse 3 - SB3) mit einer Stärke von 25 bis 30 cm.
Tragende Innenstützen dienen der vertikalen
Lastweiterleitung aus den Decken. Sie besitzen gemäß
Statik einen Rechteck-Querschnitt von 30/30. Ein
Großteil der Stützen wird sichtbar bzw. dient als
Anarbeitung für die Innenwände und erhalten daher
erhöhte Anforderungen an die Genauigkeit und Oberfläche
(Sichtbetonklasse 3).
Die Wand unter dem Treppenaufgang im EG wird mit
Öffnungen zur Aufnahme von Ausstellungsinhalten
versehen.
Die nichttragenden Innenwände werden im Bereich von
Installationswänden aus Trockenbau hergestellt.
Zwischen Windfang/Eingangsbereich und Foyer ist eine
Glasrahmenanlage vorgesehen. In den übrigen Bereichen
werden Trockenbau- und Holzständerwände ausgeführt.

Deckenkonstruktionen
Die Decke über EG/1.OG gliedert sich in zwei
Konstruktionsarten - massive Stahlbetondecke und Holz-
Beton-Verbunddecke. Eine massive Stahlbetondecke mit
d=25cm ist im Bereich Technik/Lager, unter der
Außentreppe, im Bereich WC´s und Verwaltung vorgesehen.
Für die restlichen Deckenbereiche über EG/1.OG
(Ausstellung + Foyer) bestehen aus elementierten
Decken. Dabei handelt es sich um ein Holz-
Betonverbundsystem. Es teilt sich in eine
Stahlbetondecke und darunterliegende Holzträger auf.

Treppen und Treppenpodeste
Die Treppen werden aus Stahlbeton in statisch
erforderlicher Stärke hergestellt (Unterseite und
Seitenwangen Fertigteil-Sichtbetonqualität).
Treppenläufe bzw. Treppenstufen sind
schallschutztechnisch von den tragenden Wänden zu
entkoppeln. Der Treppenlauf wird als
Ortbetonkonstruktion inklusive Zwischenpodest aus
statischen Gründen in die Wand in Achse B konstruktiv
eingebunden.

Dachkonstruktionen
Die Decke über dem Mehrzweckraum und dem Lager wird als
Sichtbetondecke in der Sichtbetonklasse 3 ausgeführt.
Oberhalb des Bereiches der Mobiltrennwand wird die
Decke aufgrund der Stützenfreiheit und dem zusätzlichen
Gewicht auf 40cm erhöht und als überzugartiger
Bandträger ausgeführt.

Dach über 1.OG - Ausstellung Bereich Dachterrasse
Das Dachtragwerk wird als Holzbetonverbund-Decke
ausgeführt.

Dach über 2.OG - Ausstellungsbereich
Das Dachtragwerk wird als
Brettschichtholzträgerkonstruktion mit einer darauf
liegenden Brettsperrholzplatte und mit umlaufender
Attika ausgebildet.

Dach über Schachtkopf - Aufzug
Im Bereich des Aufzugs wird eine Aufzugsüberfahrt als
Stahlbetonkonstruktion vorgesehen.

Dach über Dachterrasse
Im Bereich der Dachterrasse wird eine
Sparrenkonstruktion aus einer Brettsperrholzplatte und
Brettsperrholzträgern ausgeführt.

01.03 Altlasten Boden
Ausschreibungsvorbereitend wurden die
Feststoffparameter der 2021 durchgeführten Analysen
nach LAGA M20 Boden Komplettanalyse gemäß
ErsatzbaustoffV/EBV ausgewertet. Die Ergebnisse sind
ausschließlich als Näherungswerte zur Abschätzung der
chemischen
Eigenschaften des Aushubs zu betrachten.
Bei der Auswertung der Analytik ergab bei den
Auffüllungen sowie den natürlichen Böden eine
Einstufung als Z0 gem. LAGA M 20 Boden bzw. BM-0 gem.
EBV. Die durchgeführten Untersuchungen dienen der
Grundlagenermittlung für die Leistungsausschreibung der
Erdarbeiten und ersetzen nicht die baubegleitend
erforderliche Deklaration der anfallenden Erdstoffe.

01.04 Kampfmittelbewertung
Im Baugenehmigungsverfahren wurde gemäß § 13 BauO LSA
das Baugrundstück auf eine mögliche Belastung durch
Kampfmittel überprüft. Die Überprüfung erfolgte anhand
von derzeit vorliegenden Belastungskarten und
Erkenntnissen durch das Amt für Brand- und
Katastrophenschutz des Landkreises Mansfeld-Südharz.
Anhand derer kann davon ausgegangen werden, dass keine
Kampfmittel aufgefunden werden. Generell können dennoch
Kampfmittelfunde jeglicher Art niemals ganz
ausgeschlossen werden. Alle tätig werdenden Unternehmen
sind zur Beachtung der als Anlagen beigefügten
gesetzlichen Regelungen und zur Einhaltung der Hinweise
der Sicherheitsbehörde zum Verhalten nach
Kampfmittelfunden hinzuweisen. Sollten Gegenstände
aufgefunden werden, bei der die Vermutung nahe liegt,
dass es sich um Kampfmittel handeln könnte, sind Sie
gemäß § 2 KampfM-GAVO verpflichtet dies unverzüglich
dem Landkreis Mansfeld-Südharz, Amt für Brand- und
Katastrophenschutz unter 112 (Leitstelle Mansfeld-
Südharz) oder der nächsten Polizeidienststelle zu
melden.Das Merkblatt zu Kampfmittelfunden des
Landgreises Mansfeld-Südharz ist zu beachten.

01.05 Schachtscheine bei Erdarbeiten
Bei Erdarbeiten sind durch den Auftragnehmer
eigenverantwortlich entsprechende Erlaubnisscheine
(Schachtscheine) aller Ver- und Entsorgungsträger für
das gesamte Grundstück einzuholen.

01.06 Artenschutz
Folgende Berichte und deren Anweisungen sind bei der
Ausführung zu berücksichtigen:
Unterlage zur Vorprüfung der FFH-/SPA-Verträglichkeit
für die Errichtung und Betrieb des
KranichErlebnisZentrum Kelbra vom 24. Mai 2023
Artenschutzrechtlicher Fachbeitrag zum Bauvorhaben
KranichErlebnisZentrum Kelbra vom 09. Juni 2023
Unterlage zur Eingriffsbilanzierung
(Kompensationsbedarf) für die Errichtung und Betrieb
des KranichErlebnisZentrum Kelbra vom 16. Juni 2023
Merkblatt zum Baumschutz
Lageplan mit den Biotoptypen

Um negative Auswirkungen auf Naturhaushalt und
Landschaft zu vermeiden bzw. zu minimieren sind
folgende Maßnahmen im Rahmen der Baumaßnahme umzusetzen
bzw. zu beachten:
- genereller Verzicht auf die Inanspruchnahme von
Flächen außerhalb des Baufeldes, insbesondere
Befahrungen und Lagerung von Baumaterialen außerhalb
des Baufeldes sind zu unterlassen,
- notwendige Baustelleneinrichtungsflächen sind vor
Beginn der Baumaßnahme festzulegen und mit dem AG
abzustimmen,
- Schutz und Wiederverwendung des bei Erdarbeiten
abgetragenen Oberboden, Zwischenlagerung von Ober- und
Unterboden auf getrennten Depots (DIN 19731 und DIN
18915)
- Eingriffe in die Vegetationsbestände sind weitgehend
zu unterlassen und dürfen nur in Absprache mit der
ökologischen Bauüberwachung erfolgen, ein maßvoller
fachgerechter Rückschnitt der Gehölzbestände im Baufeld
kann zur Verhinderung von Schäden an den Gehölzen
vorgenommen werden, gegen Befahren und Ablagerungen
sind die Gehölzbestände wirksam zu sichern (Bauzaun),
- im Baufeld vorhandene und zu erhaltene Bäume sowie
solche im Bereich der Zufahrten und sonstigen mit der
Baumaßnahme verbundenen Flächen sind vor Beschädigungen
im Wurzel-, Stamm- und Kronenbereich zu schützen, die
hierauf bezogenen Regelwerke und Verordnungen sind zu
beachten (DIN 18920, RAS-LP4, ZTV Baumschutzpflege,
Baumschutzverordnung), siehe Anlage 1  Baumschutz auf
Baustellen, '

- Einhaltung der Baumaschinenvorschriften (z. B.
Baumaschinenlärmverordnung) und Einsatz
lärmschutzgerechter, umweltverträglicher Baumaschinen
(z. B. Maschinen, die mit dem Blauen Engel
gekennzeichnet sind), die technisch auf dem neuesten
Stand sind, um dem Verlust von Betriebsstoffen und der
Erzeugung von Lärmemissionen vorzubeugen
- die Einhaltung und fachlich korrekte Umsetzung der
Vermeidungs-, Verminderungs- und Schutzmaßnahmen wird
durch eine ökologische Baubegleitung des AG
sichergestellt werden
- Außenbautätigkeiten am Gebäude sind während der
Hauptrast- und Zugzeiten des Kranichs (01.10. bis
31.12.) ausschließlich auf die Tageslichtzeit von 1
Stunde nach Sonnenaufgang bis spätestens 1 Stunde vor
Sonnenuntergang bzw. mit Beginn des Einfluges der
ersten Kraniche zu beschränken - Bautätigkeiten im
Gebäudeinneren sind damit uneingeschränkt möglich.

*Hinweis*
2.0 ZUSÄTZLICHE VERTRAGSBEDINGUNGN

02.01 Zusätzliche technische Vertragsbedingungen
Alle Kosten, die durch die Hinweise und Forderungen der
folgenden zusätzl. techn.
Vertragsbedingungen entstehen und die nicht in
gesonderten Positionen in der
Leistungsbeschreibung aufgeführt sind, sind in die
Einheitspreise des Angebotes
einzurechnen und werden nicht gesondert vergütet.
Mit den im Leistungsverzeichnis enthaltenen Angaben
über Bauart, Bauteil, Baustoff und
Abmessungen gelten auch der Herstellungsvorgang und -
ablauf bis zur fertigen Leistung, unter Zugrundelegung
der anerkannten Regeln der Technik und der
Ausführungsbestimmungen der DIN-Normen als beschrieben.
Die nachfolgend aufgeführten Leistungen werden nicht
gesondert vergütet und sind in die
Einheitspreise einzurechnen:
die laufende Beseitigung von Verschmutzungen der Zu-
und Abfahrtsstraßen

die Maßnahmen zur Aufrechterhaltung und Sicherung des
Verkehrs (Warnschilder,Absperrungen, Beleuchtung
etc.)im Bereich der Baustelle und ihrer Nebenanlagen
die Herstellung und Aufrechterhaltung der
Verkehrssicherheit von Zäunen, Toren,Masten und allen
weiteren Einbauten, Beleuchtung der
Baustelleneinrichtung undaller Arbeitsbereiche während
der Arbeiten bei Dämmerung und Dunkelheit.

Soweit in der Leistungsbeschreibung auf technische
Spezifikationen wie z. B. nationale
Normen, mit denen europäische Normen umgesetzt werden,
europäische
technische Zulassungen, gemeinsame technische
Spezifikationen und internationale
Normen Bezug genommen wird, werden auch ohne den
ausdrücklichen Zusatz "oder
gleichwertig" immer gleichwertige technische
Spezifikationen in Bezug genommen.

Bemusterungen sind mit dem AG nach Absprache vor
Ausführungsbeginn durchzuführen.
Der AN hat die Bemusterungen derart früh anzumelden,
dass absehbare Lieferzeiten /
Herstellungszeiten nicht zu einer Verzögerung des
Baufortschritts führen. Umfangreiche
Bemusterungen sind im Leistungstext beschrieben. Das
Beibringen von Handstücken
und Kleinmustern ist als Nebenleistung in die EP
einzukalkulieren. Nur durch den AN
dokumentierte und vom AG freigegebene
Bemusterungsprotokolle werden anerkannt.

Der AN erhält Planunterlagen für Dokumentationszwecke
durch den AG einfach auf
Papier, bei Erfordernis und nach Absprache im dwg- oder
dxf-Format auf Datenträger.
Dokumentationszeichnungen im dxf-/dwg-Format sind
kompatibel für das EDV-gestützte
CAD-Zeichensystem mind. AUTOCAD 2000-DWG Format oder
Höher zu liefern.
Vorgaben des AG über den elektronischen Datenaustausch
von CAD-Daten und EDV
Daten sind einzuhalten.
Der Planaustausch erfolgt über einen Planserver "
Planfred". Hierfür wird dem AN ein Zugang eingerichtet,
über den der Datenaustausch erfolgt. Die Benutzung des
Planservers ist für den Auftragnehmer verpflichtend.

Eine Änderung der Ausführung gegenüber der Planung ist
nur nach vorheriger
Rücksprache mit dem AG und dessen schriftlicher
Zustimmung zulässig. Die Zustimmung
des AG ist durch den AN im Sinne des Baufortschritts
rechtzeitig schriftlich zu erwirken.
Als Ausführungspläne sind nur aktuelle Unterlagen mit
dem Freigabeindex F zugelassen.
Als Werk- / Montageplanungen sind nur aktuelle
Unterlagen mit der Einarbeitung aller
Änderungen aus dem Werkplanprozess zugelassen. Diese
müssen ausdrücklich (zum
Beispiel durch Indexkennzeichnung) gekennzeichnet sein.
Die Freigabe zur Ausführung von Montagezeichnungen
durch die Objektüberwachung
erstreckt sich im Wesentlichen auf:
Konformität gegenüber der Ausführungsplanung sowie
gegenüber der Ausschreibung aus gestalterischer Sicht
(architektonische Freigabe).

Der Auftraggeber stellt für die Projektzeit einen Plan-
und Dateiserver zur Verfügung. Der
Unternehmer verpflichtet sich mit Abgabe des Angebots
den serverbasierten Projektraum
über die gesamte Dauer der Bauzeit zu nutzen. Der
Datenaustausch über den Server ist
verpflichtend und kostenfrei für den AN.

Art und Umfang der vom AG verlangten Zulassungs-,
Eignungs- und Gütenachweise:
Die Nachweise sind unverzüglich vorzulegen und auf
Anordnung AG zu ergänzen.
Nachweise und Zulassungen müssen in Deutschland
anerkannt / eingeführt sein. Die
Beschaffung erfolgt durch den Auftragnehmer auf eigene
Kosten. Der Nachweis der
ausreichenden Befestigung und Dimensionierung der
Elemente am Baukörper ist Sache
des Auftragnehmers.
Die Werkszeichnungen sind vom AN (Auftragnehmer)
anzufertigen und vor Ausführung
vorzulegen und vom AG (Auftraggeber) freizugeben. Alle
benötigten Maße sind am
Bauwerk zu nehmen und zu überprüfen.

Lagerplatz für Materialanlieferung steht in begrenztem
Umfang zur Verfügung und muss
mit der Objektüberwachung abgestimmt werden.
Bestellungen liegen im Verantwortungsbereich des AN.
Vor Bestellung sind vom AN
genaue Nachrechnungen aufzustellen. Für die Bestellung
maßgebend sind die in den zur
Ausführung freigegebenen Ausführungspläne angegebenen
Maße.
Übrigbleibende Materialien aufgrund fehlerhafter
Bestellung werden vom AG nicht
übernommen. Der AN hat sich vor Angebotsabgabe von den
Platzverhältnissen zu
überzeugen.
Mehrforderungen aus Unkenntnis werden abgelehnt.

Zu VOB/B § 7 wird klargestellt, dass Ereignisse wie
Feuer, Spätfrost (bis 31. Mai),
Trockenheit, Regen und Wind sowie Schädlingsbefall (z.
B. Mäuse) nicht zu höherer
Gewalt gerechnet werden, so dass aus dadurch
verursachten Schäden für den
Auftragnehmer kein Anspruch nach § 6 Nr. 5 besteht.

02.02 Zuwegung, Sicherheitskonzept, Parkplätze
Es wird darauf hingewiesen, dass die Zufahrt zur
Baustelle über einen Parkplatz des örtlichen Freibades
führt. Bei größeren Lieferungen ist vom AN ein
Sicherheitskonzept zu erstellen und 5 Tage vor
Lieferung mit dem SiGeKo abzustimmen.
Auf dem Baugrundstück stehen aufgrund der beengten
Platzverhältnisse keine
Parkflächen zur Verfügung. Es sind die öffentl.
Parkplätze zu nutzen.

02.03 Baustelleneinrichtung
 Auf dem Baugrundstück  stehen BE- und Lagerflächen in
begrenztem Umfang gemäß Baustelleneinrichtungsplan zur
Verfügung.
Die Herrichtung der Flächen zum Aufstellen der eigenen
BE bzw. zur Lagerung von Materialien ist durch den
Auftragnehmer auszuführen und wird nicht gesondert
vergütet.

Container mit Bauschutt sind so abzudecken, dass sich
eine Staubentwicklung auf ein Minimum beschränkt.
Eigene Bautafeln und Werbeschilder der Auftragnehmer
dürfen am Bau oder auf der
Baustelle nicht angebracht werden. Lagerplatz für
Materiallieferungen steht im begrenzten Umfang zur
verfügung und muss mit der Objektüberwachung abgestimmt
werden. Für die Lagerung von Baustoffen und Geräten
aller Art dürfen nur die vom Auftraggeber angewiesenen
Flächen im Baufeld benutzt werden.
Öffentliche Flächen oder Grünflächen außerhalb des
Baugrundstücks dürfen keinesfalls, auch nicht
vorübergehend, zur Lagerung benutzt werden.
Der Auftragnehmer wird verpflichtet, Maßnahmen zum
Erhalt der bestehenden
Trinkwassergüte aus dem Trinkwassernetz durchzuführen
(VDI 6023, DIN EN 1717).
Häusliches Abwasser kann in vorhandene Schächte der
Schmutzwasserkanalisation
eingeleitet werden.

Die Versorgung mit Baustrom für alle Gewerke sowie die
weitergehende Verteilung für die Baustelle bis zum
Baustromverteiler und der Anschluss der
Baustellencontainer wird durch das Gewerk Elektro
hergestellt.
Über die am Übergabepunkt verfügbare Leistung hinaus
wird kein Baustrom gestellt.
Die Anschlussleistung am Übergabepunkt beträgt 80
Ampere. Die Baustromverteiler sind im BE-Plan
gekennzeichnet.
Sollte für die Arbeiten eine Kranstellung mit höherer
Leistung kalkuliert werden ist durch
den Auftragnehmer ein separater Baustellenanschluss bei
dem ortsansässigen Versorger zu beantragen und
herzustellen. Kosten für die Herstellung und den
Verbrauch des Krananschlusses sind in die
Einheitspreise einzurechnen.

Die erforderliche Herstellung eines Schmutz- und
Trinkwasseranschlusses wird durch das Sanitärgewerk
hergestellt. Gewerblich verschmutztes Bauwasser ist vom
Auftragnehmer anderweitig zu entsorgen.
Wasser wird vom Auftraggeber an einem Übergabepunkt
bereitgestellt.
Die weitergehende Versorgung der Baustelle von dem
Hydrantenverteiler zu den jeweiligen Verbrauchstellen
sind Sache des jeweiligen Auftragnehmers. Notwendige
Zuleitungen für Bau- und Trinkwasser zwischen
Bereitstellungsort und Verbrauchsstelle sind Sache des
Auftragnehmers. Kosten hierfür sind in die
Einheitspreise für die Baustelleneinrichtung
einzurechnen.
Der Auftragnehmer hat dafür zu sorgen, dass Hydranten,
Absperrschieber und sonstige
Abdeckungen frei und zugänglich gehalten werden.

Die Verbrauchskosten für Baustrom und Bauwasser auf der
Baustelle werden  vom Auftraggeber übernommen.
Für die Gesamtbauzeit (siehe Terminplan) wird eine
Sanitärcontaineranlage (WC- und
Waschcontainer) gestellt.
Die öffentlichen Verkehrsflächen sind während der
Bauzeit laufend sauber zu halten und
täglich sowie bei Bedarf, insbesondere bei Transporten,
zu reinigen. Den diesbezüglichen
Anordnungen der örtlichen Bauüberwachung ist Folge zu
leisten. Die durch
Instandsetzung, Wiederherstellung und Säuberung der
benutzten Straßen und Wege
entstehenden Kosten sind vom Auftragnehmer zu tragen.
Eine gesonderte Vergütung
erfolgt nicht.
Nach Abschluss aller Bauarbeiten bzw. auf Anordnung des
AG sind alle vom AN in Anspruch genommenen Straßen,
Wege und sonstigen Flächen wieder in den Zustand zu
versetzen, in dem sie sich vor Beginn der Bauarbeiten
befunden haben, sofern keine anderweitige Bearbeitung
(Außenanlagen) vorgesehen ist.
Die Kosten für die Wiederherstellung der Flächen sind
mit den Angebotspreisen abgegolten.

02.04 Hinweise zur Ausführung
02.04.01 Bauleitung (Auftragnehmer)
Der Auftraggeber wird zu bestimmten festgesetzten
Terminen regelmäßige
(voraussichtlich wöchentliche) Baubesprechungen
stattfinden lassen, um den Stand der
Arbeiten und die für den weiteren Fortgang der Arbeiten
erforderlichen Maßnahmen zu
besprechen. Der Auftragnehmer hat hierzu einen voll
unterrichteten und verantwortlichen,
entscheidungsbefugten Bauleiter zu benennen und zu
entsenden. Der Bauleiter muss mit
allen Vollmachten ausgestattet sein, die notwendig
sind, um die Bauarbeiten reibungslos
abzuwickeln und alle Anordnungen des Auftraggebers oder
dessen Beauftragten
entgegenzunehmen und zur Ausführung zu bringen.
Er hat für die Dauer der Bauarbeiten verpflichtend an
den wöchentlichen
Baubesprechungen teilzunehmen und ständig während der
Arbeitszeit erreichbar zu sein.
Bei zeitweiser Verhinderung muss ein bevollmächtigter
Stellvertreter, der ausreichende
fachliche Kenntnisse besitzt, zur Verfügung stehen.

02.04.02 Bauzeiten- und BE-Plan
Spätestens 20 Kalendertage nach Auftragserteilung ist
vom Auftragnehmer ein auf den
Bauablaufplan des AG basierender, detaillierter
Bauzeitenplan für die eigenen Arbeiten
Bauzeitenplan und Baustelleneinrichtungsplan dem
Auftraggeber zur Genehmigung
vorzulegen. Die notwendige Koordinierung mit anderen
Gewerken ist zu beachten.
Der Auftraggeber übernimmt mit seiner Anerkennung
keinerlei Gewähr für die
Zweckmäßigkeit des Bauzeitenplanes und Geräteeinsatzes.
Die Bauzeitenpläne sind digital im PDF-Format
vorzulegen, im Abstand von drei Monaten
sowie bei wesentlichen Änderungen fortzuschreiben und
vorzulegen.

02.04.03 Qualitätssicherung
Während der Bauzeit sind vom Auftragnehmer täglich
Bautagesberichte (Bautagebuch)
anzufertigen, in denen die Leistungen der einzelnen
Positionen, der Geräteeinsatz, die
Belegschaftsstärke, das Wetter mit Temperaturangaben
und besondere Vorkommnisse
einzutragen sind. Der Auftragnehmer hat alle Vorgänge
von Bedeutung, Beanstandungen
und Unstimmigkeiten im Bauablauf unter Angabe von Tag
und Stunde im Bautagebuch
aufzuzeichnen, einschließlich der Leistungen, die durch
Nachunternehmer oder ggf.
ARGE-Partner erbracht werden.
Die Bautagesberichte sind wöchentlich der
Bauüberwachung zu übergeben.
Die Ergebnisse aller Messungen zur Eigenüberwachung
sind dem Auftraggeber
mitzuteilen. Auf Anforderung des Auftraggebers sind
diese Messungen nachzuweisen.
Messungen, die der Auftraggeber während der Bauzeit
ausführt, sind lediglich Kontrollen.
Sie entheben den Auftragnehmer nicht von der
Verantwortung für die Richtigkeit seiner
Bauausführung.
Durch den Unternehmer ist im Vorfeld im Rahmen einer
detaillierten Arbeitsvorbereitung eine objektbezogene
Gefährdungsbeurteilung zu erstellen.
Des Weiteren muss eine objektbezogene Montageanweisung,
die wesentlichen technisch-organisatorischen
Informationen zum Arbeitsablauf, die geplanten
Maßnahmen zur Arbeitssicherheit und zum
Gesundheitsschutz sowie die sich aus den Umweltschutz-
und Entsorgungsvorschriften ergebenden Maßnahmen
beinhalten. Die Montageanweisung muss vor Beginn der
Arbeiten vorliegen.
Die Montageanweisung muss in Kopie auf der Baustelle
vorliegen und bei Bedarf einsehbar sein.
Die AK müssen zum Inhalt der Montageanweisung
unterwiesen sein. Die Unterweisung ist schriftlich zu
dokumentieren.

02.04.04 Verkehrssicherung
Außerhalb der Arbeitszeiten sind sämtliche Baugruben,
geöffnete Schachtbauwerke,
Durchbrüche und dergleichen abzudecken, zu schließen
oder mit einer festen
Absturzsicherung (Absperrschranken, h >= 1,0 m) gemäß
den
Unfallverhütungsvorschriften und "Richtlinien für die
Sicherung von Arbeitsstellen"; (RSA
21) zu umschließen.
Die Bauzäune als Absturzsicherungen oder
Baustellenabsicherung bieten keinen Schutz im Sinne der
RSA 21.
Ein typisches 3,50m langes Bauzaunfeld, ist daher im
Anwendungsbereich der RSA  mit Absperrgeräten gemäß
Zeichen 600 StVO zu ergänzen
(Verkehrsleiteinrichtungen, auch Radfahrer und
Fußgänger sind Verkehrsteilnehmer) - sonst fehlt die
verkehrsrechtliche Sicherung der Arbeitsstelle.
Sie können mit einem Abstand von 2,0m von der
Absturzkante als Absperrung aufgebaut werden, da sie
keine Zulassung als Absturzsicherung haben.
Absperrbänder oder dergleichen sind nicht zulässig.
Diese Verkehrssicherungsmaßnahmen sind gem. VOB
Nebenleistungen und werden nicht gesondert vergütet.
Der Auftragnehmer kann sich bei etwaigen Verletzungen
der ihm übertragenen
Verkehrssicherheitspflicht nicht auf die Bauüberwachung
durch den Auftraggeber und seine Mitarbeiter berufen.
Für ggf. erforderliche Arbeiten im öffentlichen Raum
sind Anordnungen über zusätzliche
Baustellenbeschilderungen rechtzeitig vor Baubeginn bei
der zuständigen Verkehrsbehörde zu beantragen. Der
Auftragnehmer hat sich die Auflagen und Weisungen
schriftlich geben zu lassen und je eine Abschrift oder
Ablichtung dieser Schreiben dem Auftraggeber vorzulegen
und ständig auf der Baustelle bereitzuhalten.

02.04.05 Sonstiges
Lärm- und Staubentwicklung sind auf ein Minimum zu
beschränken. Die entsprechenden
Verordnungen sind zu beachten. Aus diesem Anlass
geltend gemachte Ansprüche Dritter
sind vom AN zu regeln. Erforderliche Genehmigungen zur
Zwischenlagerung von
Ausbaustoffen auf öffentl. Grund sind vom AN einzuholen
und dem AG vor Baubeginn
vorzulegen! Freistellungserklärung nach Rückgabe der
Flächen von Flächeneigentümer sind vom AN einzuholen
und zur Abnahme vorzulegen.

02.04.06 Schweißerlaubnisschein (sofern Arbeiten
anstehen)
Schweißen, Schneiden und verwandte Arbeiten dürfen nur
unter Beachtung der einschlägigen
Brandschutzbestimmungen durchgeführt werden. Dies ist
mit dem beigefügten Schweißerlaubnisschein des TSB vor
Beginn der Arbeiten zu dokumentieren.
Die hierdurch anfallenden Kosten sind bei der
Preiskalkulation zu berücksichtigen. Brandwachen werden
grundsätzlich nicht gesondert vergütet, ggf. können bei
besonderen Erschwernissen in Ausnahmefällen
Sonderregelungen mit der Bauleitung abgestimmt werden.

02.04.07 Schweißzertififkat (wenn für die Arbeiten
erforderlich)
Sämtliche tragwerksrelevante Schweißarbeiten dürfen
ausschließlich durch Betriebe
und/oder Personen mit Schweißzertifikat
Ausführungsklasse EXC2 nach DIN EN 1090-2
ausgeführt werden.

02.05 Aufmaßerstellung zur Abrechnung
Vor Beginn von Erdarbeiten ist durch den Auftragnehmer
ein
genaues Nivellement des Geländes anzufertigen und durch
Unterschrift von beiden Seiten
anzuerkennen. Vor Aufnahme der Bauarbeiten sind
gemeinsam mit der Bauüberwachung
des Auftraggebers Aufmaße durchzuführen, die als
Grundlage für alle weiteren Aufmaße
dienen. Die Kosten sind in die Einheitspreise
einzubeziehen.
Die Einzelaufmaße sind übersichtlich und in der
Reihenfolge der Positionen zu erstellen.
Sie sind dreifach auszuführen, wobei das Original beim
Auftraggeber verbleibt. Es werden
grundsätzlich nur solche Aufmaße anerkannt, die
gemeinsam mit dem Auftraggeber oder
der örtlichen Bauüberwachung aufgenommen wurden. Die
vertragsmäßige Herstellung
der baulichen Anlagen ist in den einzelnen Bauzuständen
nach Lage und Höhe zu prüfen.
Erd- und Oberbau sind mindestens im Achsabstand der
Ausführungsplanung und an allen
Stellen des Gefällewechsels durch geometrisches
Nivellement zu prüfen und den
projektierten Größen gegenüberzustellen. Bei
Rohrleitungen, Durchlässen und sonstigen
Einbauten ist der Aushub, die Sauberkeitsschicht, die
Sohle sowie die Schachtsohle und
Schachtabdeckung zu nivellieren.

02.06 Dokumentation
Für alle zu liefernden Baustoffe, Baustoffgemische,
Fertigteile und Geräte ist laufend die
entsprechende Dokumentation (Konformitätserklärungen,
Eignungsnachweise,
Bauartzulassungen, sonst. Prüfzeugnisse, geprüfte
statische Berechnungen,
Verlegepläne, Werk- und Montagepläne, Datenblätter,
Bedienungs- und
Wartungsvorschriften, Ersatzteillisten,
Bestandszeichnungen, ASI-Plan, Protokolle der
Eigen- und Fremdüberwachung usw.) unaufgefordert zu
übergeben. Der Auftragnehmer
haftet für die Richtigkeit der übergebenen Unterlagen.
Spätestens 6 Wochen vor Abnahme sind die Unterlagen in
1-facher Ausführung in Ordnern mit
Inhaltsverzeichnissen, Deck- und Trennblättern, nach
Vorgabe durch den Auftraggeber zusammenzustellen. Zur
Abnahme sind die abgestimmten Dokumentationsunterlagen
in
2-facher Ausfertigung vorzulegen. Zusätzlich sind die
Unterlagen 2-fach digital (PDF) auf
Stick, CD oder DVD zu übergeben. Das Fehlen von
Unterlagen zur Abnahme wird als wesentlicher Mangel
angesehen.

02.07 Termine
Die Ausführung erfolgt gemäß dem beigefügten
Bauablaufplan.
Diese Termine basieren auf dem gegenwärtigen Zeitplan

02.08 Entsorgung Bodenmaterial (sofern für das
ausgeschriebene Gewerk erforderlich)
Nach Aushub an der Entnahmestelle sind die Böden nach
Schichten getrennt (kein durchmischen der
Erdstoffarten) an den entsprechenden Lagerstellen auf
Miete zwischenzulagern. Oberboden ist getrennt von der
Auffüllung zu entnehmen
und zu lagern. Die örtlich durchgeführte Analytik ergab
Böden der Zuordnungsklasse Z0 gemäß LAGA M20 Boden
In Teilen werden die Böden wieder örtlich auf der
Baustelle eingebaut. Für zu entsorgende
Böden gilt folgendes Prozedere:
Erstellen eines Entsorgungskonzeptes durch den AN  für
die Entsorgung sämtlicher Stoffe und Aushubmaterialien
und Bekanntgabe des Entsorgungsweges durch den
Auftragnehmer
Erstellen von Bodenanalyse durch den Auftragnehmer. Die
Analytik ist abhängig vom Entsorgungsweg/Deponie.
Abstimmung im Vorfeld mit dem Baugrundgutachter.
Abfuhr des Bodens nach Freigabe durch den Auftraggeber
Wenn nicht anders angegeben sind die Kosten für die
zuvor beschriebenen Maßnahmen in die Einheitspreise
einzurechnen.

02.09 Vermessung Auftragnehmer
Der Auftraggeber veranlasst die Einmessung eines
Höhenfestpunktes sowie die Lager der
Gebäude-Hauptachsen (Außenachsen Achse A,D,E und F,
sowie 1,3, 6 und 7). Diese sind vom Auftragnehmer
sofort nach Einmessung zu übernehmen und zu sichern.
Mit der Übergabe des
Höhenfestpunktes sowie der Hauptachsen ist §3.2 VOB/B
erfüllt.
Alle weiteren für die Durchführung der Bauleistungen
notwendigen Vermessungsarbeiten
sind vom Auftragnehmer durchzuführen. Für die vom
Auftragnehmer auszuführenden
Vermessungsarbeiten sind dem Auftraggeber qualifizierte
Fachkräfte nachzuweisen.
Der Auftragnehmer muss sich vergewissern, auf welches
vermessungstechnische
Bezugssystem sich die Daten des Festpunktes und der
Projektunterlagen der baulichen
Anlage lage- und höhenmäßig beziehen.
Vorgabe des Auftraggebers:
Lagesystem: ETRS89 Zone32, EPSG25832
Höhensystem: DHHN92, HS170
 Bei der Feststellung eines offensichtlichen oder
auch nur vermutlichen Fehlers ist der Auftraggeber vom
Auftragnehmer sofort nach
Entdeckung oder dem Eintritt der Vermutung schriftlich
hinzuweisen und um Klarstellen
des vermutlichen Mangels oder Fehlers heranzuziehen.
Nach Überprüfung der Vermessungspunkte ist das Gewerk
Rohbau für die laufende Unterhaltung, Sicherung,
Wiederherstellung und
Erneuerung der Vermessungspunkte allein verantwortlich.
Der Zugang zu den
Höhenfestpunkten und die Sicht zwischen den Fest- und
Achspunkten sind zu jeder Zeit zu
gewährleisten, so dass die mit der Herstellung der
baulichen Anlage in Verbindung
stehenden Vermessungsarbeiten wirtschaftlich und
zweckmäßig nach den Regeln der
Technik ausgeführt werden können. Durch das Gewerk
Rohbau wird mindestens ein Höhenfestpunkt in
unmittelbarer Nähe des Aufzugsschachtes dauerhaft pro
Geschoss angebracht. Auf dem Dach wird ebenfalls die
Einmessung eines Höhenfestpunktes dauerhaft
hergestellt.

02.10 Stundenlohnarbeiten
Stundenlohnarbeiten dürfen nur nach vorheriger
Genehmigung durch die Objektüberwachung erbracht
werden. Hierzu ist ein Stundenlohnantrag auszufüllen.
Das Formular "Stundenlohnauftrag" liegt bei der
Objektüberwachung aus bzw. wird dem AN übergeben. Vor
einer erforderlichen Stundenlohnarbeit hat der
Verantwortliche der auszuführenden Firma den Auftrag
mit der erforderlichen Leistung auszufüllen, mit Datum
zu versehen und zu unterschreiben. Die Nummerierung der
Stundenlohnaufträge ist fortlaufend vorzusehen. Dieser
Auftrag ist der Objektüberwachung zur Prüfung der
Berechtigung sowie zur Anerkennung und Unterschrift
vorzulegen.
Spätestens einen Tag nach Ende der Stundenlohnleistung
ist dies der BÜ mit einem gesondert auszustellenden
Stundenbericht (Regieschein/Stundenlohnzettel)zu
melden. Der Stundenbericht ist in seiner Nummerierung
an den Stundenlohnauftrag anzubinden (z.B.
Stundenbericht 10/5 bedeutet Stundenlohnauftrag Nummer
10, zugehöriger Bericht 5). Diese Nummerierung ist
erforderlich zur auftragsbezogenen Abrechnung der
einzelnen
Stundenlohnaufträge und zur Abgrenzung der einzelnen
Stundenlohnarbeiten untereinander (Verursachung,
zeitliche Begr enzung einzelner Leistungen, etc.)

2.11 Hebewerkzeuge
Sämtliche für die eigenen Arbeiten erforderlichen
Hebewerkzeuge, Transportmittel für die "fix und
fertige" Leistung sind in die Einheitspreise
einzurechnen.

02.12 Gerüste
Durch den Auftraggeber wird ein Fassadengerüst mit
Dachfangvorrichtung gemäß VOB Teil C für Arbeiten nicht
höher als  3,50m der zu bearbeitenden oder zu
verkleidenden Fläche über der Standfäche der herfür
erforderlichen Gerüstes zur Verfügung gestellt.
Alle weiteren Gerüstarbeiten sind, wenn nicht anders
beschrieben, als Benenleistung in die Einheitspreise
einzurechnen.

*Hinweis*
Anlagenverzeichnis
Anlage 1: Planunterlagen gemäß Planliste
Anlage 2: Ausführungsfristen
Anlage 3: Bauablaufplan

*Hinweis*
Die Ausschreibung umfasst die Trockenbauarbeiten  für
das Informationszentrum in Kelbra

Im Einzelnen werden folgenden Leistungen abgefragt:

Allgemeine Baustelleneinrichtung
Stundenlohnarbeiten
Gerüste
Planungsleistungen
Trockenbauarbeiten Wände
Gipskartondecke als Glattdecke
Akustikdecke
Malerarbeiten Technikbereich
Stahlblechtüren mit Zargen
Wartungsarbeiten

Hinweise auf bestehende Erschwernisse:
 der Schwimmbadbetrieb ist außerhalb des
Baustellenbereichs aufrecht zu erhalten
 außerhalb des Baustellenbereich ist mit querenden
Verkehr zu rechnen
die Zufahrt zur Baustelle wird durch einen Radweg
gekreuzt.
erhaltenswerter Baumbestand
im Umfeld der Baustelle befinden sich mehrere
Umweltschutzgebiete, wie  FFH-Gebiet Thyra im Südharz,
FFH-Gebiet Gewässersystem der Helmeniederung, EU-
Vogelschutzgebiet (SPA) Helmestausee Berga-Kelbra, FFH-
Gebiet Kyffhäuser - Badraer Schweiz  Solwiesen, FFH-
Gebiet Helme mit Mühlgräben und EU-Vogelschutzgebiet
(SPA)Kyffhäuser - Badraer Schweiz  Helmestausee.
Eingeschränkte Bautätigkeit während der Kranichrast
gemäß Baugenehmigung und naturschutzfachlicher
Unterlagen
Beschränkte Lagermöglichkeiten für Bodenmaterial
begrenzte Lagerkapazitäten für Material während der
Lagerzeit der Aushubmieten
eingeschränkte Elt. Kapazität 80 Ampere
Zu- und Abfahrt  der Baustelle ausschließlich über den
Parkplatz des Schwimmbades möglich
die Beleuchtung des Arbeitsplatzes ist vom jeweiligen
Auftragnehmer zu erbringen und in die Einheitspreise
einzurechnen
ggf. querender Verkehr der BE-Fläche durch parallele
Baumaßnahmen in den Außenanlagen

### Gewerk 01 BAUSTELLENEINRICHTUNG

#### Titel 01.01 Baustelleneinrichtung

**01.01.0010 Einrichten, Vorhalten und Betreiben der Baustelleneinrichtung**
Geräte, Werkzeuge, Hebeeinrichtungen und
sonstigeBetriebsmittel, die zur vertragsgemäßen
Erfüllung derBauleistungen erforderlich sind, auf die
Baustellebringen, bereitstellen, betriebsfertig
aufstellen,einschließlich der dafür notwendigen
Arbeiten.
inkl Aufenthaltscontainer, Baubüros, Werkstätten, Lager
-
und Arbeitsplätze und dergleichen, soweit für die
eigene Leistung erforderlich, an und abtransportieren,
aufbauen und einrichten.
Für das Einrichten, Vorhalten über die gesamte Bauzeit
und das Wiederabräumen der Baustelle,
für den An- und Abtransport sämtlicher Geräte,
Materialien, erforderliche Innengerüste, Absperrungen,
Sicherheitseinrichtungen. mit allem Zubehör sowie die
Vorhaltung und das Betreiben der gesamten Einrichtungen
,
für die betriebsfertige Herstellung der vom AN für
seine Baulichkeiten und Geräte benötigten
Versorgungsanschlüsse,
für die Sicherung der Baustelle,
für das Reinigen der Zufahrtsstraße,
für das Ableiten des Oberflächenwassers, sowie für die
Säuberung der Anlage und Bauwerke nach Beendigung der
Bauarbeiten
Wiederherstellung des übrigen Geländes im
ursprünglichen Zustand, soweit die spätere Verwendung
dies verlangt. Geländeflächen, auf denen sich
Baustelleneinrichtungen des AN befunden haben, sind
einzuebnen.
Einbauten der Baustelleneinrichtungen, z.B. Fundamente,
sind zu beseitigen und fachgerecht zu entsorgen.
Menge: 1,000 St

#### Titel 01.02 Stundenlohnarbeiten

*Hinweis*
STUNDENLOHNARBEITEN:

Stundenverrechnungssätze:
Soweit bei der Durchführung der durch das
Leistungsverzeichnis gekennzeichneten Arbeiten
zusätzlich und unvermeidbar Stundenlohnarbeiten
anfallen, sind hierfür Stundenverrechnungssätze
anzubieten. Die Stundenverrechnungssätze enthalten
unaufgegliedert
- die Lohn- und Gehaltskosten, einschließlich
vermögenswirksamer Leistungen
- die tariflichen und übertariflichen Zuschläge
- die Lohn- und Gehaltsnebenkosten
    - die Gemeinkosten, Wagnis und Gewinn, Beiträge an
die tariflichen  Sozialkassen und  die
Winterbeschäftigungsumlage nach der
Winterbeschäftigungsverordnung vom
01.05.2006
- Wegezeitvergütung und Fahrgelderstattung
Der Stundenverrechnungssatz gilt unabhängig von der
Anzahl der abgerechneten Stunden.
Stundenlohnarbeiten dürfen nur auf Anordnung oder mit
Zustimmung des fachlich zuständigen Bauleiters
durchgeführt werden. Sie sind mit der Schlußrechnung
abzurechnen, sie können in Abschlagsrechnungen
aufgeführt werden - siehe 2.0 zusätzliche
Vertragbedingungen Punkt 02.10 Stundenlohnarbeiten

**01.02.0010 Baufacharbeiter/-in Stundenlohnarbeiten sämtliche Kosten/Zuschläge**
STLB-Bau 2015-10 091
Stundenlohnarbeiten durch Baufacharbeiter/-inauf
Anordnung des AG ausführen,der Verrechnungssatz für die
jeweilige Arbeitskraft umfasst sämtliche Aufwendungen
wie Lohn- und Gehaltskosten, Lohn- und
Gehaltsnebenkosten, Zuschläge, lohngebundene und
lohnabhängige Kosten, sonstige Sozialkosten,
Gemeinkosten, Wagnis und Gewinn.
Menge: 5,000 h

**01.02.0020 Baustellenleiter/-in Stundenlohnarbeiten sämtliche Kosten/Zuschläge**
STLB-Bau 2015-10 091
Stundenlohnarbeiten durch Baustellenleiter/-inauf
Anordnung des AG ausführen,der Verrechnungssatz für die
jeweilige Arbeitskraft umfasst sämtliche Aufwendungen
wie Lohn- und Gehaltskosten, Lohn- und
Gehaltsnebenkosten, Zuschläge, lohngebundene und
lohnabhängige Kosten, sonstige Sozialkosten,
Gemeinkosten, Wagnis und Gewinn.
Menge: 5,000 h

**01.02.0030 Bauvorarbeiter/-in Stundenlohnarbeiten sämtliche Kosten/Zuschläge**
STLB-Bau 2015-10 091
Stundenlohnarbeiten durch Bauvorarbeiter/-inauf
Anordnung des AG ausführen,der Verrechnungssatz für die
jeweilige Arbeitskraft umfasst sämtliche Aufwendungen
wie Lohn- und Gehaltskosten, Lohn- und
Gehaltsnebenkosten, Zuschläge, lohngebundene und
lohnabhängige Kosten, sonstige Sozialkosten,
Gemeinkosten, Wagnis und Gewinn.
Menge: 5,000 h

**01.02.0040 Polier/-in Stundenlohnarbeiten sämtliche Kosten/Zuschläge**
STLB-Bau 2015-10 091
Stundenlohnarbeiten durch Polier/-inauf Anordnung des
AG ausführen,der Verrechnungssatz für die jeweilige
Arbeitskraft umfasst sämtliche Aufwendungen wie Lohn-
und Gehaltskosten, Lohn- und Gehaltsnebenkosten,
Zuschläge, lohngebundene und lohnabhängige Kosten,
sonstige Sozialkosten, Gemeinkosten, Wagnis und Gewinn.
Menge: 5,000 h

#### Titel 01.03 Gerüste

*Hinweis*
Kalkulationshinweis

Die in den nachfolgenden Teilleistungen beschriebenen
Gerüste werden ausschließlich für die eigenen
Leistungen des AN ab einer Arbeitshöhe der zu
bearbeitenden oder zu bekleidenden Fläche über 3,5 m
über der Standfläche des hierfür erforderlichen
Gerüstes vergütet.

**01.03.0010 Aufbauen fahrbares Gerüst Stahlrohr 4Wo 2kN/m2 H 5m**
Aufbauen und Abbauen eines fahrbaren Gerüsts,
Stahlrohrkupplungsgerüst DIN 4420-3,  einschl.
Grundeinsatzzeit (4 Wochen), Lastklasse 3 (2 kN/m2),
Höhe der obersten Gerüstlage bis 5 m, im Gebäude.

Ausführungsort:
Für die Unterstützung der Arbeiten vom Gerüst und für
Arbeiten an den Unterdecken der Terrasse und dem
Vordach in allen Geschossen

Untergrund
Rohdecke bzw. Rohdecke mit Abdichtung
(Schutz der Abdichtung unter den Rollen durch Hartfaser
-
oder OSB-Platten ist einzukalkulieren)
Menge: 1,000 St

**01.03.0020 Umsetzen fahrbares Gerüst Stahlrohr 2kN/m2 H 5m**
Umsetzen des fahrbaren Gerüsts der Position 01.03.0010
im Gebäude.

abgerechnet wird die Anzahl des Umsetzens, wenn ein Auf
-
und Abbau für die Standortwahl erforderlich ist
Menge: 3,000 St

**01.03.0030 Gebrauchsüberlassung fahrbares Gerüst Stahlrohr 2kN/m2 H 5m**
Gebrauchsüberlassung über die Grundeinsatzzeit hinaus
für fahrbares Gerüst,
Positionsmenge = Produkt aus  01.03.0010'
(Gebrauchsüberlassungsmenge)
mal '4' (Gebrauchsüberlassungsdauer)
Gruppe 3 (2 kN/m2), Höhe der obersten Gerüstlage 5 m,
im Gebäude,
Menge: 4,000 StWo

#### Titel 01.04 Planungsleistungen

**01.04.0010 Werk-/ Verlegeplanung Trockenbauarbeiten**
Durch den Auftragnehmer ist eine Werk- / Montageplanung
für die Trockenbauarbeiten vorzulegen und durch den
Planer genehmigen lassen.
Als Grundlage der Werkplanung dienen die
Architekturplanung
Folgende Angaben sind mindestens aus der Planunterlage
zu entnehmen:
Datenblatt der geplanten Systeme
Grafische Darstellung im Plan der Wand- und
Deckensysteme
Detaildarstellungen aller relevanten Punkte, z.B.
Durchdringungen,etc
Abstimmung mit Schnittstellengewerken, wie Lüftung und
Elektro
Werkplanung dient später als Grundlage für die
Abrechnung,
Montagereihenfolgen
Produktdatenblätter und Zulassungen der Systeme
Menge: 1,000 psch

**01.04.0020 Werk-/ Verlegeplanung Stahlblechtüren**
Durch den Auftragnehmer ist eine Werk- / Montageplanung
für die Stahlblechtüren vorzulegen und durch den Planer
genehmigen lassen.
Als Grundlage der Werkplanung dienen die
Architekturplanung
Folgende Angaben sind mindestens aus der Planunterlage
zu entnehmen:
Datenblatt der geplanten Systeme
Grafische Darstellung im Plan der Türsysteme
Detaildarstellungen aller relevanten Punkte, z.B.
Zargenanschlüsse, Wandverstärkungen,etc
Abstimmung mit Schnittstellengewerken, i
Werkplanung dient später als Grundlage für die
Abrechnung,
Montagereihenfolgen
Produktdatenblätter und Zulassungen der Systeme
Menge: 1,000 psch

**01.04.0030 Statischer Nachweis /Standsicherheitsnachweis Trockenbau**
Statischer Nachweis / Standsicherheitsnachweis für die
in diesem LV beschriebenen Unterkonstruktionen
derMontage-Wände.

Bemessung der notwendigen Wandverstärkungen
(Statikstützen) in Trockenbauwänden.
Diese müssen aus bautechnischer und bauaufsichtlicher
Sicht geprüft und genehmigt sein, vor Beginn der
Bauarbeiten.
Grundlage für die technische Bearbeitung bilden die
Ausführungszeichnungen der Objektplanung.
Die Abnahme der Trockenbauarbeiten erfolgt nach den
geprüften Ausführungsplänen.
Erforderliche Prüfläufe sind vor den
vorgegebenenAusführungsterminen von mindesten 10
Arbeitstagen  zu berücksichtigen.
Die Detailpläne und der statische Nachweis müssen
rechtzeitig erbracht werden spätestens jedoch 20
Kalendertage nach Auftragserteilung, sodass der
Bauablauf nicht gefährdet ist. - siehe Punkt 1- ZTV
Trockenbau
Menge: 1,000 psch

**01.04.0040 Dokumentationsunterlagen**
Erstellen und Vervielfältigen der Dokumentation gemäß
Punkt 2.06 der allgemeinen Vertragsbedingungen

Es sind folgende Dokumentationsunterlagen
zusammenzustellen und dem AG gemäß Punkt 2.06 zu
übergeben:

Übersichtsblatt mit Nennung von:- Bauvorhaben- Bauherr-
Gewerk- Kontaktdaten ausführende Firma inkl.
Ansprechpartner- Kontaktdaten Subunternehmer inkl.
Ansprechpartner- Beginn und Ende der Arbeiten
Inhaltsverzeichnis
Kopie Auftrag inkl Auftrags LV
Fachunternehmererklärung
Dokumentationen im Rahmen der
Qualitätssicherungentsprechend der aktuell gültigen DIN
-
Normen
Bestätigung der Übereinstimmung der Bauart bzw.
Allgemeine bauaufsichtliche Zulassungen für jede
einzelne Zulassung / Bauartgenehmigung
Verwendbarkeitsnachweise
Abnahmeprotokoll
Abnahmebescheinigungen
Statische Berechnungen
PlanunterlagenÜbersichtszeichnungenWerkplanung inkl.
Detailzeichnungen
Prüfzeugnisse absturzsichernde Verglasung für
Rundfenster im 1./2.OG und PR-Fassade im 2.OG
Wartungs- und Pflegehinweise gemäß Punkt 5.7 der zus.
techn. Vertragsbedingungen
Übergabe in Papierform 3-fach in Ordnern mit
Inhaltsverzeichnis und Registertrennblättern sowie als
Dateien auf jeweils 2 Datenträgern

abgerechnet wird die einmalige Erstellung der
Dokumentation inkl aller Vervielfältigungen in der
angegebenen Anzahl
Menge: 1,000 St

### Gewerk 02 TROCKENBAUARBEITEN

*Hinweis*
ZTV TROCKENBAUARBEITEN

Es gilt die DIN 18299 - Allgemeinen technischen
Vertragsbedingungen für Bauarbeiten jeder Art und DIN
18340 - Allgemeinen Technischen Vertragsbedingungen
(ATV) für Trockenbauarbeiten in der neuesten Fassung.
Darüber hinaus sind folgende zusätzlichen technischen
Vertragsbedingungen zu beachten:

1.) Allgemeine Anfoderungen
Alle Oberflächen von Wand- und
Vorsatzschalenkonstruktionen sind planeben, exakt
fluchtgerecht und streichfertig herzustellen,
Plattenstöße dürfen danach nicht mehr sichtbar sein.
Anschlüsse an angrenzende Bauteile sind so auszuführen,
dass auftretende Krafteinflüsse schadlos in jeder
Richtung aufgenommen werden können .

Nach Aufforderung durch den Architekten hat der Bieter
durch bauaufsichtliche Prüfzeugnisse nachzuweisen, dass
die angebotene Konstruktion sowie alle Maßnahmen bei
den Anpassarbeiten die technologischen,
schallschutztechnischen und brandschutztechnischen
Anforderungen erfüllen. Die angebotenen Konstruktionen
sind mit ihren Fabrikaten nach Beauftragung zu benennen
und auf Aufforderung in Form vonProduktdatenblättern,
Handmustern zu bemustern und durch den Architekten
freigegeben zu lassen. Für die Prüfung ist bei der
Einreichung eine Prüfzeit von 10 Arbeitstagen zu
berücksichtigen.

Die Arbeiten sind in einer hochwertigen Qualität
auszuführen. Dies setzt voraus, dass sämtliche
Detailpunkte einwandfrei herzustellen sind und vor der
Montage mit dem Architekten und dem Fachplaner für
Schallschutz abgestimmt werden.

Werkzeichnungen
Nach Auftragserteilung spätestens jedoch 20
Kalendertage danach, sind vom Auftragnehmer für alle
esentlichen Positionen Werkzeichnungen anzufertigen nd
in zweifacher Ausfertigung dem Architekten bzw. der
Bauleitung zur Prüfung und Genehmigung einzureichen.
Diese Unterlagen haben alle Angaben (Konstruktion,
Maße, Einbau und Befestigung an flankierende Bauteile)
zu enthalten, die zur fachtechnischen Prüfung und zur
Beurteilung der Übereinstimmung mit LV und Projekt -
Planung erforderlich sind.
Mit der Produktion kann erst nach Genehmigung der
Werkunterlagen durch den Architeken begonnen werden.
Für Verzögerungen in der Detailgestaltung, welche der
AN durch nicht diesem LV entsprechende Details oder
durch schleppende Bearbeitung und dergleichen
verschuldet, kann von diesem keine Verzögerung der
geforderten Endtermine abgeleitet werden.
In der Terminplanung hat der AN eine Zeitspanne zur
Genehmigung von 10 Arbeitstagen, nach Vorlage
Werkplanung, einzuplanen.

Die eingebauten Elemente sind in vollständig
gereinigter Ausführung zu übergeben.

Vor Anfertigung der endgültigen Ausführungszeichnungen
und vor Beginn der Arbeiten sind sämtliche Maße vom
Auftragnehmer an der Baustelle eigenverantwortlich zu
nehmen. Eventuelle Bautoleranzen sind zu
berücksichtigen. Sollten diese über die Toleranzgrenzen
nach
DIN 18201 und DIN 18203 hinausgehen, ist der
Auftraggeber schriftlich zu verständigen.

2. )Normen
Zu beachtende Normen u.a.:

DIN 18180 - Gipskartonplatten Arten, Ausführung,
Prüfung
DIN 18181 - Gipskartonplatten im Hochbau Richtlinien
für die Verarbeitung
DIN 18355 - Tischlerarbeiten
DIN 18165 - Faserdämmstoffe im Hochbau
DIN  4102 - Brandverhalten von Baustoffen und Bauteilen
DIN 18360 - Metallbau, Schlosserarbeiten
DIN  4108 - Wärmeschutz im Hochbau
DIN  4109 - Schallschutz im Hochbau mit Beiblatt 1

incl. aller zu den DIN-Normen gehörenden Beiblätter und
Ergänzungen, jeweils in der neuesten Fassung, unddie
Verarbeitungsvorschriften der Hersteller.

3.) Wände
Dehnungsfugen im Baukörper sind an gleicher Stelle auch
in den Konstruktionen vorzusehen. Geforderte Schall-und
Brandschutzklassen dürfen durch die Ausführung von
Bewegungsfugen nicht beeinträchtigt werden.

Alle Fugen zu benachbarten Bauteilen sind durch
dauerelastisches, überstreichbares Material dicht
anzuschließen. Es ist darauf zu achten, dass diese
Fugen eben mit der Wandfläche auszubilden sind. Diese
Maßnahmen sind in gesonderten Positionen enthalten.

Innen- oder Außenecken sind nach Herstellerangaben zu
armieren und zu spachteln. Hier ist ebenfalls darauf zu
achten, dass diese Fugen eben mit der Wandfläche
auszubilden sind. Diese Maßnahmen sind in den
Wandpositionen einzukalkulieren.

Für die Beurteilung des Schallschutzes von
Montagewänden in Bezug auf die vorhandenen
Baustellenverhältnisse sind sämtliche Schallnebenwege
zu berücksichtigen.

Die brandschutztechnische Bewertung von
Anschlussdetails sowie Wandöffnungen oder anderen
Veränderungen im Wandaufbau ist nach DIN 4102 durch
Prüfzeugnisse nachzuweisen, dass jedes Detail die
entsprechende Feuerwiderstandsklasse erfüllt. Gleiches
gilt für die schallschutztechnische Bewertung nach DIN
4109.

Bei der Herstellung von Installationswänden werden die
Installationselemente von den Installationsfirmen an
die Tragständer montiert. Hier ist eine Abstimmung
zwecks Ständerwahl und -position mit den
Installationsfirmen nötig und wird vom Anbieter
eigenverantwortlich durchgeführt. Leistungen hierfür
sind in die Positionen einzurechnen.

Die Montage der doppelt beplankten Wände und die
Wandbekleidungen erfolgt immer bis auf die Rohdecke.
Trittschalldämmung und Estrich stoßen mit Dehnungsfuge
gegen die Wände.

Die Spachtelung ist, wenn in den Positionen nicht
anders beschrieben, in Q2 fertig für matte
Dispersionsanstriche  auszuführen.

Arbeistschritte, zeitlich getrennt
Die Ausführung der Trennwände, Doppeltrennwände und
Vorsatzschalen erfolgt in 2 Arbeitsschritten zeitlich
voneinander getrennt. In einem ersten  Schritt wird die
Unterkonstruktion montiert und gestellt. Die Lage der
Unterkonstruktion ist mit den haustechnischen Gewerken
abzustimmen. Bei Trennwänden erfolgt eine eine
einseitige Beplankung .
Anschließend erfolgt die haustechnische
Installation.Anschließend erfolgt auf Weisung der
Objektüberwachung der Verschluß der Wände und alle
weiteren Arbeiten.
Kosten für die zeitlich getrennte Montage sind in die
Einheitspreise der einzelnen Positionen einzurechnen.

Verstärkungen Unterkonstruktion
Bei Verstärkungen der Unterkonstruktion bei
Trennwänden, Doppeltrennwände und Vorsatzschalen durch
UA-Profile oder Stahlprofile ist darauf zu achten, dass
die Deckenverformungen auch durch die Verstärkung
aufgenommen werden kann und eine Verformung der Decke
sich nicht auf die Profile ablastet. Bei Stahlprofilen
bedeutet das, dass das Stahlprofil am Kopfpunkt mit
einem Einschiebling auf einer Grundplatte befestigt
werden muss, der genau in die Hohlkammer in der Profil
passt. Die Befestigung erfolgt seitlich über
entsprechende Langlöcher. Leistungen hierfür sind in
die Positionen der Verstärkung einzurechnen.

4.) Decken

Die Unterkonstruktionen der abgehängten Decken dürfen
nur mit amtlich zugelassenen Metallspreizdübeln oder
Nagelkopfdübel in Bereichen  Stahlbetonrohdecke
befestigt werden.
In Bereichen der Holzbetonverbunddecken sind die
Unterkonstruktionen der abgehängten Decken ebenfalls
mit amtlich zugelassenen Schrauben zu besfestigen.
Verschraubungen und horizontale Tragkonstruktionen
müssen aus verzinktem Stahl  bestehen, falls in den
jeweiligen Leistungsverzeichnispositionen nicht anderes
festgelegt ist. Für vorgefertigte Dichtungsprofile des
Trockenbaues sind solche aus Chloroprene oder
Polyvinylchlorid zu verwenden.
Die Verlegung der Decken erfolgt entsprechend
Deckenspiegel der Architekten unter Berücksichtigung
der notwendigen Einbauteile wie Leuchten, Lüfter,
Vorhangschienen, Durchdringungen und dergleichen.

Sämtliche Anschlüsse der Decken an die Außenfassade, an
Stützen, Außen- und Innenwände sowie Trennwände sind so
auszubilden, dass keine der an die Unterdecke
gestellten schallakustischen Anforderungen
beeinträchtigt werden. Die Anschlüsse müssen die
Bewegungen der angrenzenden Bauteile sowie der Decke
selbst ohne Beeinträchtigung ermöglichen
(dauerelastischer Anschluss). Dies gilt vor allem für
Rohrdurchführungen, Kabeldurchführungen und ähnl. zum
Schutz vor Schallübertragung. Alle Fugen zu
benachbarten Bauteilen sind so durch dauerelastisches,
überstreichbares Material dicht anzuschließen. Es ist
darauf zu achten, dass diese Fugen eben mit der Decke
auszubilden sind.

Bei Deckenanschlüssen mit Schattenfuge sind diese mit
schwarzen Profilen zu hinterlegen.

Die Spachtelung der Stösse und Anschlussfugen
Deckenoberfläche muß gleichmäßig erfolgen, so daß nach
dem Anstrich keine Ungleichmäßigkeit mehr feststellbar
sind.
Wenn in den Positionen nicht anders beschrieben, ist
die Spachtelung  in Q3 mittels vollflächigen Spachteln
und schleifen,  fertig für matte Dispersionsanstriche
auszuführen.

Die Ausführung der abgehängten Decken erfolgt in 2
Arbeitsschritten zeitlich voneinander getrennt. In
einem ersten Schritt wird die Unterkonstruktion
montiert und gestellt. Die Lage der Unterkonstruktion
ist mit den haustechnischen Gewerken abzustimmen.
Anschließend erfolgt die haustechnische
Installation.Anschließend erfolgt auf Weisung der
Objektüberwachung der Verschluß der Decken  und alle
weiteren Arbeiten.
Kosten für die zeitlich getrennte Montage sind in die
Einheitspreise der einzelnen Positionen einzurechnen.

5.)Montagegerüste

Sind Nebenleistungen im Sinne der DIN 18340. Sind zu
bearbeitende Flächen höher als 3,50 m über der
Standfläche des Gerüstes, so sind diese in einer ges,
Position anzubieten oder  bauseitig gestellte Gerüste
sind zu benutzen und eigenverantwortlich zu bedienen.

6.) Trennwände - Nassbereiche

Die Beplankung erfolgt durch wasserfest imprägnierte
Bauplatten (GKBI). Die Oberfläche ist
verfliesungsfertig auszuführen.

7) Öffnungen herstellen
Grundsätzlich sind die Leibungen aller Öffnungen in
Wänden mit Schallschutz- oder Brandschutzanforderungen
mit GK-Platten in gleicher Qualität wie die
Wandbeplankung auszuführen.Damit ist zu gewährleisten,
dass ein definierter Anschluss an die durchzuführenden
TGA-Elemente ermöglicht wird.

*Hinweis*
Für die folgenden Positionen ist folgendes zu beachten
und in die Kalkulation einzubeziehen:

horizontale Befestigungsuntergründe
Bodenplatte:
Stahlbetonbodenplatte ca. 25cm mit Bituminöser
Abdichtung als Dampfsperre und für die
Radondichtigkeit.

Decken
Rohdecken: Stahlbeton in Dicken von: ca. 12cm bis 25cm
als Ortbetondecke und Holzbetonverbunddecke

Dach
Brettschichtholzplatten aus BSH mit einer Dicke von ca.
10cm aufgelegt auf Brettschichtholzträgern

vertikale Anschlüsse
Stahlbetonstützen und -wände in der Regel: ca. 30cm in
der Dicke
Holzständerwände mit einer inneren Beplankung aus: 15mm
OSB Platte als Dampfdichte Ebene
Trockenbauwände gemäß nachfolgenden Positionen

Geschosshöhen Erggeschossim Bereich der
Holzbetonverbunddecken
Oberkante Rohfussboden: -0,30m
Oberkante Fertigfussboden: 0.00m

Unterkante HBV-Betondecke: +3,16m
Unterkante Unterzüge BSH: +2,78m
Unterkante Betonunterzüge: *2,76m'
im Bereich der Ortbetondecken
Oberkante Rohfussboden: -0,30m
Unterkante Ortbetondecke: +3,03m

die Montage der Trockenbauwände erfolgt auf dem
Rohfussboden

maximale Wandhöhen im Erdgeschoss: von ca. 3.33m bis
3,46m

Geschosshöhen 1. und 2. Obergeschoss
Oberkante Rohfussboden 1. Obergeschoss: 3.28m
Oberkante Rohfussboden 2. Obergeschoss Galerie : 6,78m

Unterkante HBV-Betondecke Galerie : +6.66m
Unterkante Unterzüge BSH Galerie: +6,36m
Unterkante Ortbetondecke: ca. 6,355

Dach mit bis zu 12 Grad Neigung
Unterkante Dach  BSH-Platte: von ca. 8,25m bis 11,35m
Unterkante Dach  BSH-Träger: von ca. 7,00m bis 10,285m

maximale Wandhöhen im 1. und 2. Obergeschoss: von ca.
3,16mm bis 6,90m

Decken- und Dachverformungen
HBV-Decken im Erd- und Obergeschoss: bis ca. 20mm
Ortbetondecken im Erd- und Obergeschoss: bis zu 20mm
Dachtragwerks im 2. Obergeschoss: bis zu 50mm

#### Titel 02.01 Innenwände

*Hinweis*
Hinweis zur Baufolge Innenwände aus Gipskarton

Die Montage der Innentrennwände und Vorsatzschalen
erfolgt in 2 Arbeitsschritten - zeitlich voneinander
getrennt. Dieses ist im Einheitspreis zu
berücksichtigen.
Baufolge:
Einbau der Unterkonstruktion mit einseitiger Beplankung
(bei Doppelständerwänden einseitige Aufstellung der
Wand)
Einbau der Haustechnik in der UK-Ebene und einseitige
GK-Wand
Ggf. kleinere Korrekturen der UK sowie Dämmarbeiten
Einbau/Schließen der Trennwand durch Beplankung der 2.
Seite
Endmontage der Haustechnik

*Hinweis*
Einfachständerwerk

Angebotenes Fabrikat:  Einfachständerwerk '...' (vom
Bieter einzutragen)

**02.01.0010 Trennwand H 3,5m D 100mm UK Stahlblechprofil verz Einfachständerwerk M**
STLB-Bau 2024-10 039
Nichttragende innere Trennwand DIN 18183-1, DIN 4103-1,
Einbaubereich 2 DIN 4103-1 (Bereiche mit großer
Menschenansammlung sowie Trennwände zwischen Räumen mit
einem Höhenunterschied der Fußböden größer gleich 1 m),
Höhe bis 3,5 m, Dicke 100 mm, Anschluss gleitend, wird
gesondert vergütet,
Unterkonstruktion aus verzinkten Stahlblechprofilen DIN
EN 14195 und DIN 18182-1, als Einfachständerwerk, CW/UW
50, Ständerachsabstand 625 mm,
Dämmschicht aus Mineralwolle MW DIN EN 13162,
Bemessungswert der Wärmeleitfähigkeit max. 0,032
W/(mK), Nennwert der Wärmeleitfähigkeit max. 0,031
W/(mK), Dämmschichtdicke 40 mm, Rohdichte 100 kg/m3,
Anwendungsgebiet DIN 4108-10 WTR, einlagig,
längenspezifischer Strömungswiderstand größer gleich 5
kPa s/m2,
Beplankung beidseitig, aus Gipsplatten DIN 18180 und
DIN EN 520, Bauplatten Typ A, 2-lagig, Plattendicke
12,5 mm, befestigen mit Schnellbauschrauben DIN EN
14566 und DIN 18182-2,
Spachtelung Qualitätsstufe Q2,
Befestigungsuntergrund Rohboden, Ausführung gemäß
Zeichnung und Einzelbeschreibung,
Zeichnungs-Nr 'KEZ ARC 5 DET UE 600 AF'
Einzelbeschreibungs-Nr 'WT 030
Schalldämmmaß
R'w=42dB
'.
Menge: 92,143 m2

**02.01.0020 Trennwand H 3,5m D 125mm UK Stahlblechprofil verz Einfachständerwerk M**
STLB-Bau 2024-10 039
Nichttragende innere Trennwand DIN 18183-1, DIN 4103-1,
Einbaubereich 2 DIN 4103-1 (Bereiche mit großer
Menschenansammlung sowie Trennwände zwischen Räumen mit
einem Höhenunterschied der Fußböden größer gleich 1 m),
Höhe bis 3,5 m, Dicke 125 mm, Anschluss starr, wird
gesondert vergütet,
Unterkonstruktion aus verzinkten Stahlblechprofilen DIN
EN 14195 und DIN 18182-1, als Einfachständerwerk, CW/UW
75, Ständerachsabstand 625 mm,
Dämmschicht aus Mineralwolle MW DIN EN 13162,
Bemessungswert der Wärmeleitfähigkeit max. 0,032
W/(mK), Nennwert der Wärmeleitfähigkeit max. 0,031
W/(mK), Dämmschichtdicke 60 mm, Rohdichte 100 kg/m3,
Anwendungsgebiet DIN 4108-10 WTR, einlagig,
längenspezifischer Strömungswiderstand größer gleich 5
kPa s/m2,
Beplankung beidseitig, aus Gipsplatten DIN 18180 und
DIN EN 520, Bauplatten Typ A, 2-lagig, Plattendicke
12,5 mm, befestigen mit Schnellbauschrauben DIN EN
14566 und DIN 18182-2,
Spachtelung Qualitätsstufe Q2,
Befestigungsuntergrund Rohboden, Ausführung gemäß
Zeichnung und Einzelbeschreibung,
Zeichnungs-Nr 'KEZ ARC 5 DET UE 600 AF'
Einzelbeschreibungs-Nr 'WT 031.A
Schalldämmaß:
R'w=45dB
'.
Menge: 25,528 m2

**02.01.0030 Trennwand H 3,50m D 125mm UK Stahlblechprofil -gleitend**
*** wie Position 02.01.0020
Leistung wie in Position 02.01.0020beschrieben, jedoch

Anschluss gleitend, wird gesondert vergütet,'
Einzelbeschreibungsnummer: WT 031.A
Menge: 98,804 m2

**02.01.0040 Trennwand H 3,50m D 125mm UK Stahlblechprofil - GKF**
Leistung wie in Position 02.01.0020beschrieben, jedoch

beidseitige 2-lagige Beplankung mit HartgipsplatteGKF
gemäß DIN 18180 bzw. DFIR gemäß DIN EN 520
Einzelbeschreibungsnummer: WT 031.B
Menge: 15,757 m2

**02.01.0050 Trennwand H 3,50m D 125mm UK Stahlblechprofil - GKB und GKF**
Leistung wie in Position 02.01.0020beschrieben, jedoch
mischbeplankt1. Seite:  2-lagige Beplankung mit
HartgipsplatteGKF gemäß DIN 18180 bzw. DFIR gemäß DIN
EN 5202. Seite: 2-lagige Beplankung mit BauplatteGKB
gemäß DIN 18180 bzw A gemäß DIN EN 520

Einzelbeschreibungsnummer: WT 031.C
Menge: 22,406 m2

**02.01.0060 Trennwand H 3,50m D 125mm UK Stahlblechprofil - GKF - GKBI**
Leistung wie in Position 02.01.0020beschrieben, jedoch
mischbeplankt1. Seite:  2-lagige Beplankung mit
HartgipsplatteGKF gemäß DIN 18180 bzw. DFIR gemäß DIN
EN 5202. Seite: 2-lagige Beplankung mit imprägnierter
BauplatteGKBI gemäß DIN 18180 bzw. H2 gemäß DIN EN 520

Einzelbeschreibungsnummer: WT 031.D
Menge: 30,233 m2

**02.01.0070 Trennwand H 3,5m D 125mm UK Stahlblechprofil verz Einfachständerwerk M**
STLB-Bau 2024-10 039
Nichttragende innere Trennwand DIN 18183-1, DIN 4103-1,
Einbaubereich 2 DIN 4103-1 (Bereiche mit großer
Menschenansammlung sowie Trennwände zwischen Räumen mit
einem Höhenunterschied der Fußböden größer gleich 1 m),
Höhe bis 3,5 m, Dicke 125 mm, Anschluss gleitend, wird
gesondert vergütet,
Unterkonstruktion aus verzinkten Stahlblechprofilen DIN
EN 14195 und DIN 18182-1, als Einfachständerwerk, CW/UW
75, Ständerachsabstand 625 mm,
Dämmschicht aus Mineralwolle MW DIN EN 13162,
Bemessungswert der Wärmeleitfähigkeit max. 0,032
W/(mK), Nennwert der Wärmeleitfähigkeit max. 0,031
W/(mK), Dämmschichtdicke 60 mm, Rohdichte 100 kg/m3,
Anwendungsgebiet DIN 4108-10 WTR, einlagig,
längenspezifischer Strömungswiderstand größer gleich 5
kPa s/m2,
Beplankung beidseitig, aus Gipsplatten DIN 18180 und
DIN EN 520, imprägnierte Bauplatten Typ H2, 2-lagig,
Plattendicke 12,5 mm, befestigen mit
Schnellbauschrauben DIN EN 14566 und DIN 18182-2,
Spachtelung Qualitätsstufe Q2,
Befestigungsuntergrund Rohboden, Ausführung gemäß
Zeichnung und Einzelbeschreibung,
Zeichnungs-Nr 'KEZ ARC 5 DET UE 600 AF'
Einzelbeschreibungs-Nr 'WT 035.A
'.
Menge: 29,953 m2

**02.01.0080 Trennwand H 3,50m D 125mm UK Stahlblechprofil - GKBI und GKB**
Leistung wie in Position 02.01.0070beschrieben, jedoch
mischbeplankt1. Seite:  2-lagige Beplankung mit
imprägnierter BauplatteGKBI gemäß DIN 18180 bzw. H2
gemäß DIN EN 5202. Seite: 2-lagige Beplankung mit
BauplatteGKB gemäß DIN 18180 bzw A gemäß DIN EN 520

Einzelbeschreibungsnummer: WT 035.B
Menge: 59,658 m2

**02.01.0090 Trennwand H 3,50m D 125mm UK Stahlblechprofil - GKB und GM-FH1**
Leistung wie in Position 02.01.0070beschrieben, jedoch
mischbeplankt1. Seite:  2-lagige Beplankung mit
HartgipsplatteGKB gemäß DIN 18180 bzw. A gemäß DIN EN
5202. Seite: 2-lagige Beplankung mit vliesarmierter
BauplatteGM-FH1 gemäß DIN 15283-1

Einzelbeschreibungsnummer: WT 035.C
Menge: 26,367 m2

**02.01.0100 Zulage Brandschutzqualität F30**
Zulage zu den Trennwänden der Positionen 01.01.0010,
02.01.0040, 02.01.0050 und 02.01.0090 für die
Herstellung der Wände in Brandschutzqualität F30.

Betrifft die Wände mit den Bezeichnungen:
WT 030
WT 031.B
WT 031.C
WT 035.C

Feuerwiderstandsklasse: F30 A

inkl. aller Leistungen, Materialien und Arbeitsschritte
die zu Erreichung der Feuerwiderstandsklasse
erforderlich sind.
Menge: 199,000 m2

**02.01.0110 Zulage 3. Lage Hartgipsplatte**
Zulage zu den Trennwänden der Positionen 02.01.0060
02.01.0080 für die Herstellung einer dritten
Plattenlage, bestehend aus:

Beplankung mit HartgipsplatteGKB gemäß DIN 18180 bzw. A
gemäß DIN EN 520

inkl. aller Leistungen, Materialien und Arbeitsschritte
die für eine fertige Leistung erforderlich sind.
Menge: 24,000 m2

**02.01.0120 Zulage Oberflächenqualität Q3 - Einfachständerwerk**
Zulage zu den Positionen 02.01.0010  bis 02.01.0090
für erhöhte Anforderung bei der Oberflächenqualität

Anforderung Oberflächenqualität Q3
Flächen sind vollflächig zu spachteln
fertig für bauseitige Anstricharbeiten
Menge: 76,000 m2

**02.01.0130 Zulage Herstellen Plattenstreifen Trennwand für Estrich**
Zulage zu den Trennwänden der Positionen 02.01.0010
bis 02.01.0090für die Herstellung eines 2-lagigen
Plattenstreifen im Vorfeld der eigentlichen Beplankung
im Bodenaufbaubereich für die Herstellung  von
bauseitgen Bodenaufbauten, bestehend aus:

2- lagige Beplankung mit Platten gemäß der
Wandanforderung
evtl. Ergänzen der Unterkonstruktion
Plattenstreifenhöhe: ca. 500mm
die 2. lagigen Platten sind um ca. 50mm versetzt enden
zu lassen, damit die Anarbeitung der Wandplatten
erfolgen kann.
Herstellung erfolgt im Vorfeld für die Einbringung von
Estrich, ohne dass die Wand vollflächig geschlossen
werden muss
inkl. aller Leistungen, Materialien und Arbeitsschritte
die für eine fertige Leistung erforderlich sind.

Leistung der Postion umfasst den Mehraufwand für die
Herstellung eines unteren 2-lagigen Plattenstreifens
auf Weisung der Objektüberwachung
Menge: 25,000 m2

*Hinweis*
Innenwände Doppelständerwerk

Angebotenes Fabrikat:  Doppelständerwerk '...' (vom
Bieter einzutragen)

**02.01.0140 Trennwand H bis 3,5 m WD 350 mm UK Stahlblechprofil verz Doppelständer**
STLB-Bau 2024-10 039
Nichttragende innere Trennwand DIN 4103-1,
Einbaubereich 2 DIN 4103-1 (Bereiche mit großer
Menschenansammlung sowie Trennwände zwischen Räumen mit
einem Höhenunterschied der Fußböden größer gleich 1 m),
Höhe Wand bis '3,5' m,
Dicke Wand '350' mm, Baustoffklasse DIN 4102-1 A2
(nichtbrennbar),
Unterkonstruktion aus verzinkten Stahlblechprofilen DIN
EN 14195 und DIN 18182-1, als Doppelständerwerk, CW/UW
75,
Ständerachsabstand '625' mm,
Dämmschicht aus Mineralwolle MW DIN EN 13162,
Bemessungswert der Wärmeleitfähigkeit max. 0,032
W/(mK), Nennwert der Wärmeleitfähigkeit max. 0,031
W/(mK), Dämmschichtdicke 60 mm, Rohdichte 100 kg/m3, in
Platten, Anwendungsgebiet DIN 4108-10 WTR, einlagig,
dicht stoßen, längenspezifischer Strömungswiderstand
größer gleich 5 kPa s/m2,
Beplankung beidseitig, aus Gipsplatten DIN 18180 und
DIN EN 520, imprägnierte Bauplatten Typ H2,
1. Seite 2-lagig, Dicke 1. Seite 1. Lage 12,5 mm, Dicke
1. Seite 2. Lage 12,5 mm,
Spachtelung Qualitätsstufe Q2,
2. Seite 2-lagig, Dicke 2. Seite 1. Lage 12,5 mm, Dicke
2. Seite 2. Lage 12,5 mm,
Spachtelung 2. Seite Qualitätsstufe Q2,
befestigen mit Schnellbauschrauben DIN EN 14566 und DIN
18182-2, Ausführung gemäß Zeichnung und
Einzelbeschreibung,
Zeichnungs-Nr 'KEZ ARC 5 DET UE 600'
Einzelbeschreibungs-Nr 'WT 034.A
'.
Menge: 19,500 m2

**02.01.0150 Trennwand H bis 3,50 m WD 350 mm Rw 62 dB - GKBI - GKB -CW 75**
Leistung wie in Position 02.01.0140beschrieben, jedoch
mischbeplankt1. Seite:  2-lagige Beplankung mit
imprägnierter BauplatteGKBI gemäß DIN 18180 bzw. H2
gemäß DIN EN 5202. Seite: 2-lagige Beplankung mit
Bauplatten GKB gemäß DIN 18180 bzw.A gemäß DIN EN 520

Einzelbeschreibungsnummer: WT 034.B
Menge: 13,170 m2

**02.01.0160 Trennwand H bis 3,50 m WD 350 mm Rw 62 dB UK Stahlblechprofil Doppelst**
Nichttragende innere Trennwand DIN 4103-1,
Einbaubereich 2 DIN 4103-1 (Bereiche mit großer
Menschenansammlung sowie Trennwände zwischen Räumen mit
einem Höhenunterschied der Fußböden größer gleich 1 m),
1 AHöhe Wand bis '3,75' m,
2 ADicke Wand 'bis 350' mm,
 Anschluss gleitend, wird gesondert vergütet,
Unterkonstruktion aus verzinkten Stahlblechprofilen DIN
EN 14195 und DIN 18182-1, als Doppelständerwerk, CW/UW
50,
4 AStänderachsabstand '625' mm,
Dämmschicht aus Mineralwolle MW DIN EN 13162,
Bemessungswert der Wärmeleitfähigkeit max. 0,032
W/(mK), Nennwert der Wärmeleitfähigkeit max. 0,031
W/(mK), Rohdichte 100 kg/m3, Dämmschichtdicke 40 mm, in
Platten, Anwendungsgebiet DIN 4108-10 WTR, einlagig,
dicht stoßen, längenspezifischer Strömungswiderstand
größer gleich 5 kPa s/m2,
Beplankung beidseitig, aus Gipskartonplatten DIN 18180
bzw. DIN EN 520, Typ GKBI bzw, H2
1. Seite 2-lagig, Dicke 1. Seite 1. Lage 12,5 mm, Dicke
1. Seite 2. Lage 12,5 mm,
Spachtelung Qualitätsstufe Q2,
2. Seite 2-lagig, Dicke 2. Seite 1. Lage 12,5 mm, Dicke
2. Seite 2. Lage 12,5 mm,
Spachtelung 2. Seite Qualitätsstufe Q2,
befestigen mit Schnellbauschrauben DIN EN 14566 und DIN
18182-2, Befestigungsuntergrund Beton, Ausführung gemäß
Zeichnung und Einzelbeschreibung,
5 AZeichnungs-Nr 'KEZ ARC 5 DET UE 600'

6 AEinzelbeschreibungs-Nr 'WT 036.A'
Menge: 22,547 m2

**02.01.0170 Trennwand H bis 3,50 m WD 350 mm - GKBI - GMFH1 -CW 50**
Leistung wie in Position 02.01.0160beschrieben, jedoch

mischbeplankt1. Seite:  2-lagige Beplankung mit
imprägnierter BauplatteGKBI gemäß DIN 18180 bzw. H2
gemäß DIN EN 5202. Seite: 2-lagige Beplankung mit
Vliesarmierten Bauplatten (GM-FH1) gemäß DIN EN 15283-1

Einzelbeschreibungsnummer: WT 036.B
Menge: 7,696 m2

**02.01.0180 Trennwand H bis 3,50 m WD 350 mm - GKBI - GKB -CW 50**
Leistung wie in Position 02.01.0160beschrieben, jedoch
mischbeplankt1. Seite:  2-lagige Beplankung mit
HartgipsplatteGKBI gemäß DIN 18180 bzw. H2 gemäß DIN EN
5202. Seite: 2-lagige Beplankung mit Bauplatten GKB
gemäß DIN 18180 bzw.A gemäß DIN EN 520

Einzelbeschreibungsnummer: WT 036.C
Menge: 10,366 m2

**02.01.0190 Zulage Befestigung Vorsatzschale untereinander**
Zulage zu Positionen 02.01.0140  bis 02.01.0180 für die
Befestigung des Doppelständerwerks untereinander mittes
Gipskartonplattenabschnitte in gleicher Qualität der zu
befestigenden Wände

Hohlraumtiefe bis zur Holzständerwand: ca. 350mm
Befestigung mittels GK-PlatteAbmessung Höhe: ca. 500mm
oder gem. Herstellerangaben
GK-Platte mittels selbstschneidenden
Schnellbauschrauben an die  UK-der des
Doppelständerwerk  kraftschlüssig befestigt
Abstand gem. Herstellvorgaben
in den Hohlräumen befinden sich haustechnische
Installation, die bei der Montage zu berücksichtigen
sind.
Menge: 75,000 m2

**02.01.0200 Zulage Oberflächenqualität Q3 - Doppelständerwerk**
Zulage zu den Positionen 02.01.0140  bis 02.01.0190
für erhöhte Anforderung bei der Oberflächenqualität

Anforderung Oberflächenqualität Q3
Flächen sind vollflächig zu spachteln
fertig für bauseitige Anstricharbeiten
Menge: 26,000 m2

*Hinweis*
Vorsatzschalen

Angebotenes Fabrikat:  Vorsatzschalen '...' (vom Bieter
einzutragen)

**02.01.0210 Vorsatzschale H 3,5m D 100mm UK Stahlblechprofil -CW 50**
Freistehende Vorsatzschale DIN 18183-1, DIN 4103-1,
Einbaubereich 1 DIN 4103-1 (Bereiche mit geringer
Menschenansammlung), Höhe bis 3,5 m, Dicke 75 mm,
Baustoffklasse DIN 4102-1 A2 (nichtbrennbar), Anschluss
gleitend, wird gesondert vergütet,
Unterkonstruktion aus verzinkten Stahlblechprofilen DIN
EN 14195 und DIN 18182-1, als Einfachständerwerk, CW/UW
50, Ständerachsabstand 625 mm,
Dämmschicht aus Mineralwolle MW DIN EN 13162,
Bemessungswert der Wärmeleitfähigkeit max. 0,032
W/(mK), Nennwert der Wärmeleitfähigkeit max. 0,031
W/(mK), Dämmschichtdicke 40 mm, Rohdichte 100 kg/m3,
Anwendungsgebiet DIN 4108-10 WTR, einlagig, dicht
stoßen, längenspezifischer Strömungswiderstand größer
gleich 5 kPa s/m2,
Beplankung einseitig, aus Gipsplatten DIN 18180 und DIN
EN 520, imprägnierte Bauplatten Typ H2, 2-lagig,
Plattendicke 12,5 mm, befestigen mit
Schnellbauschrauben DIN EN 14566 und DIN 18182-2,
Spachtelung Qualitätsstufe Q2, Ausführung gemäß
Zeichnung und Einzelbeschreibung,
1 AZeichnungs-Nr 'KEZ ARC 5 DET UE 600'
2 AEinzelbeschreibungs-Nr 'WT 033'.
Menge: 13,000 m2

**02.01.0220 Vorsatzschale H 3,5m D 100mm UK Stahlblechprofil - CW75**
STLB-Bau 2024-10 039
Freistehende Vorsatzschale DIN 18183-1, DIN 4103-1,
Einbaubereich 1 DIN 4103-1 (Bereiche mit geringer
Menschenansammlung), Höhe bis 3,5 m, Dicke 100 mm,
Baustoffklasse DIN 4102-1 A2 (nichtbrennbar), Anschluss
starr, wird gesondert vergütet,
Unterkonstruktion aus verzinkten Stahlblechprofilen DIN
EN 14195 und DIN 18182-1, als Einfachständerwerk, CW/UW
75, Ständerachsabstand 625 mm,
Dämmschicht aus Mineralwolle MW DIN EN 13162,
Bemessungswert der Wärmeleitfähigkeit max. 0,032
W/(mK), Nennwert der Wärmeleitfähigkeit max. 0,031
W/(mK), Dämmschichtdicke 60 mm, Rohdichte 100 kg/m3,
Anwendungsgebiet DIN 4108-10 WTR, einlagig, dicht
stoßen, längenspezifischer Strömungswiderstand größer
gleich 5 kPa s/m2,
Beplankung einseitig, aus Gipsplatten DIN 18180 und DIN
EN 520, imprägnierte Bauplatten Typ H2, 2-lagig,
Plattendicke 12,5 mm, befestigen mit
Schnellbauschrauben DIN EN 14566 und DIN 18182-2,
Spachtelung Qualitätsstufe Q2, Ausführung gemäß
Zeichnung und Einzelbeschreibung,
Zeichnungs-Nr 'KEZ ARC 5 DET UE 600'
Einzelbeschreibungs-Nr 'WT 032.A'.
Menge: 60,000 m2

**02.01.0230 Vorsatzschale H 3,5m D 100mm UK Stahlblechprofil - CW75 -GM-FH1**
Leistung wie in Position 02.01.0220beschrieben, jedoch
2. Seite: 2-lagige Beplankung mit vliesarmierter
BauplatteGM-FH1 gemäß DIN 15283-1

Einzelbeschreibungsnummer: WT 032.B
Menge: 5,000 m2

**02.01.0240 Vorsatzschale H 3,5m D 100mm UK Stahlblechprofil - CW75 -GKF**
Leistung wie in Position 02.01.0220beschrieben, jedoch
Anschluss gleitend, wird gesondert vergütet,'
2-lagige Beplankung mit Hartgipsplatte (GKF) gemäß DIN
18180 bzw. (DFIR) gemäß DIN EN 520

Einzelbeschreibungsnummer: WT 032.C
Menge: 38,000 m2

**02.01.0250 Vorsatzschale H 7,3m D 125mm UK Stahlblechprofil verz Einfachständerw.**
Freistehende Vorsatzschale DIN 18183-1, DIN 4103-1,
Einbaubereich 1 DIN 4103-1 (Bereiche mit geringer
Menschenansammlung), Höhe bis 7,30 m, Dicke 125 mm,
Baustoffklasse DIN 4102-1 A2 (nichtbrennbar), Anschluss
gleitend, wird gesondert vergütet,
Unterkonstruktion aus verzinkten Stahlblechprofilen DIN
EN 14195 und DIN 18182-1, als Einfachständerwerk, 2x
CW/UW 100, Ständerachsabstand 312,5 mm,doppelte
Ständeranordnung miteinander kraftschlüssig verbunden
Dämmschicht aus Mineralwolle MW DIN EN 13162,
Bemessungswert der Wärmeleitfähigkeit max. 0,032
W/(mK), Nennwert der Wärmeleitfähigkeit max. 0,031
W/(mK), Dämmschichtdicke 80 mm, Rohdichte 100 kg/m3, in
Platten, Anwendungsgebiet DIN 4108-10 WTR, einlagig,
dicht stoßen, längenspezifischer Strömungswiderstand
größer gleich 5 kPa s/m2,
Beplankung einseitig, aus Hartgipsplatte (GKF) gemäß
DIN 18180 bzw (DFIR) gemäß DIN EN 520, 2-lagig,
Plattendicke 12,5 mm, befestigen mit
Schnellbauschrauben DIN EN 14566 und DIN 18182-2,
Spachtelung Qualitätsstufe Q2, Ausführung gemäß
Zeichnung und Einzelbeschreibung,
1 AZeichnungs-Nr 'KEZ ARC 5 DET UE 600'
2 AEinzelbeschreibungs-Nr 'WT 037'.
Menge: 214,000 m2

**02.01.0260 Zulage Befestigung Vorsatzschale an Holzständerwand**
Zulage zu Position 02.01.0250 für die Befestigung der
der Vorsatzschale mittes Stahblechwinkeln an die
rückseitige Holzständerwand zur Stabilisierung der Wand

Hohlraumtiefe bis zur Holzständerwand: ca. 250mm bis
625mm
Rückverankerung: Stahlblech, t=1mm oder nach statischen
erfordernis, verzinkt, 4-fach gekantet (u-
förmig)Abwicklungslänge: ca. 700mm
an Holzständerwand und UK-der Vorsatzschale
kraftschlüssig mit geeigneten mitteln befestigt
Abstand der Rückverankerung auf dem Ständer : e=1000mm
oder nach statischen erforderrnis
Menge: 214,000 m2

**02.01.0270 Zulage Oberflächenqualität Q3 - Vorsatzschalen**
Zulage zu den Positionen 02.01.0210  bis 02.01.0250
für erhöhte Anforderung bei der Oberflächenqualität

Anforderung Oberflächenqualität Q3
Flächen sind vollflächig zu spachteln
fertig für bauseitige Anstricharbeiten
Menge: 214,000 m2

**02.01.0280 Zulage Herstellen Plattenstreifen für Estrich**
Zulage zu den Trennwänden, Doppelständerwerk und
Vorsatzschalen der Positionen 02.01.0010  bis
02.01.0090., 02.01.0140 bis 02.01.0180 und 02.01.0210
bis 02.01.0250für die Herstellung eines 2-lagigen
Plattenstreifen im Vorfeld der eigentlichen Beplankung
im Bodenaufbaubereich für die Herstellung  von
bauseitgen Bodenaufbauten, bestehend aus:

2- lagige Beplankung mit Platten gemäß der
Wandanforderung
evtl. Ergänzen der Unterkonstruktion
Plattenstreifenhöhe: ca. 500mm
die 2. lagigen Platten sind um ca. 50mm versetzt enden
zu lassen, damit die Anarbeitung der Wandplatten
erfolgen kann.
Herstellung erfolgt im Vorfeld für die Einbringung von
Estrich, ohne dass die Wand vollflächig geschlossen
werden muss
inkl. aller Leistungen, Materialien und Arbeitsschritte
die für eine fertige Leistung erforderlich sind.

Leistung der Postion umfasst den Mehraufwand für die
Herstellung eines unteren 2-lagigen Plattenstreifens
auf Weisung der Objektüberwachung
Menge: 58,000 m2

*Hinweis*
Anschlüsse Decke  gleitend

**02.01.0290 Anschluss gleitend 20mm WD 100 mm Alu nichttragende Trennwand Gipspl.**
STLB-Bau 2024-10 039
Anschluss, gleitend bis 20 mm,
Dicke Wand '100' mm, aus Aluminium, Anschlüsse oben,
Ausführung an nichttragender innerer Trennwand,
Bekleidung aus Gipsplatten, Feuerschutzplatten, Typ DF,
4-lagig, Dicke 12,5 mm, Einfachständerwerk, bewertetes
Schalldämm-Maß DIN 4109 Rw 54 dB, Arbeitshöhe der zu
bearbeitenden Fläche bis 3,5 m über der Standfläche des
hierfür erforderlichen Gerüstes, Ausführung gemäß
Zeichnung und Einzelbeschreibung,
Zeichnungs-Nr 'KEZ ARC 5 DET UE 600'
Einzelbeschreibungs-Nr 'Anschluss für Wand WT 030, WT
036.C'.
Menge: 34,343 m

**02.01.0300 Anschluss gleitend 20mm WD 100 mm Alu nichttragende Trennwand GKBI**
Leistung wie in Position 02.01.0290beschrieben, jedoch
Bekleidung aus imprägnierte Bauplatten (GKBI) gemäß DIN
18180 bzw. (H2) gemäß DIN EN 520

Einzelbeschreibungsnummer: Anschluss für Wand WT 033,
WT 036.A, WT 036.B

Hinweis:
Die Abrechnung bei Doppelständerwerk erfolgt pro Seite
gleitender Deckenanschluss
Menge: 22,502 m

**02.01.0310 Anschluss gleitend 20mm WD 125 mm Alu nichttragende Trennwand GKB**
Leistung wie in Position 02.01.0290beschrieben, jedoch
Wandstärke 125mm

Einzelbeschreibungsnummer: Anschluss für Wand WT 031.A,
WT 034.B

Hinweis:
Die Abrechnung bei Doppelständerwerk erfolgt pro Seite
gleitender Deckenanschluss
Menge: 8,425 m

**02.01.0320 Anschluss gleitend 20mm WD 125 mm Alu nichttragende Trennwand -GKF**
Leistung wie in Position 02.01.0290beschrieben, jedoch
Wandstärke 125mm
Bekleidung aus Hartgipsplatte (GKF) gemäß DIN 18180
(DFIR) gemäß DIN EN 520

Einzelbeschreibungsnummer: Anschluss für Wand WT 032.C

Hinweis:
Die Abrechnung bei Doppelständerwerk erfolgt pro Seite
gleitender Deckenanschluss
Menge: 18,842 m

**02.01.0330 Anschluss gleitend 20mm WD 125 mm Alu nichttragende Trennwand GKBI**
Leistung wie in Position 02.01.0290beschrieben, jedoch
Wandstärke: 125mm
Bekleidung aus imprägnierte Bauplatten (GKBI) gemäß DIN
18180 bzw. (H2) gemäß DIN EN 520

Einzelbeschreibungsnummer: Anschluss für Wand WT 034.A,
WT 034.B, WT 035.A, WT 035.B

Hinweis:
Die Abrechnung bei Doppelständerwerk erfolgt pro Seite
gleitender Deckenanschluss
Menge: 39,062 m

**02.01.0340 Anschluss gleitend 20mm WD 75 mm Alu nichttragende Trennwand GM-FH1**
Leistung wie in Position 02.01.0290beschrieben, jedoch
Wandstärke: 75mm
Bekleidung aus Vliesarmierte Bauplatten (GM-FH1) gemäß
DIN EN 15283-1

Einzelbeschreibungsnummer: Anschluss für Wand WT 033.B

Hinweis:
Die Abrechnung bei Doppelständerwerk erfolgt pro Seite
gleitender Deckenanschluss
Menge: 5,000 m

**02.01.0350 Anschluss gleitend 20mm WD 125 mm Alu nichttragende Trennwand GM-FH1**
Leistung wie in Position 02.01.0290beschrieben, jedoch
Wandstärke: 125mm
Bekleidung aus Vliesarmierte Bauplatten (GM-FH1) gemäß
DIN EN 15283-1

Einzelbeschreibungsnummer: Anschluss für Wand WT 035.C

Hinweis:
Die Abrechnung bei Doppelständerwerk erfolgt pro Seite
gleitender Deckenanschluss
Menge: 7,918 m

**02.01.0360 Anschluss gleitend 60mm WD 125 mm Alu nichttragende Trennwand GKF**
Leistung wie in Position 02.01.0290beschrieben, jedoch
gleitender Anschluss zur Aufnahme einer Deckenbewegung
bis: ca. 60mm
Wandstärke: 125mm
Bekleidung aus Hartgipsplatte (GKF) gemäß DIN 18180
bzw. (DFIR) gemäß DIN EN 520
Arbeitshöhe bis ca. 7m

Einzelbeschreibungsnummer: Anschluss für Wand WT 037

Hinweis:
Die Abrechnung bei Doppelständerwerk erfolgt pro Seite
gleitender Deckenanschluss
Menge: 41,014 m

*Hinweis*
Anschlüsse Decke  starr

**02.01.0370 Anschluss starr WD 100 mm Alu nichttragende Trennwand Gipspl. 2lagig D**
STLB-Bau 2024-10 039
Anschluss, starr,
Dicke Wand '100' mm, aus Aluminium,
Ausführung an nichttragender innerer Trennwand,
Bekleidung aus Gipsplatten, 2-lagig, Dicke 12,5 mm,
Einfachständerwerk, Arbeitshöhe der zu bearbeitenden
Fläche bis 3,5 m über der Standfläche des hierfür
erforderlichen Gerüstes.
Menge: 5,000 m

**02.01.0380 Anschluss starr WD 100 mm Alu Vorsatzschale freistehend Gipspl. 2lagig**
STLB-Bau 2024-10 039
Anschluss, starr,
Dicke Wand '100' mm, aus Aluminium,
Ausführung an freistehender Vorsatzschale, Bekleidung
aus Gipsplatten, 2-lagig, Dicke 12,5 mm,
Einfachständerwerk, Arbeitshöhe der zu bearbeitenden
Fläche bis 3,5 m über der Standfläche des hierfür
erforderlichen Gerüstes.
Menge: 13,088 m

**02.01.0390 Anschluss starr WD 75 mm Alu nichttragende Trennwand Gipspl. 2lagig D**
*** wie Position 02.01.0370
Leistung, wie in Position 02.01.0380 veschrieben,
jedoch

1 ADicke Wand '75' mm.
Menge: 5,000 m

**02.01.0400 Anschluss starr WD 125 mm Alu nichttragende Trennwand Gipspl. 2lagig D**
STLB-Bau 2024-10 039
Anschluss, starr,
Dicke Wand '125' mm, aus Aluminium,
Ausführung an nichttragender innerer Trennwand,
Bekleidung aus Gipsplatten, 2-lagig, Dicke 12,5 mm,
Einfachständerwerk, Arbeitshöhe der zu bearbeitenden
Fläche bis 3,5 m über der Standfläche des hierfür
erforderlichen Gerüstes.
Menge: 58,425 m

**02.01.0410 Anschluss starr WD 125 mm Alu Vorsatzschale freistehend Gipspl. 2lagig**
STLB-Bau 2024-10 039
Anschluss, starr,
Dicke Wand '125' mm, aus Aluminium,
Ausführung an freistehender Vorsatzschale, Bekleidung
aus Gipsplatten, 2-lagig, Dicke 12,5 mm,
Einfachständerwerk, Arbeitshöhe der zu bearbeitenden
Fläche bis 3,5 m über der Standfläche des hierfür
erforderlichen Gerüstes.
Menge: 5,000 m

*Hinweis*
Anschlüsse Wände/Stütze/Fenster

**02.01.0420 T-Verbindung Inneneckprofil Trennwand Gipspl. 2lagig D 12,5mm F30-A**
STLB-Bau 2024-10 039
T-Verbindung, mit Inneneckprofilen,
Ausführung an Trennwand, Bekleidung aus Gipsplatten,
Bauplatten Typ A, 2-lagig, Dicke 12,5 mm,
Einfachständerwerk, Feuerwiderstandsklasse F 30 - A DIN
4102-2, Arbeitshöhe der zu bearbeitenden Fläche bis 3,5
m über der Standfläche des hierfür erforderlichen
Gerüstes.
Menge: 106,370 m

**02.01.0430 Außenecke Kantenschutzprofil/Eckschutzschiene Stahl verz Trennwand Gip**
STLB-Bau 2024-10 039
Außenecke, mit Kantenschutzprofil/Eckschutzschiene, aus
verzinktem Stahl,
Ausführung an Trennwand, Bekleidung aus Gipsplatten,
Bauplatten Typ A, 2-lagig, Dicke 12,5 mm,
Einfachständerwerk, Feuerwiderstandsklasse F 30 - A DIN
4102-2, Arbeitshöhe der zu bearbeitenden Fläche bis 3,5
m über der Standfläche des hierfür erforderlichen
Gerüstes.
Menge: 10,000 m

**02.01.0440 Innenecke Trennwand Gipspl. 2lagig D 12,5mm F30-A**
STLB-Bau 2024-10 039
Innenecke,
Ausführung an Trennwand, Bekleidung aus Gipsplatten,
Bauplatten Typ A, 2-lagig, Dicke 12,5 mm,
Einfachständerwerk, Feuerwiderstandsklasse F 30 - A DIN
4102-2, Arbeitshöhe der zu bearbeitenden Fläche bis 3,5
m über der Standfläche des hierfür erforderlichen
Gerüstes.
Menge: 25,800 m

**02.01.0450 Freies Wandende WD 125 mm Kantenschutzprofil/Eckschutzschiene Stahl ve**
STLB-Bau 2024-10 039
Freies Wandende,
Dicke Wand '125' mm, mit
Kantenschutzprofil/Eckschutzschiene, aus verzinktem
Stahl, Anschlüsse seitlich,
Ausführung an Trennwand, Bekleidung aus Gipsplatten,
Bauplatten Typ A, 2-lagig, Dicke 12,5 mm, Spachtelung
Qualitätsstufe Q2, Einfachständerwerk,
Feuerwiderstandsklasse F 30 - A DIN 4102-2, Arbeitshöhe
der zu bearbeitenden Fläche bis 3,5 m über der
Standfläche des hierfür erforderlichen Gerüstes.
Menge: 27,680 m

**02.01.0460 Leibung Kantenschutzprofil/Eckschutzschiene Stahl verz B 22 cm Trennwa**
STLB-Bau 2024-10 039
Leibung, mit Kantenschutzprofil/Eckschutzschiene, aus
verzinktem Stahl,
Breite Leibung '22' cm,
Ausführung an Trennwand, Bekleidung aus Gipsplatten,
imprägnierte Bauplatten, Typ H2, 2-lagig, Dicke 12,5
mm, Spachtelung Qualitätsstufe Q2, Einfachständerwerk,
Feuerwiderstandsklasse F 30 - A DIN 4102-2, Arbeitshöhe
der zu bearbeitenden Fläche bis 3,5 m über der
Standfläche des hierfür erforderlichen Gerüstes,
Ausführung gemäß Zeichnung,
Zeichnungs-Nr 'KEZ ARC 5 DET UE 333'.
Menge: 4,170 m

**02.01.0470 Leibung Kantenschutzprofil/Eckschutzschiene Alu B 28 cm Trennwand Gips**
STLB-Bau 2024-10 039
Leibung, mit Kantenschutzprofil/Eckschutzschiene, aus
Aluminium,
Breite Leibung '28' cm,
Ausführung an Trennwand, Bekleidung aus Gipsplatten,
Bauplatten Typ D, 2-lagig, Dicke 12,5 mm, Spachtelung
Qualitätsstufe Q2, Einfachständerwerk,
Feuerwiderstandsklasse F 30 - A DIN 4102-2, Arbeitshöhe
der zu bearbeitenden Fläche bis 3,5 m über der
Standfläche des hierfür erforderlichen Gerüstes,
Ausführung gemäß Zeichnung und Einzelbeschreibung,
Zeichnungs-Nr 'KEZ ARC 5 DET UE 328'
Einzelbeschreibungs-Nr 'in Betonleibung geklebt'.
Menge: 2,680 m

**02.01.0480 Schräganschluss mit Gipskeil - WD 125mm - 3 GK Platten**
Herstellen, liefern und montieren eines
Schräganschlusses von Trockenbauwänden an
Stahlbetonbauteile aus Gipsplatten DIN 1 8180 und DIN
EN 5 20,
einlagig, Verarbeitung DIN 1 8181, imprägnierte
Bauplatten Typ H2, Dicke 12,5 mm, befestigen mit
Schnellbauschrauben DIN
EN 1 4566 und DIN 1 8182-2, passgenau mit Schrägschnitt
an Betonbauteil angepasst.

Wanddicke: 125mm
Profilstärke 75mm
Anzahl der Plattenlagen: 3 Stück

inkl Anschluss der Ständerwand mittels
Spachtelmaterial, dauerelastischer Abdichtung, und CW-
Profil

gemäß Ausführungsplanung
KEZ ARC 5 DET UE 600

Skizze:
Menge: 17,500 m

**02.01.0490 Schräganschluss mit Gpskeil - WD 100mm - 3 GK Platten**
Leistung, wie in Position 02.01.0480  beschrieben,
jedoch:

Wanddicke: 100mm
Menge: 14,000 m

**02.01.0500 Schräganschluss mit Gpskeil - WD 125mm - 8 GK Platten**
Herstellen, liefern und montieren eines
Schräganschlusses von Trockenbauwänden an
Stahlbetonbauteile aus Gipsplatten DIN 1 8180 und DIN
EN 5 20,
einlagig, Verarbeitung DIN 1 8181, imprägnierte
Bauplatten Typ H2, Dicke 12,5 mm, befestigen mit
Schnellbauschrauben DIN
EN 1 4566 und DIN 1 8182-2, passgenau mit Schrägschnitt
an Betonbauteil angepasst.

Wanddicke: 125mm
Profilstärke 75mm
Anzahl der Plattenlagen: 8 Stück

inkl Anschluss der Ständerwand mittels
Spachtelmaterial, dauerelastischer Abdichtung, und CW-
Profil

gemäß Ausführungsplanung
KEZ ARC 5 DET UE 600

Skizze:
Menge: 17,500 m

**02.01.0510 Schräganschluss mit Gpskeil - WD 100mm - 8 GK Platten**
Leistung, wie in Position 02.01.0480  beschrieben,
jedoch:

Wanddicke: 100mm
Profilstärke 50mm
Menge: 14,000 m

**02.01.0520 Anschluss Stütze mit durchlaufender 2-lagiger Hartgipsplatte**
Anschluss /Einfassung einer Stahlbetonstütze mittel
durchlaufender Gipskartonplatten aus 2-lagige
Beplankung mit HartgipsplatteGKB gemäß DIN 18180 bzw. A
gemäß DIN EN 520

Hinterlegung im Stützenbereich mittels Trennvlies
beidseitiger Anschluss an Stütze mit CW Profil, CW/UW
75
inkl dauerelastischer Abdichtung zur Stütze

gemäß Ausführungsplanung
KEZ ARC 5 DET UE 600

Einbauort:
Achse D/2

Skizze:
Menge: 3,500 m

*Hinweis*
Öffnungen

Die Höhenangaben der nachfolgenden Öffnungspositionen
beziehen sich auf Oberkante Rohfussboden (OKFFB)

**02.01.0530 Öffnung herstellen UK verstärken WD 100 mm UA-Profil 50/40/2 B 1,01 m**
STLB-Bau 2024-10 039
Öffnung herstellen, einschl. Unterkonstruktion
verstärken, eckig, für Türeinbau,
Dicke Wand '100' mm, mit UA-Profil DIN 18182-1 50/40/2,
Korrosivitätskategorie C3 (mäßig) DIN EN ISO 12944-2,
mit erwarteter Schutzdauer M DIN EN ISO 12944-1 von 7
bis 15 Jahren, Einfachständerwerk, Untergrund
rechtwinklig,
Breite '1,01' m,
Höhe '2,135' m,
Ausführung an nichttragender innerer Trennwand,
Bekleidung aus Gipsplatten, 1. Seite 2-lagig, Dicke 1.
Seite 1. Lage 12,5 mm, Dicke 1. Seite 2. Lage 12,5 mm,
2. Seite 2-lagig, Dicke 2. Seite 1. Lage 12,5 mm, Dicke
2. Seite 2. Lage 12,5 mm, Dämmschicht aus Mineralwolle,
Dämmschichtdicke 40 mm, Bemessungswert der
Wärmeleitfähigkeit max. 0,032 W/(mK), Nennwert der
Wärmeleitfähigkeit max. 0,031 W/(mK), Rohdichte 100
kg/m3, Anwendungsgebiet DIN 4108-10 WTR, MW DIN EN
13162, bewertetes Schalldämm-Maß DIN 4109 Rw 43 dB,
Feuerwiderstandsklasse F 30 - A DIN 4102-2, Arbeitshöhe
der zu bearbeitenden Fläche bis 3,5 m über der
Standfläche des hierfür erforderlichen Gerüstes,
Ausführung gemäß Einzelbeschreibung,
Einzelbeschreibungs-Nr 'Verstärkung der
Unterkonstruktion erfolgt 3-seitig inkl. Sturzbereich'.
Menge: 3,000 St

**02.01.0540 Öffnung herstellen UK verstärken WD 100 mm UA-Profil 50/40/2 B 0,885 m**
*** wie Position 02.01.0530
Herstellen einer Öffnung wie in Position 02.01.0530
jedoch mit folgender Änderung:

2 ABreite '0,885' m,
.
Menge: 2,000 St

**02.01.0550 Öffnung herstellen UK verstärken WD 125 mm UA-Profil 75/40/2 B 1,01 m**
STLB-Bau 2024-10 039
Öffnung herstellen, einschl. Unterkonstruktion
verstärken, eckig, für Türeinbau,
Dicke Wand '125' mm, mit UA-Profil DIN 18182-1 75/40/2,
Korrosivitätskategorie C3 (mäßig) DIN EN ISO 12944-2,
mit erwarteter Schutzdauer M DIN EN ISO 12944-1 von 7
bis 15 Jahren, Einfachständerwerk, Untergrund
rechtwinklig,
Breite '1,01' m,
Höhe '2,135' m,
Ausführung an nichttragender innerer Trennwand,
Bekleidung aus Gipsplatten, 1. Seite 2-lagig, Dicke 1.
Seite 1. Lage 12,5 mm, Dicke 1. Seite 2. Lage 12,5 mm,
2. Seite 2-lagig, Dicke 2. Seite 1. Lage 12,5 mm, Dicke
2. Seite 2. Lage 12,5 mm, Dämmschicht aus Mineralwolle,
Dämmschichtdicke 40 mm, Bemessungswert der
Wärmeleitfähigkeit max. 0,032 W/(mK), Nennwert der
Wärmeleitfähigkeit max. 0,031 W/(mK), Rohdichte 100
kg/m3, Anwendungsgebiet DIN 4108-10 WTR, MW DIN EN
13162, bewertetes Schalldämm-Maß DIN 4109 Rw 43 dB,
Feuerwiderstandsklasse F 30 - A DIN 4102-2, Arbeitshöhe
der zu bearbeitenden Fläche bis 3,5 m über der
Standfläche des hierfür erforderlichen Gerüstes,
Ausführung gemäß Einzelbeschreibung,
Einzelbeschreibungs-Nr 'Verstärkung der
Unterkonstruktion erfolgt 3-seitig inkl. Sturzbereich'.
Menge: 1,000 St

**02.01.0560 Öffnung herstellen UK verstärken WD 125 mm UA-Profil 75/40/2 B 0,885 m**
*** wie Position 02.01.0550
Herstellen einer Öffnung wie in Position 02.01.0550
jedoch mit folgender Änderung:

2 ABreite '0,885' m,
.
Menge: 4,000 St

**02.01.0570 Öffnung herstellen UK verstärken WD 125 mm UA-Profil 75/40/2 H 2,26**
Herstellen einer Öffnung wie in Position 02.01.0550
jedoch mit folgender Änderung:
Breite '0,885' m,
Höhe 2,26 m
Menge: 3,000 St

**02.01.0580 Öffnung herstellen UK verstärken WD 125 mm UA-Profil 75/40/2 B 0,765**
Herstellen einer Öffnung wie in Position 02.01.0550
jedoch mit folgender Änderung:
Breite '0,765' m,
Höhe 2,26 m
Menge: 3,000 St

**02.01.0590 Öffnung herstellen UK verstärken WD 125 mm UA-Profil 75/40/2 B 1,10 m**
Herstellen einer Öffnung wie in Position 02.01.0550
jedoch mit folgender Änderung:

Breite '1,10' m,
Höhe 2,26 m
Menge: 4,000 St

**02.01.0600 Öffnung herstellen UK auswechseln WD 125 mm UA-Profil 75/40/2 B 1,01 m**
STLB-Bau 2024-10 039
Öffnung herstellen, einschl. Unterkonstruktion
auswechseln, eckig, für Türeinbau,
Dicke Wand '125' mm, mit UA-Profil DIN 18182-1 75/40/2,
Korrosivitätskategorie C3 (mäßig) DIN EN ISO 12944-2,
mit erwarteter Schutzdauer M DIN EN ISO 12944-1 von 7
bis 15 Jahren, Einfachständerwerk, Untergrund
rechtwinklig,
Breite '1,01' m,
Höhe '2,26' m,
Ausführung an nichttragender innerer Trennwand,
Bekleidung aus Gipsplatten, 1. Seite 2-lagig, Dicke 1.
Seite 1. Lage 12,5 mm, Dicke 1. Seite 2. Lage 12,5 mm,
2. Seite 2-lagig, Dicke 2. Seite 1. Lage 12,5 mm, Dicke
2. Seite 2. Lage 12,5 mm, Dämmschicht aus Mineralwolle,
Dämmschichtdicke 40 mm, Bemessungswert der
Wärmeleitfähigkeit max. 0,032 W/(mK), Nennwert der
Wärmeleitfähigkeit max. 0,031 W/(mK), Rohdichte 100
kg/m3, Anwendungsgebiet DIN 4108-10 WTR, MW DIN EN
13162, bewertetes Schalldämm-Maß DIN 4109 Rw 43 dB,
Feuerwiderstandsklasse F 30 - A DIN 4102-2, Arbeitshöhe
der zu bearbeitenden Fläche bis 3,5 m über der
Standfläche des hierfür erforderlichen Gerüstes,
Ausführung gemäß Einzelbeschreibung,
Einzelbeschreibungs-Nr 'Verstärkung der
Unterkonstruktion erfolgt 3-seitig inkl. Sturzbereich'.
Menge: 3,000 St

**02.01.0610 Öffnung herstellen UK auswechseln WD 125 mm UA-Profil 75/40/2 B 1,1 m**
STLB-Bau 2024-10 039
Öffnung herstellen, einschl. Unterkonstruktion
auswechseln, eckig, für Türeinbau,
Dicke Wand '125' mm, mit UA-Profil DIN 18182-1 75/40/2,
Korrosivitätskategorie C3 (mäßig) DIN EN ISO 12944-2,
mit erwarteter Schutzdauer M DIN EN ISO 12944-1 von 7
bis 15 Jahren, Einfachständerwerk, Untergrund
rechtwinklig,
Breite '1,1' m,
Höhe '2,26' m,
Ausführung an nichttragender innerer Trennwand,
Bekleidung aus Gipsplatten, 1. Seite 2-lagig, Dicke 1.
Seite 1. Lage 12,5 mm, Dicke 1. Seite 2. Lage 12,5 mm,
2. Seite 2-lagig, Dicke 2. Seite 1. Lage 12,5 mm, Dicke
2. Seite 2. Lage 12,5 mm, Dämmschicht aus Mineralwolle,
Dämmschichtdicke 40 mm, Bemessungswert der
Wärmeleitfähigkeit max. 0,032 W/(mK), Nennwert der
Wärmeleitfähigkeit max. 0,031 W/(mK), Rohdichte 100
kg/m3, Anwendungsgebiet DIN 4108-10 WTR, MW DIN EN
13162, bewertetes Schalldämm-Maß DIN 4109 Rw 43 dB,
Feuerwiderstandsklasse F 30 - A DIN 4102-2, Arbeitshöhe
der zu bearbeitenden Fläche bis 3,5 m über der
Standfläche des hierfür erforderlichen Gerüstes,
Ausführung gemäß Einzelbeschreibung,
Einzelbeschreibungs-Nr 'Verstärkung der
Unterkonstruktion erfolgt 3-seitig inkl. Sturzbereich'.
Menge: 2,000 St

**02.01.0620 Öffnung herstellen UK auswechseln WD 125 mm UA-Profil 75/40/2 B 1,135m**
*** wie Position 02.01.0600
Herstellen einer Öffnung wie in Position 02.01.0600
jedoch mit folgender Änderung:

2 ABreite '1,135' m,
.
Menge: 1,000 St

**02.01.0630 Öffnung herstellen UK auswechseln WD 125 mm UA-Profil 75/40/2 B 1,95m**
Herstellen einer Öffnung wie in Position 02.01.0600
jedoch mit folgender Änderung:

Breite '1,95' m,
.
Menge: 1,000 St

**02.01.0640 Öffnung herstellen UK auswechseln WD 100 mm UA-Profil 50/40/2 B 1,135m**
Herstellen einer Öffnung wie in Position 02.01.0600
jedoch mit folgender Änderung:

.Wand Dicke '100 mm' UA-Profil 50/40/2

beidseitige 2-lagige Beplankung mit GipsplattenGKF
gemäß DIN 18180 und gemäß DIN EN 520, Bauplatten Typ A,
2-lagig, Plattendicke 12,5mm,
Menge: 1,000 St

**02.01.0650 Öffnung herstellen WD 100 mm B 0,1 m H 0,15 m nichttragende Trennwand**
STLB-Bau 2024-10 039
Öffnung herstellen, eckig,
Dicke Wand '100' mm, Einfachständerwerk, Anschluss
umlaufend,
Breite '0,1' m,
Höhe '0,15' m,
Ausführung an nichttragender innerer Trennwand, Öffnung
beidseitig, Bekleidung aus Gipsplatten, 1. Seite 2-
lagig, Dicke 1. Seite 1. Lage 12,5 mm, Dicke 1. Seite
2. Lage 12,5 mm,
2. Seite 2-lagig, Dicke 2. Seite 1. Lage 12,5 mm, Dicke
2. Seite 2. Lage 12,5 mm, Feuerwiderstandsklasse F 30 -
A DIN 4102-2, Leibungsbekleidung wird gesondert
vergütet, Arbeitshöhe der zu bearbeitenden Fläche bis
3,5 m über der Standfläche des hierfür erforderlichen
Gerüstes.
Menge: 5,000 St

**02.01.0660 Öffnung herstellen WD 125 mm B 0,1 m H 0,15 m nichttragende Trennwand**
Herstellen einer Öffnung wie in Position 02.01.0650
jedoch mit folgender Änderung

Dicke Wand 125 mm
Menge: 10,000 St

**02.01.0670 Öffnung herstellen WD 75 mm B 0,1 m H 0,15 m nichttragende Trennwand**
Herstellen einer Öffnung wie in Position 02.01.0650
jedoch mit folgender Änderung

Dicke Wand 75 mm
Menge: 1,000 St

**02.01.0680 Öffnung herstellen WD 100 mm B 0,2 m H 0,15 m nichttragende Trennwand**
*** wie Position Po.s-.bezu.g
STLB-Bau 2024-10 039
Öffnung herstellen, eckig,
Dicke Wand '100' mm, Einfachständerwerk, Anschluss
umlaufend,
Breite '0,2' m,
Höhe '0,15' m,
Ausführung an nichttragender innerer Trennwand, Öffnung
beidseitig, Bekleidung aus Gipsplatten, 1. Seite 2-
lagig, Dicke 1. Seite 1. Lage 12,5 mm, Dicke 1. Seite
2. Lage 12,5 mm,
2. Seite 2-lagig, Dicke 2. Seite 1. Lage 12,5 mm, Dicke
2. Seite 2. Lage 12,5 mm, Feuerwiderstandsklasse F 30 -
A DIN 4102-2, Leibungsbekleidung wird gesondert
vergütet, Arbeitshöhe der zu bearbeitenden Fläche bis
3,5 m über der Standfläche des hierfür erforderlichen
Gerüstes.
Menge: 8,000 St

**02.01.0690 Öffnung herstellen WD 125 mm B 0,2 m H 0,15 m nichttragende Trennwand**
Herstellen einer Öffnung wie in Position 02.01.0680
jedoch mit folgender Änderung

Dicke Wand 125 mm
Menge: 7,000 St

**02.01.0700 Öffnung herstellen WD 100 mm B 0,4 m H 0,2 m nichttragende Trennwand**
*** wie Position 02.01.0680
Herstellen einer Öffnung wie in Position 02.01.0600
jedoch mit folgender Änderung

Breite 0,4 m,
3 AHöhe '0,2' m.
Menge: 2,000 St

**02.01.0710 Öffnung herstellen WD 125 mm B 0,15 m H 0,15 m nichttragende Trennwand**
STLB-Bau 2024-10 039
Öffnung herstellen, eckig,
Dicke Wand '125' mm, Einfachständerwerk, Anschluss
umlaufend,
Breite '0,15' m,
Höhe '0,15' m,
Ausführung an nichttragender innerer Trennwand, Öffnung
beidseitig, Bekleidung aus Gipsplatten, 1. Seite 2-
lagig, Dicke 1. Seite 1. Lage 12,5 mm, Dicke 1. Seite
2. Lage 12,5 mm,
2. Seite 2-lagig, Dicke 2. Seite 1. Lage 12,5 mm, Dicke
2. Seite 2. Lage 12,5 mm, Feuerwiderstandsklasse F 30 -
A DIN 4102-2, Leibungsbekleidung wird gesondert
vergütet, Arbeitshöhe der zu bearbeitenden Fläche bis
3,5 m über der Standfläche des hierfür erforderlichen
Gerüstes.
Menge: 5,000 St

**02.01.0720 Öffnung herstellen WD 100 mm B 0,15 m H 0,15 m nichttragende Trennwand**
Herstellen einer Öffnung wie in Position 02.01.0710
jedoch mit folgender Änderung

Dicke Wand 100 mm
Menge: 3,000 St

**02.01.0730 Öffnung herstellen WD 75 mm B 0,15 m H 0,15 m nichttragende Trennwand**
Herstellen einer Öffnung wie in Position 02.01.0710
jedoch mit folgender Änderung

Dicke Wand 75 mm
Menge: 3,000 St

**02.01.0740 Öffnung herstellen WD 100 mm B 0,2 m H 0,2 m nichttragende Trennwand**
Herstellen einer Öffnung wie in Position 02.01.0710
jedoch mit folgender Änderung

Dicke Wand: 100 mm
Breite  0,2m
Höhe 0,2m
Menge: 1,000 St

**02.01.0750 Öffnung herstellen WD 125 mm B 0,2 m H 0,2 m nichttragende Trennwand**
Herstellen einer Öffnung wie in Position 02.01.0710
jedoch mit folgender Änderung

Dicke Wand 125 mm
Breite  0,2m
Höhe 0,2m
Menge: 1,000 St

**02.01.0760 Öffnung herstellen WD 125 mm B 0,1 m H 0,2 m nichttragende Trennwand**
Herstellen einer Öffnung wie in Position 02.01.0710
jedoch mit folgender Änderung

Breite  0,1m
Höhe 0,2m
Menge: 1,000 St

**02.01.0770 Öffnung herstellen WD 100 mm B 0,1 m H 0,2 m nichttragende Trennwand**
Herstellen einer Öffnung wie in Position 02.01.0710
jedoch mit folgender Änderung

Dicke Wand 100mm
Breite  0,1m
Höhe 0,2m
Menge: 2,000 St

**02.01.0780 Öffnung herstellen WD 100 mm B 0,4 m H 0,15 m nichttragende Trennwand**
Herstellen einer Öffnung wie in Position 02.01.0710
jedoch mit folgender Änderung

Dicke Wand 100mm
Breite  0,4m
Höhe 0,15m
Menge: 2,000 St

**02.01.0790 Öffnung herstellen WD 125 mm B 0,4 m H 0,15 m nichttragende Trennwand**
Herstellen einer Öffnung wie in Position 02.01.0710
jedoch mit folgender Änderung

Dicke Wand 125mm
Breite  0,4m
Höhe 0,15m
Menge: 3,000 St

**02.01.0800 Öffnung herstellen WD 125 mm B 0,6 m H 0,15 m nichttragende Trennwand**
Herstellen einer Öffnung wie in Position 02.01.0710
jedoch mit folgender Änderung

Breite  0,6m
Höhe 0,15m
Menge: 1,000 St

**02.01.0810 Öffnung herstellen WD 125 mm B 0,8 m H 0,15 m nichttragende Trennwand**
Herstellen einer Öffnung wie in Position 02.01.0710
jedoch mit folgender Änderung

Dicke Wand 100mm
Breite  0,8m
Menge: 1,000 St

**02.01.0820 Öffnung herstellen WD 100 mm B 0,6 m H 0,15 m nichttragende Trennwand**
Herstellen einer Öffnung wie in Position 02.01.0710
jedoch mit folgender Änderung

Dicke Wand 100mm
Breite  0,4m
Höhe 0,15m
Menge: 1,000 St

**02.01.0830 Öffnung herstellen WD 100 mm B 0,3 m H 0,15 m nichttragende Trennwand**
Herstellen einer Öffnung wie in Position 02.01.0710
jedoch mit folgender Änderung

Dicke Wand 100mm
Breite  0,3m
Höhe 0,15m
Menge: 1,000 St

**02.01.0840 Öffnung herstellen WD 125 mm B 0,3 m H 0,15 m nichttragende Trennwand**
Herstellen einer Öffnung wie in Position 02.01.0710
jedoch mit folgender Änderung

Breite  0,4m
Höhe 0,15m
Menge: 1,000 St

**02.01.0850 Öffnung herstellen WD 125 mm B 1,0 m H 0,15 m nichttragende Trennwand**
Herstellen einer Öffnung wie in Position 02.01.0710
jedoch mit folgender Änderung

Breite  1,00m
Höhe 0,15m
Menge: 1,000 St

**02.01.0860 Öffnung herstellen WD 100 mm B 1,2 m H 0,15 m nichttragende Trennwand**
Herstellen einer Öffnung wie in Position 02.01.0710
jedoch mit folgender Änderung

Dicke Wand 100mm
Breite  1,20m
Verstärken der UK oben und unten vom Durchbruch
Menge: 1,000 St

**02.01.0870 Öffnung herstellen WD 125 mm B 0,35 m H 0,2 m nichttragende Trennwand**
Herstellen einer Öffnung wie in Position 02.01.0710
jedoch mit folgender Änderung

Breite  0,35m
Höhe 0,20m
Menge: 5,000 St

**02.01.0880 Öffnung herstellen WD 125 mm B 0,35 m H 0,15 m nichttragende Trennwand**
Herstellen einer Öffnung wie in Position 02.01.0710
jedoch mit folgender Änderung

Breite  0,35m
Höhe 0,15m
Menge: 1,000 St

**02.01.0890 Öffnung herstellen WD 125 mm B 0,52 m H 0,2 m nichttragende Trennwand**
Herstellen einer Öffnung wie in Position 02.01.0710
jedoch mit folgender Änderung

Breite  0,52m
Höhe 0,20m
Menge: 1,000 St

**02.01.0900 Öffnung herstellen WD 100 mm B 0,51 m H 0,2 m nichttragende Trennwand**
Herstellen einer Öffnung wie in Position 02.01.0710
jedoch mit folgender Änderung

Dicke Wand 100mm
Breite  0,51m
Höhe 0,20m
Menge: 1,000 St

**02.01.0910 Öffnung herstellen WD 100 mm B 0,23 m H 0,15 m nichttragende Trennwand**
Herstellen einer Öffnung wie in Position 02.01.0710
jedoch mit folgender Änderung

Dicke Wand 100mm
Breite  0,23m
Höhe 0,15m
Menge: 6,000 St

**02.01.0920 Öffnung herst. WD 100 mm B 0,1 m H 0,1 m Trennwand Gipsplatten F30**
Öffnung herstellen, eckig,
Dicke Wand '100' mm,Wandhöhe 3,5 m,
Einfachständerwerk,
Breite 'bis 0,1' m,
Höhe 'bis 0,1' m,
Ausführung an Trennwand, Öffnung beidseitig, Bekleidung
aus Gipsplatten, Feuerschutzplatten, Typ DF, 1. Seite
2-lagig, Dicke 1. Seite 1. Lage 12,5 mm, Dicke 1. Seite
2. Lage 12,5 mm, 2. Seite 2-lagig, Dicke 2. Seite 1.
Lage 12,5 mm, Dicke 2. Seite 2. Lage 12,5 mm,
Dämmschicht aus Mineralwolle, Dämmschichtdicke 40 mm,
Anwendungsgebiet DIN 4108-10 WTR, MW DIN EN 13162,
bewertetes Schalldämm-Maß DIN 4109 Rw 43 dB,
Feuerwiderstandsklasse F 30 - A DIN 4102-2, Arbeitshöhe
der zu bearbeitenden Fläche bis 3,5 m über der
Standfläche des hierfür erforderlichen Gerüstes.
Menge: 5,000 St

**02.01.0930 Öffnung herstellen WD 100 mm Durchm 2,5 cm nichttragende Trennwand ein**
STLB-Bau 2024-10 039
Öffnung herstellen, rund,
Dicke Wand '100' mm, Doppelständerwerk,
Durchmesser '2,5' cm,
Ausführung an nichttragender innerer Trennwand, Öffnung
einseitig, Bekleidung aus Gipsplatten, 1. Seite 2-
lagig, Dicke 1. Seite 1. Lage 12,5 mm, Dicke 1. Seite
2. Lage 12,5 mm, Arbeitshöhe der zu bearbeitenden
Fläche bis 3,5 m über der Standfläche des hierfür
erforderlichen Gerüstes.
Menge: 45,000 St

**02.01.0940 Öffnung herstellen WD 100 mm Durchm 5 cm nichttragende Trennwand einse**
STLB-Bau 2024-10 039
Öffnung herstellen, rund,
Dicke Wand '100' mm, Doppelständerwerk,
Durchmesser '5' cm,
Ausführung an nichttragender innerer Trennwand, Öffnung
einseitig, Bekleidung aus Gipsplatten, 1. Seite 2-
lagig, Dicke 1. Seite 1. Lage 12,5 mm, Dicke 1. Seite
2. Lage 12,5 mm, Arbeitshöhe der zu bearbeitenden
Fläche bis 3,5 m über der Standfläche des hierfür
erforderlichen Gerüstes.
Menge: 10,000 St

**02.01.0950 Öffnung herstellen WD 100 mm Durchm 7 cm nichttragende Trennwand einse**
STLB-Bau 2024-10 039
Öffnung herstellen, rund,
Dicke Wand '100' mm, Doppelständerwerk,
Durchmesser '7' cm,
Ausführung an nichttragender innerer Trennwand, Öffnung
einseitig, Bekleidung aus Gipsplatten, 1. Seite 2-
lagig, Dicke 1. Seite 1. Lage 12,5 mm, Dicke 1. Seite
2. Lage 12,5 mm, Arbeitshöhe der zu bearbeitenden
Fläche bis 3,5 m über der Standfläche des hierfür
erforderlichen Gerüstes.
Menge: 10,000 St

**02.01.0960 Öffnung herstellen WD 100 mm Durchm 10 cm nichttragende Trennwand eins**
STLB-Bau 2024-10 039
Öffnung herstellen, rund,
Dicke Wand '100' mm, Doppelständerwerk,
Durchmesser '10' cm,
Ausführung an nichttragender innerer Trennwand, Öffnung
einseitig, Bekleidung aus Gipsplatten, 1. Seite 2-
lagig, Dicke 1. Seite 1. Lage 12,5 mm, Dicke 1. Seite
2. Lage 12,5 mm, Arbeitshöhe der zu bearbeitenden
Fläche bis 3,5 m über der Standfläche des hierfür
erforderlichen Gerüstes.
Menge: 10,000 St

**02.01.0970 Herstellen Leibungsverkleidung WD 100 GKBI**
Herstellen von Leibungsverkleidungen beiden zuvor
beschriebenen eckigen Öffnungen mittels  2-lagige
Beplankung mit imprägnierter Bauplatte GKBI gemäß DIN
18180 bzw. H2 gemäß DIN EN 520

die Platten sind windmühlenartig in den eckbereichen zu
stoßen
Wanddicke 100mm

abgerechnet der Umfang der Öffnung im Laufmeter
Menge: 2,000 m

**02.01.0980 Herstellen Leibungsverkleidung WD 125 GKBI**
Leistung wie in Position 02.01.0970  beschrieben,
jedoch
Wandstärke 125 mm
Menge: 5,000 m

**02.01.0990 Herstellen Leibungsverkleidung WD 100 GKB**
Herstellen von Leibungsverkleidungen beidenr zuvor
beschriebenen eckigen Öffnungen mittels  2-lagige
Beplankung mit Bauplatte GKB gemäß DIN 18180 bzw A
gemäß DIN EN 520

die Platten sind windmühlenartig in den eckbereichen zu
stoßen
Wanddicke 100mm

abgerechnet der Umfang der Öffnung im Laufmeter
Menge: 2,000 m

**02.01.1000 Herstellen Leibungsverkleidung WD 125 GKb**
Leistung wie in Position 02.01.0990 beschrieben, jedoch
Wandstärke 125 mm
Menge: 5,000 m

**02.01.1010 UK verstärken UA-Profil 75/40/2 nichttragende Trennwand-HT_Elemente**
STLB-Bau 2024-10 039
Unterkonstruktion verstärken, mit UA-Profil DIN 18182-1
75/40/2, Korrosivitätskategorie C3 (mäßig) DIN EN ISO
12944-2, mit erwarteter Schutzdauer M DIN EN ISO
12944-1 von 7 bis 15 Jahren,
Ausführung an nichttragender innerer Trennwand,
Bekleidung aus Gipsplatten, Dicke 12,5 mm,
Einfachständerwerk, Arbeitshöhe der zu bearbeitenden
Fläche bis 3,5 m über der Standfläche des hierfür
erforderlichen Gerüstes, Ausführung gemäß
Einzelbeschreibung,
Einzelbeschreibungs-Nr 'Verstärkung von bauseitigen
gestellten Instalationselementen für WC und Wachbecken.
Die Profile werden beim Aufstellen der
Unterkonstruktion lose in der ungefähren Lage der
Instalationslemente aufgestellt ohne befestigt zu
werden. Das Sanitärgewerk platziert die
Instalationselemente und verbindet diese mit den
Verstärkungsprofilen. Anschließend erfolgt die
kraftschlüssige Befestigung der UA Profile mit der
Trennwand UK.'.
Menge: 105,000 m

**02.01.1020 UK verstärken QRO 70/70/ 5nichttragende Trennwand - bar.freies WC**
Leistung wie in Positon 02.01.1010 beschrieben, jedoch:

Verstärkung für barrierefreies WC
mit Stahlhohlprofil, Querschnitt 70/70 mm, Dicke 5 mm,
Korrosivitätskategorie C3 (mäßig) DIN EN ISO 12944-2,
mit erwarteter Schutzdauer M DIN EN ISO 12944-1 von 7
bis 15 Jahren
Menge: 7,000 m

**02.01.1030 Aussparungen Rohre**
Herstellen von Aussparungen
in den Gipskartonwänden für
durchlaufende Rohre.
Größen bis Ø 100 mm
Menge: 50,000 St

**02.01.1040 Herstellen Wandverstärkung Stahlblech 0,75mm**
Herstellen von Wandverstärkungen in Trockenbauwänden
mittels Stahlblech, verzinkt, t=0,75mm mit
Gipgsfasereinlage, Stärke 18mm, nicht brennbar,
kraftschlüssig an die Unterkonstruktion der
Trockenbauwand befestigt
Verstärkungsbreite abgestimmt auf das Ständersystem der
Wand: ca: 625mm
Menge: 20,000 m

**02.01.1050 Herstellen Wandverstärkung Mehrschichtholzplatte**
Herstellen von Wandverstärkungen in Trockenbauwänden
mittels Mehrschichtholzplatte, Stärke 23mm
kraftschlüssig an die Unterkonstruktion der
Trockenbauwand mittel Winkeln aus Stahlblech, verzinkt,
t=0,75mm  befestigt

Verstärkungsbreite abgestimmt auf das Ständersystem der
Wand: ca: 625mm
Menge: 20,000 m

**02.01.1060 Öffnungen Vorsatzschale Rundfenster 1.OG DM 1500mm - QRO**
Öffnung herstellen, einschl. Unterkonstruktion
verstärken, rund, für den Einbau,
Dicke Wand 125 mm, mit Stahlhohlprofil, Querschnitt
70/70 mm, Dicke 5 mm, Korrosivitätskategorie C3 (mäßig)
DIN EN ISO 12944-2, mit erwarteter Schutzdauer M DIN EN
ISO 12944-1 von 7 bis 15 Jahren, Einfachständerwerk,
Untergrund rechtwinklig,
Ausführung Stahlprofil auch im Sturzbereich horizontal
über der Öffnung

Durchmesser Öffnung 1,50m

Ausführung an nichttragender innerer Vorsatzwand,
Beplankung einseitig, aus Hartgipsplatte (GKF) gemäß
DIN 18180 bzw (DFIR) gemäß DIN EN 520, 2-lagig,
Plattendicke 12,5 mm, befestigen mit
Schnellbauschrauben DIN EN 14566 und DIN 18182-2,
Arbeitshöhe der zu bearbeitenden Fläche bis 7,50 m über
der Standfläche des hierfür erforderlichen Gerüstes,
Ausführung gemäß Einzelbeschreibung,
Einzelbeschreibungs-Nr Verstärkung der
Unterkonstruktion erfolgt 3-seitig inkl. Sturzbereich.

Vorsatzschale: WT 037
Menge: 2,000 St

**02.01.1070 Öffnungen Vorsatzschale Rundfenster 1.OG DM 1500mm - UA**
Leistung wie in Position 02.01.1060 beschrieben,
jedoch:

Wandhöhe bis: 3,50m
UA-Profil 75/40/2
Menge: 1,000 St

**02.01.1080 Öffnungen Vorsatzschale Rundfenster 2.OG DM 1755mm - UA**
Leistung wie in Position 02.01.1060 beschrieben,
jedoch:

UA-Profil 75/40/2
Wandhöhe bis: 3,50m
Durchmesser 1,755m
Vorsatzschale: WT 032
Menge: 1,000 St

**02.01.1090 Revisionsklappe Rahmen Stahlblech besch Füllung Gipspl. L/B 400/400mm**
Revisionsklappe, Rahmen aus beschichtetem Stahlblech,
mit Füllung aus Gipsplatten, Spachtelung Qualitätsstufe
Q3 (Standardausführung), Dicke 12,5 mm,
2-lagig, Trockenbauplatte, gem. Schallschutz-/
Feuchtigkeitsanforderung der Wand

Länge '400' mm,
Breite '400' mm,

geeignet für bauseitigen Anstrich mit Dispersionsfarbe
matt, für Vorsatzschale und Trennwände,
Öffnungsmechanismus:
Klappendeckel aushängbar, mit Fangsicherung und
verdeckten Schnappverschlüssen (Öffnung über
Druckkontakt)
Wechsel in Unterkonstruktion für Revi-Klappe
entsprechend Herstellerangaben vorsehen.

Deckel der Revisionsklappen sind nach ersten  Einbau
auszubauen  und zu sichern. Einbau erfolgt auf Weisung
der Objektüberwachung.

bis 3,5 m über der Standfläche des
hierfür erforderlichen Gerüstes.
Menge: 3,000 St

**02.01.1100 Revisionsklappe Rahmen Stahlblech besch Füllung Gipspl. L/B 600/600mm**
Leistung wie in Position 02.01.1090  beschrieben,
jedoch:

Länge '600' mm,
Breite '600' mm,
Menge: 2,000 St

**02.01.1110 Revisionsklappe Rahmen Stahlblech besch Füllung Gipspl. L/B 400/400mm**
Revisionsklappe, Rahmen aus beschichtetem Stahlblech,
mit Füllung aus Gipsplatten, Spachtelung Qualitätsstufe
Q2 (Standardausführung), Dicke 12,5 mm,
2-lagig, Trockenbauplatte, gem. Schallschutz-/
Feuchtigkeitsanforderung der Wand

Länge '400' mm,
Breite '400' mm,

geeignet für 10mm Fliesenbelag inkl. Dünnbettmörtel ca.
10mm,
 für Vorsatzschale und Trennwände,
Öffnungsmechanismus:
Klappendeckel aushängbar, mit Fangsicherung und
verdeckten Schnappverschlüssen (Öffnung über
Druckkontakt)
Wechsel in Unterkonstruktion für Revi-Klappe
entsprechend Herstellerangaben vorsehen
der Grundrahmen ist so einzubauen, dass die Vorderkante
des Fliesenbelages der Revi-Klappe  bündig mit der
Vorderkante Fliesenbelag der Wand ist.

Übergabe des Einsatzelements an die Fleisenleger zur
werkseitigen Montage
Menge: 1,000 St

*Hinweis*
Innendämmung

Hersteller:  Innendämmung'...' (vom Bieter einzutragen)

Typ:  Innendämmung '...' (vom Bieter einzutragen)

**02.01.1120 Innenwanddämmung Holzwolle-Mehrschichtplatte mit Steinwollkern -**
Herstellen, liefern und montieren von
weißzementgebundene
Holzwolle-Mehrschichtplatte mit Steinwollekern an
Wandflächen
gemäß den Herstellervorschriften verlegen.

Montageuntergrund: Stahlbetonwände
Plattentdicke: 100mm
Holzwollespäne: 1mm fein
Farbton natur optik
allseitig gefast
Befestigung sichtbar mit geeigneten Befestigungsmittel
(z.B.. Tellerdübel)
Bemessungswert der Wärmeleitfähigkeit0,10 W/(m·K) (DIN
4108-4) Deckschicht0,035 W/(m·K) (DIN 4108-4) Dämmung
Brandverhalten A2-s1, d0 (DIN EN 13501)
Betonschraube DDS plus in naturfarben
(Korrosivitatskategorie C3)
Verlegung geordnet dicht gestosen im
VerbandPlattenabmessungen unter 250mm in der Breite und
unter 300mm in der Höhe sind zu vermeiden
nach DIN 4108-10
mit allgemeines bauaufsichtliches Prüfzeugnis
Menge: 4,970 m2

**02.01.1130 Herstellen von Öffnungen**
Menge: 1,000 St

**02.01.1140 Stirnkantenverwahrung mit Abdeckstreifen**
Herstellen, liefern und montieren einer
Stirnkantenverwarung passend zur
Holzwollemehrschichtplatte gemäß Position 02.01.1120
gemäß den Herstellervorschriften verlegen.

Streifenbreite: 95mm
Holzwollespäne: 1mm fein
Farbton natur optik
allseitig gefast
Menge: 3,760 m

**02.01.1150 Deckendämmung Holzwolle-Mehrschichtplatte mit Steinwollkern -**
Herstellen einer Deckendämmung wie in Position
02.01.1120
jedoch mit folgender Änderung

Ausführung als Deckendämmung
Menge: 2,080 m2

**02.01.1160 AB 02 Leuchtenausschnitt rund**
Leuchtenaussschnitt rund AB 02 (Aufbau-Downlight)
auf weißzementgebundene Holzwolle-Mehrschichtplatte mit
Steinwollekern

Mit Lochverstärkung durch zusätzliche
Universaltraversen und
Mehrschichtholzplatte.

Ausschnitt durch Bauplatten und Mehrschichtholzplatte,
Genaue Abmessung ist vor Einbau mit TGA und
Objektüberwachung abzustimmen.
Menge: 1,000 St

**02.01.1170 Kabeldurchführung**
Herstellen einer Kabeldurchführung in der Position
02.01.1150
Kabeldurchführung bis 50mm
Menge: 2,000 St

#### Titel 02.02 Gipskarton Glattdecke

*Hinweis*
Hinweis zur Baufolge Gipskarton Glattdecke

Die abgehängte Gipskarton Glattdecke ist in 2
Arbeitsschritten - zeitlich voneinander getrennt - zu
montieren. Dieses ist im Einheitspreis zu
berücksichtigen.
Baufolge:
Einbau der Unterkonstruktion
Einbau der Haustechnik in der UK-Ebene
Ggf. kleinere Korrekturen der UK
Einbau der Gipskarton Glattdecke
Endmontage der Haustechnik

**02.02.0010 Unterdecke Gipspl . einlagig Baupl . H 2 D 1 2,5m m GFI**
Unterdecke DIN 18168-1,
Bekleidung aus Gipsplatten DIN 1 8180 und DIN EN 5 20,
einlagig, Verarbeitung DIN 1 8181, imprägnierte
Bauplatten Typ H2, Dicke 12,5 mm, befestigen mit
Schnellbauschrauben DIN
EN 1 4566 und DIN 1 8182-2,

Unterkonstruktion aus verzinkten Stahlblechprofilen DIN
EN
14195 und DIN 1 8182-1, Grund- und Tragprofil als CD 6
0/27-
Profil DIN 18182-1, Dicke 0,6 mm, Abhängung zug- u nd
druckfest,

Einbauhöhe Bekleidung ca. 3 ,00 - 3,50 m
Abhängehöhe 300 - 400 mm, befestigen mit
bauaufsichtlich
zugelassenen Befestigungsmitteln,
Befestigungsuntergrund
Stahlbetondecke,

Bei der Montage der Decken ist zu berücksichtigen, dass
die
Montage der UK und Bekleidung zeitlich versetzt erfolgt
.
Spachtelung Qualitätsstufe Q3  mittels vollflächigen
Spachteln und schleifen,

Hersteller:  '...' (vom Bieter einzutragen)

Typ:  '...' (vom Bieter einzutragen)
Menge: 2,000 m2

**02.02.0020 Unterdecke Gipspl . einlagig Baupl . A D 1 2,5m m**
Unterdecke DIN 18168-1,

Bekleidung aus Gipsplatten DIN 1 8180 und DIN EN 5 20,
einlagig, Verarbeitung DIN 1 8181, B auplatten Typ A,
Dicke 12,5mm, befestigen mit Schnellbauschrauben DIN EN
14566 und DIN 18182-2,

Unterkonstruktion aus verzinkten Stahlblechprofilen
DIN EN 14195 und DIN 1 8182-1, Grund- und Tragprofil
als
CD 60/27 Profil DIN 1 8182-1, Dicke 0,6 mm, Abhängung
zug- und druckfest,

Einbauhöhe Bekleidung ca. 3 ,00 - 3,50 m
Abhängehöhe 300 - 400 mm, befestigen mit
bauaufsichtlich
zugelassenen Befestigungsmitteln,
Befestigungsuntergrund
Stahlbetondecke,

Bei der Montage der Decken ist zu berücksichtigen, dass
die
Montage der UK und Bekleidung zeitlich versetzt erfolgt
.
Spachtelung Qualitätsstufe Q3  mittels vollflächigen
Spachteln und schleifen,

Hersteller:  '...' (vom Bieter einzutragen)

Typ:  '...' (vom Bieter einzutragen)
Menge: 53,000 m2

**02.02.0030 Randanschluss mit Abschlussprofil**
Abschlussprofil aus verzinktem Stahl als C- Wandprofil,
für 12,5mm dicke Platten.
Anarbeiten der Unterdecke an Wand aus GK  oder
STB befestigen.
Ausführung einschließlich Kantenschutzwinkel,
Trennstreifen
und Acrylfuge.
Menge: 87,880 m

**02.02.0040 Kabeldurchführung - Einzelleitung**
Kabeldurchführung für Einzelleitung für
Bewegungsmelder, Rauchmelder

Kabeldurchführung bis 20mm
nach Maßangaben durch die TGA ausführen.

Die Rauchmelder werden durch die TGA auf der
Unterseite der Bauplatten mittels Schraubverbindung
befestigt.

Das Eigengewicht der Rauchmelder beträgt
ca. 120 g.
Menge: 16,000 St

**02.02.0050 Kabeldurchführung und Verstärkung**
Kabeldurchführung und Verstärkung in Unterdecke
ausführen .

Lautsprecher + Sicherheitsbeleuchtung + Rettungszeichen
+ Blitzleuchte,  Kabeldurchführung bis 20 mm nach
Maßangaben durch die TGA ausführen.

Mit Lochverstärkung durch zusätzliche
Universaltraversen und Mehrschichtholzplatte.

Die Präsenzmelder + Rettungszeichen werden durch die
TGA auf der Unterseite der Bauplatten mittels
Schraubverbindung befestigt.

Kabelführung durch Bauplatten und Mehrschichtholzplatte
,
Abmessung ist vor Einbau mit TGA und Objektüberwachung
abzustimmen.
Menge: 5,000 St

**02.02.0060 DE 03 Leuchtenausschnitt rund in Bauplatte**
Leuchtenaussschnitt rund DE 03 für Einbaubaudownlight
in Unterdecke ausführen.

Durchmesser: bis 120mm

Mit Lochverstärkung durch zusätzliche
Universaltraversen und
Mehrschichtholzplatte.

Ausschnitt durch Bauplatten und Mehrschichtholzplatte,
Genaue Abmessung ist vor Einbau mit TGA und
Objektüberwachung abzustimmen.
Menge: 32,000 St

**02.02.0070 Revisionsöffnung Rahmen Alu Füllung Gipspl . D 1 x 12,5 mm B 400 mm L**
Revisionsöffnung für deckenbündige Revisionsklappen in
Trockenbau eingebaut, mit minimalen Spaltmaß zwischen
Einbauelement und Trockenbaubekleidung .

Rahmen aus Aluminium, mit Füllung aus Gipsplatten in
gleicher Qualität wie umgebende Decke,
Spachtelung Qualitätsstufe Q2 ( Standardausführung ),
Dicke 1 x 12,5 mm,

Breite 400 mm,
Länge 400 mm,

verriegelbar mit Push-To-Open-beschlag
Menge: 6,000 St

**02.02.0080 Revisionsöffnung Rahmen Alu Füllung Gipspl . D 1 x 12,5 mm B 300 mm L**
Herstellen einer Öffnung wie in Position 02.02.0070
jedoch mit folgender Änderung

Breite 300 mm,
Länge 300 mm,
Menge: 1,000 St

#### Titel 02.03 Akustikdecke

*Hinweis*
Hinweis zur Baufolge Akustikdecke

Die abgehängte Akustikdecke ist in 2 Arbeitsschritten -
zeitlich voneinander getrennt - zu montieren. Dieses
ist im Einheitspreis zu berücksichtigen.
Baufolge:
Einbau der Unterkonstruktion
Einbau der Haustechnik in der UK-Ebene
Ggf. kleinere Korrekturen der UK
Einbau der Akustikdecke
Endmontage der Haustechnik

*Hinweis*
Erdgeschoss und 1. Obergeschoss

**02.03.0010 Akustikdecke als Unterdecke, A2-s1, Einbauhöhe 3,25 m**
Abgehängte Akustikdecke aus Holzwolleleichtbauplatten

Technische Anforderungen Holzwolleleichtbauplatten:
Struktur: Extrem Fein, 0,5 mm Faserbreite,
Plattenformat: 600 x 1200 mm,
Plattendicke: 25 mm,
Kantenausführung: 5 mm Fase, umlaufend,
Farbe: Natur hell,
Feuchtebeständigkeit: 100% relative Luftfeuchte
Brandverhalten: Klasse A2-s1
Produkttoleranzen nach DIN EN 13168
 Länge: 1 mm
 Breite: 1 mm
 Dicke: 1 mm
Schallabsorptionsgrade bei 300mm AH mit nachfolgender
Apsorberauflage.
 125 Hz / 0,65 ap
 250 Hz / 1,00 ap
 500 Hz / 1,00 ap
 1000 Hz / 1,00 ap
 2000 Hz / 1,00 ap
 4000 Hz / 1,00 ap
 aw 1,00
 NRC 1,05
 Klasse A

alle Schnittkanten sind zu fasen. Abmessung Fase: 5mm

Angaben zur Unterkonstruktion:
Unterkonstruktion aus verzinkten Stahlblechprofilen DIN
EN 14195 und DIN 18182-1, Tragprofil als CD 60/27-
Profil DIN 18182-1, Dicke 0,6 mm seitlich an
Bretschichtholzträger und Unterzüge aus Stahlbeton
umlaufend befestigt. Ím Bereich von haustechnischen
Durchführungen ist die Unterkonstruktion zu
unterbrechen
Einbauhöhe Bekleidung ca. 2,96 m von OKFF
Abhängehöhe ca. 215 mm (bis UK Decke), befestigen mit
bauaufsichtlich zugelassenen Befestigungsmitteln,
Befestigungsuntergrund Stahlbetonunterzüge und
Brettschichtholzträger
Unterkonstruktion ist im Bereich der Regeldurchbrüche
im Balken auszusparen.

Einbau Dämmung nach Grundmontage TGA (Dämmung liegt auf
HWL-Platte).
Dämmschicht aus Mineralwolle MW DIN EN 13162, auf UK,
Dämmschichtdicke 30 mm, Rohdichte 100 kg/m3, >1000Grad
Anwendungsgebiet DIN 4108-10 WTR, einlagig, dicht
stoßen.

Befestigung der Holzwolleleichtbauplatten auf UK:
Bei der Montage der Decken ist zu berücksichtigen, dass
die Montage der UK und Bekleidung zeitlich versetzt
erfolgt,
Die Holzwolle-Akustikplatten sind auf das wie vor
beschriebene Unterkonstruktion mittels System-Schrauben
zu befestigen,
Schraubengröße: ca. 4,2 x 45 mm, Kopfgröße: 13,5 mm,
nach Herstellervorgaben
Die Schrauben sind gerade und planeben mit der
Plattenoberfläche einzudrehen. Es ist auf ein sauberes
und gleichmäßiges Schraubenbild zu achten.
Schraubenköphe mit Strukturimitat der Holzwolleplatte
im RAL Farbton nach Wahl AG

Angaben zu Fugen/Bautoleranzen:
die Platten werden in Längsrichtung mit der vollen
Länge von 1200mm aneinander zwischen die bauseitigen
Brettschichtholzträger/STB Unterzüge mit einer Sollfuge
von 15mm passgenau montiert.
Abstand der Träger/Unterzüge von 460mm bis max. 630mm
(s. Deckenspiegel), sodass bei einer ungeschnittenen
Plattenbreite eine Fuge von 15mm beidseitig entsteht.
Aufgrund der unterschiedlichen Trägerbreiten ist der
Verschnittanteil mit einzukalkulieren.
Die Bautoleranzen werden über die Fuge (Schattenfuge
aufgenommen, sodass die Sollfuge von 15mm um +-5mm
variieren kann.

Akustik
Gesamtsystem aus 25mm Holzwolleplatte + Auflagedämmung
30mm und Hohlraum 160mm darüber muss im Nachweis einen
Schallabsorptionswert Alpha W von 0,85 erfüllen.

Ausführungort:
Erdgeschoss
1. Obergeschoss

Ausführung gemäß Detailpläne:
KEZ ARC 5 DSP 00 040
KEZ ARC 5 DSP 00 041
KEZ ARC 5 DET UE 550

Hersteller:  (Angaben gelten für sämtzliche Positonen
der Holzwolleleichtbauplatte) '...' (vom Bieter
einzutragen)

Typ:  '...' (vom Bieter einzutragen)
Menge: 329,712 m2

**02.03.0020 Zulage für Färbung der Holzwolleplatte - EG und 1. OG**
Zulage für die Färbung der Holzwolleplatte der Position
02.03.0010 im Sonderfarbton als egalisierender
Farbauftrag

Farbton Hellbeige als helle Lasur nach Wahl AG
Oberflächen sindmit insgesamt 5 Handmuster DinA4 zu
bemustern
Farbauftrag erfolgt werkseitig
Zulage umfasst auch die Färbzung aller
Verbindungsmittel, wie Schraubköpfe, etc.
Menge: 329,712 m2

**02.03.0030 Randanschluss mit Fase**
Herstellen einer passgenauen Fuge zu den flankierenden
Bauteilen aus Stb-Unterzügen und BSH-Trägern bei der
Akustikdecke der Position 02.03.0010
geschnittene Platten sind zu fasen
Fuge  ist schwarz zu hinterlegen
Menge: 1015,000 m

**02.03.0040 Zulage Passplatten - 3,25m**
Zulage zur der Postition 02.03.0010 für das Herstellen
von Passplatten in der Akustikdecke aus
Holzwolleleichtbauplatten am Ende und am Anfang eines
Deckenfeldes, wenn nicht mit einer vollen Platte
begonnen oder geendet wird. keine volle Platte).Die
Passplatte muss passgenau gemäß Deckenspiegel Architekt
geschnitten werden
Menge: 155,000 St

**02.03.0050 Zulage Schrägschnitt EG und 1. OG**
Zulage zur der Postition 02.03.0010für das Herstellen
von schrägschnitten an den Platten der Akustikdecke aus
Holzwolleleichtbauplatten am Ende für das anpassen an
schrägen Bauteilen.

inkl. Herstellen der Fase von 5mm
inkl. saubererer Berücksichtigung der Sollfuge
Menge: 24,000 St

**02.03.0060 Lüftungsausschnitt rund 150 mm in Bauplatte**
Lüftungsausschnitt rund ca. 150 mm in Unterdecke
ausführen .

Mit Lochverstärkung durch zusätzliche
Universaltraversen und Mehrschichtholzplatte

Durchmesser bis ca. 250mm

Ausschnitt durch Holzwolleplatten
genauer Durchmesser ist vor Einbau mit TGA und
Objektüberwachung abzustimmen.
Menge: 1,000 St

**02.03.0070 DA 01 Leuchte rund auf Holzwolleleichtbauplatte mit UK**
Herstellen eines Montagegrundes für eine
Deckenaufbauleuchte DA 01 bestehend aus:

mittels Stahlblech, verzinkt, t=0,75mm mit
Gipgsfasereinlage, Stärke 18mm, nicht brennbar,
kraftschlüssig an die Unterkonstruktion der
Trockenbauwand befestigt
Breite; ca. 200mm über die gesamte Breite des
Deckenfeldes
inkl. Bohrung für Leitungsdurchführung
Genaue Abmessung ist vor Einbau mit TGA und
Objektüberwachung abzustimmen.

Montagereihenfolge:
die Leitung der Lampe wird durch das Gewerk Elektro in
der ungefähren Lage der Unterdecke fixiert.
Der genaue Leuchtensstandort wird durch das Gewerk
Trockenbau eingemessen und die Verstärkung montiert.
Das Kabel wird durch den Trockenbau durch die
Verstärkung und die Holzwolleleichtbauplatte gezogen.
Die Montage und der Anschluss der Leuchte erfolgt durch
das Gewerk Elektro.
Menge: 34,000 St

**02.03.0080 DA 02 Leuchte rund auf Holzwolleleichtbauplatte mit UK**
Leistung wie in Position 02.03.0070 jedoch für die
Leuchte mit der Bezeichnung:

 DA 02 Deckenanbauleuchte ausrichtbar
Menge: 5,000 St

**02.03.0090 DA 03 Leuchte rund auf Holzwolleleichtbauplatte mit UK**
Leistung wie in Position 02.03.0070 jedoch für die
Leuchte mit der Bezeichnung:

 DA 03 Deckenanbauleuchte ausrichtbar
Menge: 2,000 St

**02.03.0100 DA 04 Leuchte rund auf Holzwolleleichtbauplatte mit UK**
Leistung wie in Position 02.03.0070 jedoch für die
Leuchte mit der Bezeichnung:

 DA 04 Deckenanbauleuchte ausrichtbar
Menge: 12,000 St

**02.03.0110 DA 05 Leuchte rund auf Holzwolleleichtbauplatte mit UK**
Leistung wie in Position 02.03.0070 jedoch für die
Leuchte mit der Bezeichnung:

 DA 05 Deckenanbauleuchte ausrichtbar
Menge: 1,000 St

**02.03.0120 ST 02 Stromschienenstrahler EG + 1. OG**
Herstellen eines Montagegrundes für die Befestigung von
Stromschienen, wie folgt:

Herstellen einer Unterkonstruktion aus aus verzinkten
Stahlblechprofilen DIN EN 14195 und DIN 18182-1,
Tragprofil als CD 60/27-Profil DIN 18182-1, Dicke 0,6
mm in Längsrichtung der Balkendecke als Montagegrund
für die Stromschienen
in Abständen von max. 600mm Querprofile zur Befestigung
der vorher genannten Unterkonstruktion
gesamte Konstruktion miteinander verschraubt
Herstellen von Bohrung in UK und  in der
Holzwolleleichtbauplatte im Durchmesser: ca.  20mm  für
Leitungsdurchführung
Genaue Abmessung ist vor Einbau mit TGA und
Objektüberwachung abzustimmen.

Montagereihenfolge:
Die Leitung und der Abhänger der Stromschiene wird
durch das Gewerk Elektro in  Lage an der Unterdecke
fixiert.
Die Lage der Stromschiene sowie die Durchführung der
Leitung wird durch das Gewerk Trockenbau eingemessen
und Leitung durch die Holzwolleplatte verzogen  und
montiert.
Die Montage und der Anschluss der unterseitigen
Stromschiene  erfolgt durch das Gewerk Elektro.

Ausführungszeichnung:
KEZ ARC 5 DET UE 550

Abgerechnet wird der Laufmeter Unterkonstruktion
Menge: 74,000 m

**02.03.0130 Kabeldurchführung - Einzelleitung**
Kabeldurchführung für Einzelleitung für
Bewegungsmelder, Rauchmelder

Kabeldurchführung bis 20mm
nach Maßangaben durch die TGA ausführen.

Die Rauchmelder werden durch die TGA auf der
Unterseite der Bauplatten mittels Schraubverbindung
befestigt.

Das Eigengewicht der Rauchmelder beträgt
ca. 120 g.
Menge: 22,000 St

**02.03.0140 Kabeldurchführung und Verstärkung**
Kabeldurchführung und Verstärkung in Unterdecke
ausführen .

Lautsprecher + Sicherheitsbeleuchtung + Rettungszeichen
+ Blitzleuchte,  Kabeldurchführung bis 20 mm nach
Maßangaben durch die TGA ausführen.

mittels Stahlblech, verzinkt, t=0,75mm mit
Gipgsfasereinlage, Stärke 18mm, nicht brennbar,
kraftschlüssig an die Unterkonstruktion der
Trockenbauwand befestigt

Breite der Verstärkung: min: 200mm

Die Präsenzmelder + Rettungszeichen werden durch die
TGA auf der Unterseite der Bauplatten mittels
Schraubverbindung befestigt.

Kabelführung durch Holzwolleplatte und
Stahlblechverstärkung,
Abmessung ist vor Einbau mit TGA und Objektüberwachung
abzustimmen.
Menge: 12,000 St

**02.03.0150 Kabeldurchführung und Verstärkung Projektor**
Kabeldurchführung und Verstärkung in Unterdecke
ausführen .

Projektor - Kabeldurchführung

mittels Stahlblech, verzinkt, t=0,75mm mit
Gipgsfasereinlage, Stärke 18mm, nicht brennbar,
kraftschlüssig an die Unterkonstruktion der
Trockenbauwand befestigt
inkl Ergänzung der Unterkonstruktion

Breite der Verstärkung: min: 500mm

Kabelführung durch Holzwolleplatte und
Stahlblechverstärkung,Abmessung ist vor Einbau mit TGA
und Objektüberwachung
abzustimmen.
Menge: 2,000 St

**02.03.0160 Revisionsöffnung Rahmen Alu Füllung Holzwolleleichtbauplatten**
Revisionsöffnung für deckenbündige Revisionsklappen in
Akustikdecke eingebaut, mit minimalen Spaltmaß zwischen
Einbauelement und Akustikdecke .

Rahmen aus Aluminium, mit Füllung aus
Holzwolleleichtbauplatte, wie in Position 02.03.0010
beschrieben

Farbton Metallrahmen: Standard RAL Farbton nach
Wahl AG

Breite 400 mm,
Länge 400 mm,

zur Erreichbarkeit von Vorschaltgeräten

verriegelbar mit Push-To-Open-Beschlag
Menge: 5,000 St

*Hinweis*
2. Obergeschoss - Dach

**02.03.0170 Akustikdecke als Unterdecke, A2-s1, Einbauhöhe 7,30 m**
Abgehängte Akustikdecke aus Holzwolleleichtbauplatten
im geneigten Einbau

Technische Anforderungen Holzwolleleichtbauplatten:
Struktur: Extrem Fein, 0,5 mm Faserbreite,
Plattenformat: 600 x 1250 mm,
Plattendicke: 25 mm,
Kantenausführung: 5 mm Fase, umlaufend,
Farbe: Natur hell,
Feuchtebeständigkeit: 100% relative Luftfeuchte
Brandverhalten: Klasse A2-s1
Produkttoleranzen nach DIN EN 13168
 Länge: 1 mm
 Breite: 1 mm
 Dicke: 1 mm
Schallabsorptionsgrade bei 300mm AH mit nachfolgender
Apsorberauflage.
 125 Hz / 0,65 ap
 250 Hz / 1,00 ap
 500 Hz / 1,00 ap
 1000 Hz / 1,00 ap
 2000 Hz / 1,00 ap
 4000 Hz / 1,00 ap
 aw 1,00
 NRC 1,05
 Klasse A

alle Schnittkanten sind zu fasen. Abmessung Fase: 5mm

Angaben zur Unterkonstruktion:
Unterkonstruktion aus verzinkten Stahlblechprofilen DIN
EN 14195 und DIN 18182-1, Tragprofil als CD 60/27-
Profil DIN 18182-1, Dicke 0,6 mm seitlich an
Bretschichtholzträger und Unterzüge aus Stahlbeton
umlaufend befestigt.Außerdem ist der Fugenstoß mit
einem doppelten CD 60/27-Profil DIN 18182-1, Dicke 0,6
mm  zu hinterlegen Ím Bereich von haustechnischen
Durchführungen ist die Unterkonstruktion zu
unterbrechen
Einbauhöhe Bekleidung ca. 7,30 m von OKFF
Abhängehöhe ca. 250 mm, befestigen mit bauaufsichtlich
zugelassenen Befestigungsmitteln,
Befestigungsuntergrund Stahlbetonunterzüge und
Brettschichtholzträger
Unterkonstruktion ist im Bereich der Regeldurchbrüche
auszusparen.

Ausführung der Decke ohne zusätzliche Dämmung

Befestigung der Holzwolleleichtbauplatten auf UK:
geneigter Einbau angepasst an die Dach-/Sparrenneigung
von bis zu 10 Grad Neigung
Bei der Montage der Decken ist zu berücksichtigen, dass
die Montage der UK und Bekleidung zeitlich versetzt
erfolgt,
Die Holzwolle-Akustikplatten sind auf das wie vor
beschriebene Unterkonstruktion mittels System-Schrauben
zu befestigen,
Schraubengröße: ca. 4,2 x 45 mm, Kopfgröße: 13,5 mm,
nach Herstellervorgaben
Die Schrauben sind gerade und planeben mit der
Plattenoberfläche einzudrehen. Es ist auf ein sauberes
und gleichmäßiges Schraubenbild zu achten.
Schraubenköphe mit Strukturimitat der Holzwolleplatte
im RAL Farbton nach Wahl AG

Angaben zu Fugen/Bautoleranzen:
die Platten werden in breiter Richtung (Achsraster
600mm) zwischen die bauseitigen
Brettschichtholzträger/STB Unterzüge montiert.
Zu den BSH Trägern und Stahlbetonbauteilen wird eine
Sollfuge mit 10mm passgenau montiert.
Abstand der Träger/Unterzüge max. 1270mm, sodass bei
einer ungeschnittenen Plattenbreite eine Fuge von 10mm
beidseitig entsteht
Die Bautoleranzen werden über die Fuge (Schattenfuge
aufgenommen, sodass die Sollfuge von 10mm um +-5mm
variieren kann.

Ausführungort:
2. Obergeschoss

Ausführung gemäß Detailpläne:
KEZ ARC 5 DSP 00 042
KEZ ARC 5 UED 02 112
Menge: 317,000 m2

**02.03.0180 Zulage für Färbung der Holzwolleplatte 2. OG**
Zulage für die Färbung der Holzwolleplatte der Position
02.03.0010 im Sonderfarbton als egalisierender
Farbauftrag

Farbton Hellbeige als helle Lasur nach Wahl AG
Oberflächen sindmit insgesamt 5 Handmuster DinA4 zu
bemustern
Farbauftrag erfolgt werkseitig
Zulage umfasst auch die Färbzung aller
Verbindungsmittel, wie Schraubköpfe, etc.
Menge: 317,000 m2

**02.03.0190 Randanschluss mit Fase**
Herstellen des Randanschlusses der Decke gemäß Position
02.03.0170

inkl. Herstellen einer Fase bei geschnittenen Platten
inkl. Herstellen einer schwarzen Hinterlegung der  Fuge
Menge: 494,000 m

**02.03.0200 Zulage Passplatten - 7,30m**
Zulage zur der Position 02.03.0170 für das Herstellen
von Passplatten in der Akustikdecke aus
Holzwolleleichtbauplatten am Ende und am Anfang eines
Deckenfeldes, wenn nicht mit einer vollen Platte
begonnen oder geendet wird. keine volle Platte).Die
Passplatte muss passgenau gemäß Deckenspiegel Architekt
geschnitten werden
Menge: 57,000 St

**02.03.0210 Zulage Schrägschnitt - 2. OG Dach**
Zulage zur der Position 02.03.0170 für das Herstellen
von schrägschnitten an den Platten der Akustikdecke aus
Holzwolleleichtbauplatten am Ende für das anpassen an
schrägen Bauteilen.

inkl. Herstellen der Fase von 5mm
inkl. saubererer Berücksichtigung der Sollfuge
Menge: 42,000 St

**02.03.0220 Zulage Anschluss Strichbalken - 2. OG Dach Achse B/3**
Zulage zur der Position 02.03.0170 für das Herstellen
eines Anschlusses an einen einen Streichbalken durch
Auswechseln der Unterkonstruktion und unterfüttern der
Holzwolleleichtbauplatte mit deiner GK-Bauplatte zum
Höhenausgleich.

inkl. wechseln der Unterkonstruktion undMontage der UK
an den Streichbalken
inkl. GK - Bauplatte nicht brennbar, d=20mm, Breite:
ca. 16cm auf der gesamten Länge des Deckenanschlusses
kraftschlüssig hinterlegen

Ausführungsunterlagen
KEZ ARC 5 DET 478 B F
Menge: 9,000 m

**02.03.0230 Stromschienenstrahler 2. OG**
Herstellen einer Durchführung für die Abhänger von
Stromschienen, wie folgt:

Herstellen einer Bohrung in der
Holzwolleleichtbauplatte im Durchmesser: ca.  100mm
für Leitungsdurchführung und den Stromschienenabhänger
Genaue Abmessung ist vor Einbau mit TGA und
Objektüberwachung abzustimmen.

Montagereihenfolge:
Die Leitung und der Abhänger der Stromschiene wird
durch das Gewerk Elektro in genauer  Lage an der
Unterdecke fixiert.
Die Lage der Durchführung wird durch das Gewerk
Trockenbau eingemessen und die Holzwolleplatte über den
Abhänger geschoben und montiert.
Die Montage und der Anschluss der unterseitigen
Stromschiene  erfolgt durch das Gewerk Elektro.
Menge: 169,000 St

**02.03.0240 Kabeldurchführung - Einzelleitung**
Kabeldurchführung für Einzelleitung für
Bewegungsmelder, Rauchmelder

Kabeldurchführung bis 20mm
nach Maßangaben durch die TGA ausführen.

Die Rauchmelder werden durch die TGA auf der
Unterseite der Bauplatten mittels Schraubverbindung
befestigt.

Das Eigengewicht der Rauchmelder beträgt
ca. 120 g.
Menge: 34,000 St

**02.03.0250 Kabeldurchführung und Verstärkung**
Kabeldurchführung und Verstärkung in Unterdecke
ausführen .

Lautsprecher + Sicherheitsbeleuchtung + Rettungszeichen
+ Blitzleuchte,  Kabeldurchführung bis 20 mm nach
Maßangaben durch die TGA ausführen.

mittels Stahlblech, verzinkt, t=0,75mm mit
Gipgsfasereinlage, Stärke 18mm, nicht brennbar,
kraftschlüssig an die Unterkonstruktion der
Trockenbauwand befestigt

Breite der Verstärkung: min: 200mm

Die Präsenzmelder + Rettungszeichen werden durch die
TGA auf der Unterseite der Bauplatten mittels
Schraubverbindung befestigt.

Kabelführung durch Holzwolleplatte und
Stahlblechverstärkung,Abmessung ist vor Einbau mit TGA
und Objektüberwachung
abzustimmen.
Menge: 9,000 St

**02.03.0260 Kabeldurchführung und Verstärkung Projektor**
Kabeldurchführung und Verstärkung in Unterdecke
ausführen .

Projektor - Kabeldurchführung

mittels Stahlblech, verzinkt, t=0,75mm mit
Gipgsfasereinlage, Stärke 18mm, nicht brennbar,
kraftschlüssig an die Unterkonstruktion der
Trockenbauwand befestigt
inkl Verstärkung der Unterkonstruktion

Breite der Verstärkung: min: 500mm

Kabelführung durch Holzwolleplatte und
Stahlblechverstärkung,Abmessung ist vor Einbau mit TGA
und Objektüberwachung
abzustimmen.
Menge: 3,000 St

**02.03.0270 Verkleidung Lichtkranz Dachentrauchung**
Herstellen einer Aufsatzkranzverkleidung aus
Holzwolleleichtbauplatten der Position 02.03.0170  mit
folgenden Leistungen:

unterseitigen Stahlblechwinkel als Einfassung der
Holzwolleleichtbauplatte in Standart RAL Farbton nach
Wahl AG
Abmessungen Winkel, d=2mm, Abwicklungslänge 350mm, 3-
fach gekantet, Winkel wird umlaufend um die Öffnung
montiert, Ecken auf Gehrung
Holzwolleleichtbauplatten können nur im unteren drittel
des Lichtkranzes aufgrund der Abdichtungen montiert
werden
Höhe der Verkleidung: gleichbleibend ca. 0,805m

Ausführungsunterlage
KEZ ARC 5 DET UE 476
Menge: 1,000 St

**02.03.0280 Verkleidung Lichtkranz Dachentrauchung schräge Unterkante**
Leistung wie in Position 02.03.0270  beschrieben,
jedoch:

schräge Unterkante
die Höhe wird dem Aufsatzkranz angepasst und variiert:
von ca. 0,73m bis ca. 0,80m

Ausführungsunterlage
KEZ ARC 5 DET UE 475
Menge: 1,000 St

#### Titel 02.04 Brandschutzverkleidungen

**02.04.0010 Brandschutzbekl. Winkelprofil F30 einl. Gipsplatte Feuerschutzpl.**
Brandschutzbekleidung an Winkelprofil, aus Stahl,
Feuerwiderstandsklasse F 30 DIN 4102-2, 3-seitig inkl.
Aufdoppelung an den Stirnseiten, einlagig, mit
Gipsplatten, Feuerschutzplatten Typ DF, Plattendicke
12,5 mm, Spachtelung Qualitätsstufe Q2 inkl. an
angrenzende Bauteile, Arbeitshöhe der zu bearbeitenden
oder zu bekleidenden Fläche bis 7,0 m über der
Standfläche des hierfür erforderlichen Gerüstes,
Untergrund/angrenzende Bauteile: Stahlbeton,
Brettschichtholz
Abmessungen Winkelprofil L/B/Stärke: : ca. 150/110/8mm

Längswinkel Achse 2 und 6

Ausführung gemäß Zeichnung,
1 AZeichnungs-Nr 'KEZ ARC 5 DET UE 470 KEZ ARC 5 DET UE
1 A479 '.

abgerechnet wird der Laufmeter Brandschutzbekleidung
Menge: 17,600 m2

**02.04.0020 Brandschutzbekl. Stahlplatten F30 einl. Gipsplatte Feuerschutzpl.**
Brandschutzbekleidung an Eckverbinder mit sogenannten
Knaggen aus Stahl, Feuerwiderstandsklasse F 30 DIN
4102-2, 3-seitig inkl. Aufdoppelung an den Stirnseiten
und Verkleidung der Knaggen, einlagig, mit Gipsplatten,
Feuerschutzplatten Typ DF, Plattendicke 12,5 mm, sodass
das gesamte Stahlbauteil verkeleidet ist.
Spachtelung Qualitätsstufe Q2 inkl. an angrenzende
Bauteile, Arbeitshöhe der zu bearbeitenden oder zu
bekleidenden Fläche bis 7,0 m über der Standfläche des
hierfür erforderlichen Gerüstes,
Untergrund/angrenzende Bauteile:  Brettschichtholz
Abmessungen Winkelprofil L/B/Höhe / Stärke: : ca.
320/320/200/,8mm
Stahl-Verbinder Mittelgurt Achse B/6
Skizzen:

Ausführung gemäß Zeichnung,
1 AZeichnungs-Nr 'KEZ_TWP_5_DET_XX_216 '.

abgerechnet wird pro Stück Anschluss
Menge: 2,000 St

**02.04.0030 Brandschutzbekl. Stahlplatten F30 einl. Gipsplatte Feuerschutzpl.**
Brandschutzbekleidung an  Fussplatten mit sogenannten
Knaggen aus Stahl, Feuerwiderstandsklasse F 30 DIN
4102-2, 3-seitig inkl. Aufdoppelung an den Stirnseiten,
einlagig, mit Gipsplatten, Feuerschutzplatten Typ DF,
Plattendicke 12,5 mm, sodass das gesamte Stahlbauteil
verkeleidet ist.
Spachtelung Qualitätsstufe Q2 inkl. an angrenzende
Bauteile, Arbeitshöhe der zu bearbeitenden oder zu
bekleidenden Fläche bis 3,5 m über der Standfläche des
hierfür erforderlichen Gerüstes,
Untergrund/angrenzende Bauteile: Stahlbeton,
Brettschichtholz
Abmessungen Winkelprofil L/B : ca. 550/350/8mm

Stahl-Fußplatte Achse D/6

Skizzen:

Ausführung gemäß Zeichnung,
1 AZeichnungs-Nr 'KEZ_TWP_5_DET_XX_219 '.

abgerechnet wird pro Stück
Menge: 2,000 St

### Gewerk 03 MALERARBETIEN

#### Titel 03.01 Grundanstriche Technikbereich

**03.01.0010 Tiefengrund Gipskartonwände**
Tiefengrund als silikatisches Grundiermittel für innen
auf Basis
einer Bindemittelkombination von Kieselsol und
Hydrosol.

zur Egalisierung unterschiedlicher Saugfähigkeiten von
mineralischen und organischen Untergründen
zur Fixierung und Verfestigung von kreidenden oder
sandenden Untergründen.
zur Optimierung der Oberflächenhomogenität von
Folgeanstrichen, insbesondere bei schwierigen
Lichtverhältnissen.
Leistung ist vor der haustechnischen Installation
auszuführen
Menge: 234,000 m2

**03.01.0020 Sol Silikatfarbe weiß Innenwand - Gipskarton Grundanstrich**
Untergrundvorbehandlung: Untergrund auf Eignung, Trag-
und Haftfähigkeit prüfen. Flächen säubern.
1x Grundanstrich Sol Silikatfarbe
Nassabriebbeständigkeit: Klasse 1,
Kontrastverhältnis: Klasse 1,
Glanzgrad: stumpfmatt, nach DIN EN 13 300.
Farbton weiß bis leicht getönt nach Absprache
Beschichtungsgrund: Gipskarton- oder zementgebundene
Plattenwände
bauseitige Oberflächenqualität : Q2
Deckenhöhen : bis 3,50 m
Farbe: weiss (ähnl. RAL 9010)
Anstrichaufbau: 1 x Grundanstrich fertig für:
 bauseitigen 1 x Deckanstrich
Vorbehandlung:  mit Tiefgrund (siehe Position
03.01.0010)
Auftragsart: Rollen mit Lammfellrolle
Leistung ist vor der haustechnischen Installation
auszuführen

Weitere Anforderungen an die Farbe:
Emissionsarme, Lösemittel- und weichmacherfreie (ELF)
Farben mit entsprechenden Gütezeichen.Geruchsneutral.

Ausführungsort
Technikbereich Erdgeschoss

Hersteller:  '...' (vom Bieter einzutragen)

Typ:  '...' (vom Bieter einzutragen)
Menge: 234,000 m2

### Gewerk 04 TÜRELEMENTE MIT ZARGEN

#### Titel 04.01 Stahlblechtüren

*Hinweis*
Angaben zu den Stahlblechtüren

Hersteller: Angaben für Stahlblechtüren der Positionen
04.01.0010 bis 04.01.0040
'...' (vom Bieter einzutragen)

Typ:  '...' (vom Bieter einzutragen)

Angaben zu Lüftungsgitter der Postion 04.01.0040 :

Hersteller: Angaben Lüftungsgitter der Postion
04.01.0040

 '...' (vom Bieter einzutragen)

Typ:  '...' (vom Bieter einzutragen)

Angaben zu Beschlägen der Stahlblechtüren

Beschläge
In den Leistungspositionen sind die folgend
beschriebenen Beschläge einzukalkulieren. Innerhalb
dieser einzelnen Beschlags - Leistungsbereiche sind
alle Beschlagteile zu kalkulieren, welche in die
Türblätter und -rahmen eingebaut werden müssen und für
die Konstruktion oder Funktion erforderlich sind sowie
alle auf dem Türblättern aufsitzenden Beschlagteile wie
Griffe, Bedienungshebel, Handhaben, Türschließer,
Türstopper etc.
Alle zum Einbau kommenden Beschläge sind aus
hochwertigen Qualitätserzeugnissen in stabiler
Ausführung verdeckt liegend einzubauen.
Grundsätzlich sind Einhandbeschläge auszuführen. Alle
Beschlagteile sind rostfrei, korrosionsgeschützt, aus
eloxiertem Aluminium bzw. nicht rostendem Edelstahl zu
liefern und gemäss Herstellervorschriften einzubauen.
Die Qualität aller Türdrücker und -knäufe sind ihrem
Zweck zu entsprechen und haben entsprechen DIN EN 1906
folgenden Klassifizierungsschlüssel zu entsprechen:

Benutzerkategorie : Klasse 3
Dauerhaftigkeit : Klasse 7
Feuerbeständigkeit: Klasse 0
Sicherheit: Klasse 1
Korrosionsverhalten: Klasse 3
Einbruchsicherheit: Klasse 3

Die im Falz angeordneten Beschläge sind form- und
kraftschlüssig mit den Profilen zu verbinden.  Für
System-Konstruktionen sind - soweit keine anderen
Festlegungen getroffen sind - die in den
Fertigungsunterlagen ausgewiesenen System-Beschläge zu
verwenden. Diese sind unter Beachtung der DIN bzw. EN-
Vorschriften auszugewählen.

Alle Beschläge sind vor der Ausführung unaufgefordert
zu bemustern und vom AG freigeben zu lassen. Sämtliche
Beschlagsbefestigungsarten sind so zu konstruieren,
dass ein Lösen z.B. der Gewindeschrauben o.ä.
ausgeschlossen ist.
Unter Berücksichtigung der Lastannahmen sind
Zusatzteile wie zusätzliche Bänder nach den
Bemessungstabellen des System-Herstellers einzusetzen.
Sollten diese notwendig werden, sind diese in den
entsprechenden Positionen einzukalkulieren.

Beschläge Türen
Nachfolgend werden die für die jeweilige Öffnungsart
einzusetzenden Beschläge in ihrer Grundausstattung
beschrieben.

Beschläge Türen  bandseite
Die Ausführung und die Anordnung der Türbänder ist
unter Berücksichtigung der Lastannahmen nach den
Bemessungstabellen des System-Herstellers vorzusehen.
Die Befestigung der Türbänder erfolgt unter Verwendung
von Futterstücken, die in die Profilkammer eingeschoben
werden. Der Lagerbolzen wird in einer Lagerbuchse aus
Kunststoff geführt. Er ist mit einem Gewindestift gegen
Demontage bei geschlossener Tür zu schützen.
Die Stulpbleche der einzusetzenden Schlösser und die
Schließbleche müssen aus Edelstahl bestehen. Die
Befestigung dieser Bauteile erfolgt mittels in die
Endstücke integrierten Dübeln.

System-Zubehör:
Zubehörteile wie Zylinder-Rosetten, Drückerstifte,
Dichtstücke, Befestigungszubehör und
Fußpunktabdichtungen werden in den folgenden
Beschreibungen nicht besonders erwähnt; diese
Zubehörteile sind jedoch in jedem Fall mitzuliefern und
in den Einheitspreisen einzukalkulieren.
Türbänder entsprechend den zu erwartenden Lasten,
mindestens 3 dreiteilige Edelstahlrollenbänder mit
nichtsichtbarer Verschraubung, gegen Entfernen
gesichert, nachjustierbar zur Höhenregulierung. mind.
Öffnungswinkel 95 Grad, wenn nicht anderes in der
Position beschrieben.
Panik-Fallen-Riegelschloss, zweitourig, Edelstahlstulp,
Riegel (mit Aufsägeschutz) vernickelt, vorgerichtet für
bauseitigen Profilzylinder und passend für
nachbeschriebene Griffbeschläge Türgriffe innen (in
Fluchtrichtung):
Fluchttürbeschlag mit Zulassung nach EN 179 als
Griffbeschlag aus Edelstahl.

Drückergarnitur bei Rahmentür Bandgegenseite:
L-Form "Frankfurter Klinke", Drücker aus Rundrohr auf
Gehrung 90°,mit geradem Abschluss, Handhabe zylindrisch
,
Durchmesser 21mm, Drückerlänge 130mm, Drückerhals 57mm
geprüft nach EN 1906 Klasse 4
Besonders geeignet für hohe Beanspruchung an stark
frequentierten Objekttüren in halböffentlichen und
öffentlichen
Bereichen
Stanzende Madenschrauben, für Vierkantstift mit
Längsnut zur kraftschlüssigen Verbindung
Befestigung der Rosetten beidseitig unsichtbar.
Clicktechnik
festdrehbar gelagert, mit Stahlunterkonstruktion mit
Stütznocken und Ausgleichswellscheibe, mit
Stahlunterkonstruktion
mit Stütznocken
wartungsfreies Gleitlager mit integrierter
Federunterstützung
Click-Technik zur einfachen Drückermontage / Demontage
Material: Edelstahl Rostfrei, Werkstoff-Nr. 1.4301 matt
gebürstet

Einteilige Abdeckung mit Befestigung in Clipstechnik,
unsichtbare Verschraubung und Drückerführung.

Material: Edelstahl
Oberfläche: fein matt gebürstet

Skizze mit ca. Maßen:

Hersteller:  Drückergarnitur
'...' (vom Bieter einzutragen)

Typ:  '...' (vom Bieter einzutragen)

 Knauf bei Rahmentür Bandseite:

wie zuvor beschrieben jedoch Ausführung als Knauf mit
folgenden Circa-Maßen:

Verdecktliegende, automatisch absenkbare Bodendichtung
aus Edelstahl mit Dichtungselement aus Gummi. Auslösung
durch seitl. angebrachte Falle. Eingebaut in Nutung im
Türrahmen
inkl. Bodenschwelle aus Edelstahl (t=2mm, Breite 30mm,
Länge auf den lichten Durchgang in der Zarge
abgestimmt) im
lichten Durchgang unterhalb des Türblatts (Türblatt
muss im
geschlossenen Zustand die Schwelle überdecken)
montiert.
Zulassung für Brandschutz- und RD-Türen und zur
Erreichung von Schalldämmanforderungen gemäß
Anforderungen an Wärme-, Schall und/ oder brandschutz
Einschl. Nutung, Einbau und Funktionskontrolle

 Türpuffer:
Gummipuffer zur Boden und Wandmontage, verdeckt
befestigt in schwarz, mit Grundplatte aus Stahl im
Bodenaufbau befestigt.
Montage erfolgt auf unterschiedlichen Bodenbelägen.

Durchmesser: ca.  50mm
Höhe: ca. 35mm

Maßskizze:

Hersteller:  Türpuffer'...' (vom Bieter einzutragen)

Typ:  '...' (vom Bieter einzutragen)

Objektschlösser mit Riegel und Falle für
Stahlblechtüren
Objektschlösser für Türen ohne Anforderungen und für
Brandschutztüren für
Profilzylinder nach DIN 18252
mit Wechsel für Aussenrohrrahmentüren mit drehbaren
Fallenkopf.
Anforderungen nach EN 12209 und DIN 18251-2, Klasse 3
geschlossener, verzinkter Schlosskasten, Falle und
Riegel vernickelt,
Riegel mit Sägeschutz,
Riegelausschuß 1-tourig 20 mm, 8 mm-Nuss,
Stulp aus Edelstahl-matt gebürstet, 24 mm käntig,
Bei Türanforderungen nach EN 179 bzw. EN 1125 sind die
Schlösser entsprechend zu integrieren.

Selbstverriegelndes Panikschloss
SeIbstverriegelndes mechanisches Panikschloss
Panikschloss mit mechanischer Ablaufsicherung
Panikfunktion E,Panikentriegelung über Drücker, Stulp
einschl. gehörendes Schließblech aus Edelstahl. passend
für die beschriebenen Türen für Funktion in
Fluchtrichtung.
ZULASSUNGEN UND ZERTIFIKATE
Geprüft nach EN 179
Geprüft nach EN 1125
Geprüft nach EN 12209
ansonsten wie unter B 9 beschrieben

Obenliegender Gleitschienen-Türschliesser (1-flügelige
Türen)
nach DIN EN1154 A mit stark abfallenden Öffnungsmoment.
Schliessgeschwindigkeit, Endanschlag, hydraulisch
kontrollierte Öffnungsdämpfung und Schliessverzögerung
durch Ventil einstellbar.Einschl. Montagekonsole. Für
DIN-L und DIN -R einsetzbar. Farbe Alu-Natur.
Mit allgemeiner bauaufsichtlicher Zulassung für
Rauchschutz und Feuerhemmende Türen sowie für einen
barrierefreien Türbetrieb gemäß DIN18040
Gehäusegröße l/b/h < 275/53/60 mm
Für Türen gemäß EN 2-5.
Für Montage auf dem Türblatt auf Band- oder
Bandgegenseite

Hersteller:  obenliegender
Gleitschienentürschließer'...' (vom Bieter einzutragen)

Typ:  '...' (vom Bieter einzutragen)

**04.01.0010 Innentürel. Drehflügeltür einflg. B 885 mm H 2135 mm T30 1,6W/m2K Umfa**
STLB-Bau 2024-10 031
Innentürelement aus Türblatt und Zarge, als
Drehflügeltür, einflügelig, mit Anschlagfalz,
Breite Nennmaß Wandöffnung '885' mm,
Höhe Nennmaß Wandöffnung '2135' mm,
bauphysikalische Anforderungen: Feuerwiderstandsklasse
T 30 DIN 4102-5, Wärmeschutz DIN EN ISO 10077-1, DIN
4108-4 Ud kleiner gleich 1,6 W/m2K, Bedienungskräfte
Klasse 2 DIN EN 12217, Rahmendurchbiegung B (kleiner
gleich 1/200) DIN EN 12210, Klimaklasse II, Prüfklima
b, DIN EN 1121 (mittlere Beanspruchung),
Korrosivitätskategorie C3 (mäßig) DIN EN ISO 12944-2,
DIN EN ISO 14713-1, Beschichtung mit erwarteter
Schutzdauer M DIN EN ISO 12944-1 von 7 bis 15 Jahren,
Befestigung an Trockenbauwand,
Ausführung mit Umfassungszarge, 2-teilig, Zarge aus
Stahlblech, Dicke Werkstoff Zarge 2 mm, Zarge verzinkt
und grundiert,
Maulweite/Wanddicke '125' mm, Dichtungsprofil DIN EN
12365-1 als Lippendichtungsprofil, aus EPDM, mit 3D-
Aufnahmeelementen, Breite des Zargenspiegels 30/30 mm
mit Bodeneinstand, Hinterfüllung der Zarge mit
Mineralwolle,
Ausführung als Rahmentür, aus Stahl, Oberfläche der
Öffnungsfläche verzinkt und grundiert, Oberfläche der
Schließfläche verzinkt und grundiert,
Farbton 'Oberfläche/Beschichtung Flügel: Verzinkt und
grundiert, fertig für bauseitige  Decklackierung'
Türflügel nichttransparent mit einer Füllung, als
Metall-Verbundelement, aus Stahl, mit Rollenband, 2
Bänder je Flügel,
mit Drückergarnitur DIN EN 1906, DIN 18273,
vorgerichtet für PZ-Schloss, mit Obentürschließer, mit
Verriegelung, mit Bodendichtung, absenkbar, Arbeitshöhe
des Montageortes bis 3,5 m über der Standfläche des
hierfür erforderlichen Gerüstes, Ausführung gemäß
Einzelbeschreibung,
Einzelbeschreibungs-Nr 'Türnummer: T.I.0.28.01; inkl.
Beschlagsgarnituren gemäß den Vorbemerkungen, Edelstahl
bestehend aus Drücker / Knauf, Türpuffer, absenkbare
Bodendichtung, Schlösser, Bänder nach Erfordernis,
etc.'.
Menge: 1,000 St

**04.01.0020 Innentürel. Drehflügeltür einflg. B 1010 mm H 2135 mm T30 1,6W/m2K Umf**
STLB-Bau 2024-10 031
Innentürelement aus Türblatt und Zarge, als
Drehflügeltür, einflügelig, mit Anschlagfalz,
Breite Nennmaß Wandöffnung '1010' mm,
Höhe Nennmaß Wandöffnung '2135' mm,
bauphysikalische Anforderungen: Feuerwiderstandsklasse
T 30 DIN 4102-5, Wärmeschutz DIN EN ISO 10077-1, DIN
4108-4 Ud kleiner gleich 1,6 W/m2K, Bedienungskräfte
Klasse 2 DIN EN 12217, Rahmendurchbiegung B (kleiner
gleich 1/200) DIN EN 12210, Klimaklasse II, Prüfklima
b, DIN EN 1121 (mittlere Beanspruchung),
Korrosivitätskategorie C3 (mäßig) DIN EN ISO 12944-2,
DIN EN ISO 14713-1, Beschichtung mit erwarteter
Schutzdauer M DIN EN ISO 12944-1 von 7 bis 15 Jahren,
Befestigung an Trockenbauwand,
Ausführung mit Umfassungszarge, 2-teilig, Zarge aus
Stahlblech, Dicke Werkstoff Zarge 2 mm, Zarge verzinkt
und grundiert,
Maulweite/Wanddicke '100' mm, Dichtungsprofil DIN EN
12365-1 als Lippendichtungsprofil, aus EPDM, mit 3D-
Aufnahmeelementen, Breite des Zargenspiegels 30/30 mm
mit Bodeneinstand, Hinterfüllung der Zarge mit
Mineralwolle,
Ausführung als Rahmentür, aus Stahl, Oberfläche der
Öffnungsfläche verzinkt und grundiert, Oberfläche der
Schließfläche verzinkt und grundiert,
Farbton 'Oberfläche/Beschichtung Flügel: Verzinkt und
grundiert, fertig für bauseitige  Decklackierung'
Türflügel nichttransparent mit einer Füllung, als
Metall-Verbundelement, aus Stahl, mit Rollenband, 2
Bänder je Flügel,
mit Drückergarnitur DIN EN 1906, DIN 18273,
vorgerichtet für PZ-Schloss, mit Obentürschließer, mit
Verriegelung, mit Bodendichtung, absenkbar, Arbeitshöhe
des Montageortes bis 3,5 m über der Standfläche des
hierfür erforderlichen Gerüstes, Ausführung gemäß
Einzelbeschreibung,
Einzelbeschreibungs-Nr 'Türnummer: T.I.0.24.01,
T.I.0.26.01; inkl. Beschlagsgarnituren gemäß den
Vorbemerkungen, Edelstahl bestehend aus Drücker /
Knauf, Türpuffer, absenkbare Bodendichtung, Schlösser,
Bänder nach Erfordernis, etc.'.
Menge: 2,000 St

**04.01.0030 Innentürel. Drehflügeltür einflg. B 885 mm H 2135 mm T30 1,6W/m2K Umfa**
STLB-Bau 2024-10 031
Innentürelement aus Türblatt und Zarge, als
Drehflügeltür, einflügelig, mit Anschlagfalz,
Breite Nennmaß Wandöffnung '885' mm,
Höhe Nennmaß Wandöffnung '2135' mm,
bauphysikalische Anforderungen: Feuerwiderstandsklasse
T 30 DIN 4102-5, Wärmeschutz DIN EN ISO 10077-1, DIN
4108-4 Ud kleiner gleich 1,6 W/m2K, Bedienungskräfte
Klasse 2 DIN EN 12217, Rahmendurchbiegung B (kleiner
gleich 1/200) DIN EN 12210, Klimaklasse II, Prüfklima
b, DIN EN 1121 (mittlere Beanspruchung),
Korrosivitätskategorie C3 (mäßig) DIN EN ISO 12944-2,
DIN EN ISO 14713-1, Beschichtung mit erwarteter
Schutzdauer M DIN EN ISO 12944-1 von 7 bis 15 Jahren,
Befestigung an Trockenbauwand,
Ausführung mit Umfassungszarge, 2-teilig, Zarge aus
Stahlblech, Dicke Werkstoff Zarge 2 mm, Zarge verzinkt
und grundiert,
Maulweite/Wanddicke '100' mm, Dichtungsprofil DIN EN
12365-1 als Lippendichtungsprofil, aus EPDM, mit 3D-
Aufnahmeelementen, Breite des Zargenspiegels 30/30 mm
mit Bodeneinstand, Hinterfüllung der Zarge mit
Mineralwolle,
Ausführung als Rahmentür, aus Stahl, Oberfläche der
Öffnungsfläche verzinkt und grundiert, Oberfläche der
Schließfläche verzinkt und grundiert,
Farbton 'Oberfläche/Beschichtung Flügel: Verzinkt und
grundiert, fertig für bauseitige  Decklackierung'
Türflügel nichttransparent mit einer Füllung, als
Metall-Verbundelement, aus Stahl, mit Rollenband, 2
Bänder je Flügel,
mit Drückergarnitur DIN EN 1906, DIN 18273,
vorgerichtet für PZ-Schloss, mit Obentürschließer, mit
Verriegelung, mit Bodendichtung, absenkbar, Arbeitshöhe
des Montageortes bis 3,5 m über der Standfläche des
hierfür erforderlichen Gerüstes, Ausführung gemäß
Einzelbeschreibung,
Einzelbeschreibungs-Nr 'Türnummer: T.I.0.27.01,
T.I.0.29.01; Schloss mit Vollpanikfunktion,
 inkl. Beschlagsgarnituren gemäß den Vorbemerkungen,
Edelstahl bestehend aus Drücker / Knauf, Türpuffer,
absenkbare Bodendichtung, Schlösser, Bänder nach
Erfordernis, etc'.
Menge: 2,000 St

**04.01.0040 Innentürel. Drehflügeltür einflg. B 1010 mm H 2135 mm - Lüftungsgitter**
STLB-Bau 2024-10 031
Innentürelement aus Türblatt und Zarge, als
Drehflügeltür, einflügelig, mit Anschlagfalz,
lichte Durchgangsmaße des Gehflügels B/H in mm '900mm
gemäß Angabe TGA'
Breite Nennmaß Wandöffnung '1010' mm,
Höhe Nennmaß Wandöffnung '2135' mm,
bauphysikalische Anforderungen: Bedienungskräfte Klasse
2 DIN EN 12217, Rahmendurchbiegung B (kleiner gleich
1/200) DIN EN 12210, Klimaklasse II, Prüfklima b, DIN
EN 1121 (mittlere Beanspruchung),
Korrosivitätskategorie C3 (mäßig) DIN EN ISO 12944-2,
DIN EN ISO 14713-1, Beschichtung mit erwarteter
Schutzdauer M DIN EN ISO 12944-1 von 7 bis 15 Jahren,
Befestigung an Trockenbauwand,
Ausführung mit Umfassungszarge, 2-teilig, Zarge aus
Stahlblech, Dicke Werkstoff Zarge 2 mm, Zarge verzinkt
und grundiert,
Maulweite/Wanddicke '100' mm, Dichtungsprofil DIN EN
12365-1 als Lippendichtungsprofil, aus EPDM, mit 3D-
Aufnahmeelementen, Breite des Zargenspiegels 30/30 mm
mit Bodeneinstand, Hinterfüllung der Zarge mit
Mineralwolle,
Ausführung als Rahmentür, aus Stahl, Oberfläche der
Öffnungsfläche verzinkt und grundiert, Oberfläche der
Schließfläche verzinkt und grundiert,
Farbton 'Lichtausschnitt wird mit einem Lüftungsgitter
min. freier Querschnitt 0,5m² gefüllt, Oberfläche
verzinkt und grundiert;
Oberfläche/Beschichtung Flügel: Verzinkt und grundiert,
fertig für bauseitige  Decklackierung'
Türflügel nichttransparent mit einer Füllung, als
Metall-Verbundelement, aus Stahl, mit einem
Lichtausschnitt, Ausschnittform rechteckig,
Ausschnittbreite '470' mm,
Ausschnitthöhe '1675' mm, mit Rollenband, 2 Bänder je
Flügel,
mit Drückergarnitur DIN EN 1906, DIN 18273,
vorgerichtet für PZ-Schloss, mit Verriegelung, mit
Bodendichtung, absenkbar, mit Feststeller, Arbeitshöhe
des Montageortes bis 3,5 m über der Standfläche des
hierfür erforderlichen Gerüstes, Ausführung gemäß
Einzelbeschreibung,
Einzelbeschreibungs-Nr 'Türnummer: T.I.0.25.01; Schloss
mit Vollpanikfunktion,
inkl. Beschlagsgarnituren gemäß den Vorbemerkungen,
Edelstahl bestehend aus Drücker / Knauf, Türpuffer,
absenkbare Bodendichtung, Schlösser, Bänder nach
Erfordernis, etc.
inkl. Lüftungsgitter im Lichtausschnitt, verzinkt
grundiert und pulverbeschichtet Standard RAL Farbton
nach Wahl AG, freier Querschnittmin. 0,5m²'.
Menge: 1,000 St

### Gewerk 05 WARTUNGSARBEITEN

#### Titel 05.01 Wartungsarbeiten

*Hinweis*
Wartungsvertrag für die Dauer der Verjährungsfrist zur
Mängelbeseitigung [5 Jahre] gemäß VOB/B § 13:

Die nachfolgend beschriebenen Wartungsleistungen sind
für die in diesem Leistungsverzeichnis ausgeschriebenen
betriebstechnischen Anlagen bestimmt.

Die Wartung für die Dauer der Verjährungsfrist zur
Mängelbeseitigung gemäß VOB/B § 13 muss alle Arbeiten
umfassen, die zur Aufrechterhaltung der Sicherheit und
Funktionsfähigkeit der Anlagen erforderlich sind.
Der Störungsdienst ist in beiliegendem Vertrag
geregelt.

Der Auftragsumfang umfasst alle gelieferten Anlagen und
Anlagenteile des Auftragnehmers (AN). Sie sind in der
vom AN als Bestandteil der Bedienung- und
Wartungsanleitung mitzuliefernden Bestandsliste zu
erfassen.

Der Wartungsumfang ergibt sich aus den Wartungs- und
Inspektionsanweisungen und den Arbeitskarten [AMEV] die
der AN zusammen mit dem Wartungsvertrag ausgefüllt und
unterschrieben spätestens 6 Wochen vor Abnahme dem
Bauherren zu übergeben. Anlagen und Komponenten, die
nicht in den Arbeitskarten nach AMEV enthalten sind,
werden vom AN sinngemäß ergänzt.
Grundlage sind insbesondere entsprechende DIN-, VDI-
und VDE- Regelwerke.

Es ist die gemäß der Unterlagen des AN erforderlichen
Anzahl von Wartungen/Teilwartungen durchzuführen. Dass
die erforderlichen Wartungen/Teilwartungen zeitgerecht
durchgeführt werden, ist vom AN zu überwachen und auf
Anforderung nachzuweisen.

Dieser Wartungsvertrag gilt für den Zeitraum der
vereinbarten Verjährungsfrist.

Die Verjährungsfrist für Mängelansprüche beträgt 5
Jahre. Die Frist beginnt mit der Abnahme der gesamten
Leistung.

Die v.g. Festlegungen sind Bestandteil des
abzuschließenden Wartungsvertrages.

Es ist der Einheitspreis pro Jahr anzugeben.
Bei der Wertung des Angebotes werden die Wartungskosten
für den Zeitraum der Verjährungsfrist in voller Höhe
berücksichtigt. Bei Abweichungen der angegebenen Preise
zwischen Angebot und Wartungsvertrag, werden die
Eintragungen im Wartungsvertrag zu Grunde gelegt.

Die Auszahlung der Jahrespauschale erfolgt nach
Durchführung der Wartung, aufgrund der jährlichen
Rechnungslegung und der Vorlage der Wartungsprotokolle.

**05.01.0010 Wartungsarbeiten 1. Jahr**
Durchführung von Wartungsarbeiten der nachgenannten
Positionen im 1. Jahr:

Titel 04 - Türelemente mit Zarge

Die Wartung für die Dauer der Verjährungsfrist zur
Mängelbeseitigung gemäß VOB/B § 13 muss alle Arbeiten
umfassen, die zur Aufrechterhaltung der Sicherheit und
Funktionsfähigkeit der Anlagen erforderlich sind.
Menge: 1,000 psch

**05.01.0020 Wartungsarbeiten 2. Jahr**
Durchführung von Wartungsarbeiten nachgenannter
Positionen im 2. Jahr:

Titel 04 - Türelemente mit Zarge

Die Wartung für die Dauer der Verjährungsfrist zur
Mängelbeseitigung gemäß VOB/B § 13 muss alle Arbeiten
umfassen, die zur Aufrechterhaltung der Sicherheit und
Funktionsfähigkeit der Anlagen erforderlich sind.
Menge: 1,000 psch

**05.01.0030 Wartungsarbeiten 3. Jahr**
Durchführung von Wartungsarbeiten nachgenannter
Positionen im 3. Jahr:

Titel 04 - Türelemente mit Zarge

Die Wartung für die Dauer der Verjährungsfrist zur
Mängelbeseitigung gemäß VOB/B § 13 muss alle Arbeiten
umfassen, die zur Aufrechterhaltung der Sicherheit und
Funktionsfähigkeit der Anlagen erforderlich sind.
Menge: 1,000 psch

**05.01.0040 Wartungsarbeiten 4. Jahr**
Durchführung von Wartungsarbeiten nachgenannter
Positionen im 4. Jahr:

Titel 04 - Türelemente mit Zarge

Die Wartung für die Dauer der Verjährungsfrist zur
Mängelbeseitigung gemäß VOB/B § 13 muss alle Arbeiten
umfassen, die zur Aufrechterhaltung der Sicherheit und
Funktionsfähigkeit der Anlagen erforderlich sind.
Menge: 1,000 psch

**05.01.0050 Wartungsarbeiten 5. Jahr**
Durchführung von Wartungsarbeiten nachgenannter
Positionen im 5. Jahr:

Titel 04 - Türelemente mit Zarge

Die Wartung für die Dauer der Verjährungsfrist zur
Mängelbeseitigung gemäß VOB/B § 13 muss alle Arbeiten
umfassen, die zur Aufrechterhaltung der Sicherheit und
Funktionsfähigkeit der Anlagen erforderlich sind.
Menge: 1,000 psch

USt %: 19,00
